# Forum Jena / Kommunikationszentrum der FSU Jena
Angebotsaufforderung (GAEB 90, DA83)
DV-Nummer: P499
Währung: EUR
Auftraggeber: Friedrich-Schiller-Universität Jena KdöR, Projektgruppe FORU

## L305 - Dachdecker-, Dachklempnerarbeiten
Datum: 01.04.26

*Hinweis*
Die Ausführung erfolgt nach den ATV DIN 18299
(Allgemeine Regelungen für Bauarbeiten jeder Art)
Zusätzlich werden folgende allgemeine und spezielle
Angaben gemacht. Diese werden Vertragsbestandteil:

Kommunikationszentrum "FORUM" der
Friedrich-Schiller-Universität Jena

Allgemeine Baubeschreibung:
Mit dem Neubau des Kommunikationszentrums "FORUM" an
der Friedrich-Schiller-Universität Jena soll es
Gästen aus Wissenschaft und Forschung leicht gemacht
werden, in Jena anzukommen und am vielfältigen
Leben der Stadt teilzunehmen. Mit dem Neubau des
FORUMs soll ein Ort der informellen Begegnung
zwischen Stadtbevölkerung und wissenschaftlicher
Community geschaffen werden.
Der Bauherr des Vorhabens ist die
Friedrich-Schiller-Universität Jena. Das Baugrundstück
des Neubaus
befindet sich in Jena zwischen Löbdergraben und
Schlossplatz (Flur 1, Flurstücke Nr. 55/1 und 56/6).

Unmittelbar neben dem Neubau des FORUMs befindet sich
der "Hörsaalanbau am ehem. Griesbachschen
Haus", im folgenden kurz Griesbachscher Anbau genannt,
ein denkmalgeschütztes Gebäude, das aufgrund
der Antrittsrede von Friedrich Schiller als
bedeutungsvoll gilt und in die Denkmalliste des Landes
Thüringen
aufgenommen worden ist. Ein weiteres
denkmalgeschütztes Gebäude in unmittelbarer
Nachbarschaft zum
Neubau FORUM ist das Hauptgebäude der
Friedrich-Schiller-Universität Jena direkt gegenüber
dem
Neubau.

Der Griesbachsche Anbau wird im Rahmen des
Neubauprojektes FORUM saniert und direkt mit dem
Neubau verbunden. Die Baumaßnahmen im Bestand des
Griesbachschen Anbaus sollen sich im
Wesentlichen auf die Aktivierung der Innenräume
beschränken. Die Außenwirkung des Bestandes wie
Kubatur, Fassadenfarbe, Fensteraufteilung,
Fenstergliederung, Fensterläden usw. soll unverändert
bleiben.
Bei Aufarbeitungen sind die Farben neuer Anstriche von
Fenstern und Fassade mit der
Denkmalschutzbehörde abzustimmen. Im Erdgeschoss des
Griesbachschen Anbaus befinden sich Toiletten
und Technikflächen, welche der Versorgung des FORUMs
dienen. Im 1. Obergeschoss des Griesbachschen
Anbaus wird das historisch bedeutungsvolle Auditorium
als Veranstaltungsraum erhalten. Das Auditorium soll
in seiner ursprünglichen Raumgröße wiederhergestellt
werden und in Zukunft für kleine besondere Vorträge
oder Zusammenkünfte zur Verfügung gestellt werden.
Daneben sind zwei Büros geplant. Sowohl
Erdgeschoss als auch das 1. Obergeschoss sind vom
Neubau FORUM aus zu erreichen. Das
Dachgeschoss des Griesbachschen Anbaus wird nicht
ausgebaut.

Der Neubau des FORUMs positioniert sich selbstbewusst
als klarer Baukörper auf einem schmalen
Grundstück in diesem historischen Kontext und ist
aufgrund des Grundstückszuschnittes nach Norden
ausgerichtet. Das geplante Gebäude ordnet sich
zwischen dem niedrigeren Griesbachschen Anbau und dem
höheren Universitätshauptgebäude ein. So kann der
Neubau behutsam die Lücke des universitären
Ensembles schließen und trotzdem als adressbildender
Baustein wirken.

Der Neubau des FORUMs weist einen langgestreckten
Baukörper auf. Die Gesamtlänge des Gebäudes
beträgt ca. 42 m. Der Querschnitt des Gebäudes ist
trapezförmig, so dass die Gebäudetiefe mit
zunehmender Höhe abnimmt. Die maximale Gebäudetiefe im
Erdgeschoss beträgt ca. 13 m. Das Gebäude
ist nicht unterkellert und hat insgesamt 5 Geschosse.
Die Gesamthöhe des Gebäudes beträgt 21,46 m. Das
Gebäude wird barrierefrei geplant. Welcome Area,
Gastronomiebereich und alle Geschosse sind durch einen
zentral gelegenen Aufzug barrierefrei erreichbar.
Der Hauptzugang des FORUMs ist gebäudemittig im
Erdgeschoss vorgesehen. Vom Eingang aus gelangt
man rechts direkt in den Gastronomiebereich und links
über einige Stufen in die Welcome Area. Im hinteren
Bereich des Erdgeschosses befinden sich WCs,
Technikräume und Nebenräume.
Das 1. Obergeschoss ist ein Zwischengeschoss mit
Technik- und Nebenräumen, das nur im hinteren
Gebäudeteil vorhanden ist, während sich über dem
Gastronomiebereich und der Welcome Area ein Luftraum
befindet. Die Verbindung zum Griesbachschen Anbau wird
im 1. Obergeschoss durch einen Steg über der
Welcome Area von Aufzug und Treppenhaus aus
hergestellt.
Im 2. Obergeschoss sind die Science Lounge und der
Co-Working Space geplant. Diese Räume werden
offen und flexibel gestaltet und nehmen den Hauptteil
der Fläche ein. Über einen Luftraum ist eine
Sichtbeziehung in die Welcome Area im Erdgeschoss
gegeben. Des Weiteren gibt es Technik- und
Nebenräume in diesem Geschoss.
Im 3. Obergeschoss befinden sich Konferenzräume und
Büroräume für dauerhafte Arbeitsplätze. Die
Konferenzräume im 3. Obergeschoss werden teilweise mit
mobilen Trennwänden ausgestattet, so dass die
einzelnen Räume untereinander flexibel zugeschaltet
werden können.
Im 4.Obergeschoss sind sechs Apartments, ein
allgemeiner Aufenthaltsraum und Nebenräume vorgesehen.
Im 5. Obergeschoss sind ein Mehrzweckraum und die
Dachterrasse geplant, letztere wird von der
Außenfassade des Gebäudes so eingefasst, so dass ein
geschützter Freiraum entsteht.

Nachstehend eine Bilddarstellun der planerischen
Visualisierung des zukünftigen Neubaus inkl.
historischen
Griesbachschem Anbau

HLS: Das Gebäude wird mit Seminar- bzw. Tagungsräumen,
Büros, Apartments und einem
Gastronomiebereich geplant. Die öffentliche
Erschließung der jeweiligen Medien erfolgt bis zum
jeweiligen
Übergabepunkt im Bauwerk. Die Leistungsgrenze der
Versorgung ist der Zähler des
Versorgungsunternehmens im Gebäude, Leistungsgrenze
der Entsorgung ist der Übergabeschacht an der
Grundstücksgrenze zum öffentlichen Netz. Da sich das
Gebäude im Fernwärme-Vorranggebiete der
Stadtwerke Jena-Pößneck befindet, wird die
Wärmeversorgung für das Objekt über die
umweltfreundliche
Fernwärme erschlossen. Die dafür notwendigen zentralen
gebäudetechnischen Anlagen werden im
Erdgeschoss, 1. und 2. Obergeschoss sowie auf dem
Dachgeschoss des FORUMs untergebracht. Bei den
technischen Anlagen handelt sich um Wärme- und
Wasserversorgungsanlagen, Lüftungs- und Kälteanlagen
sowie der zur Regelung notwendigen Bedienelementen.
Die Verteilung der einzelnen Medien erfolgt
etagenübergreifend senkrecht über zentrale
Steigepunkte. Auf den jeweiligen Etagen erfolgt der
Anschluss
der Verbraucher horizontal entweder über den
Fußbodenaufbau oder im Bereich der Zwischendecke
unterhalb der jeweiligen Geschossdecke. Eine
Übertragung der notwendigen Wärme- und Kühllast erfolgt
über ein sogenanntes Flächendeckensystem. Zur
Luftversorgung kommen Drall- und Schlitzauslässe zum
Einsatz. Jede Planung für die Anlagen erfolgt von
Beginn an im Hinblick auf eine räumlich konzentrierte,
wirtschaftliche und bedienerfreundliche Anlagentechnik
für alle gebäudetechnischen Gewerke. Eine
Gebäudeautomation der Anlagentechnik erfolgt getrennt
nach den technischen Anlagenteilen.

ELT: Die öffentliche Erschließung für die
Starkstromversorgung und die nicht öffentliche
Erschließung für die
Schwachstromversorgung mit Anbindung an die
Friedrich-Schiller-Universität erfolgt jeweils bis zur
Gebäudeeinführung im Griesbachschen Anbau. Der
Hausanschluss für die Starkstromversorgung befindet
sich im Griesbachschen Anbau im entsprechenden
Technikraum. Die Leistungsgrenze ist der Zählerschrank,
welche durch die Baumaßnahme errichtet wird bzw. der
Zähler der Stadtwerke. Die Schwachstromanbindung
erfolgt im Datenhauptverteilerraum im 1. Obergeschoss
des Neubaus FORUM. Die Anordnung der
Unterverteilungen erfolgt gemäß der Thüringer
Verkabelungsrichtlinie. Die Arbeitsplatzerschließung
erfolgt
über estrichüberdeckte Kanäle und entsprechende
Fußbodentanks.

FREIANLAGEN: Im Zuge des Neubaus FORUM wird eine
Aufwertung der Passage zwischen Löbdergraben
und Schlossgasse erreicht. Der Höhenunterschied
zwischen Löbdergraben und Schlossgasse wird mithilfe
einer Rampe und einer Treppe in dieser Passage
überwunden. Somit können die Zugänge zum FORUM
ebenerdig erreicht werden, und es ergibt sich ein
gutes Zusammenspiel aus Innen- und Außenraum. Eine
Mauer zwischen Treppe und Rampe fängt den
Höhenunterschied ab und ordnet dem FORUM zugleich
Flächen zum Aufenthalt im Freien zu. Auf den
Freiflächen werden Staudenbepflanzungen und
Fahrradstellplätze geplant.
Der denkmalgeschützte Torbogen neben dem
Universitätshauptgebäude wird durch das Errichten einer
Mauer diesem zugeordnet. Der dadurch entstehende Hof
wird als Stellplatz für Mülltonnen etc. genutzt.
Der Platz an der Schlossgasse wird neu gestaltet und
mit Baumpflanzungen und Staudenflächen aufgewertet
und mit Sitzgelegenheiten ausgestattet. Es entsteht
ein urbaner Platz mit Aufenthaltsqualität. Des Weiteren
wird ein behindertengerechter Parkplatz hergestellt.

Baueingabe  Eckdaten:
Grundstücksgröße: 9110 m2
Bruttogrundfläche n. DIN 277, Neubau FORUM 2514,60 m2
Bruttogrundfläche n. DIN 277, Griesbachscher Anbau
269,90 m2

Bruttorauminhalt, Neubau FORUM (R)  9490,35 m³
Bruttorauminhalt, Neubau FORUM Dachterrasse (S)
443,55 m3
Bruttorauminhalt, Griesbachscher Anbau (R)  1307,80 m3

gesamte Grundfläche n. § 19 Abs. 2 BauNVO (GRI)
664,95 m2
davon Neubau FORUM 529,80 m²
Griesbachscher Anbau  135,15 m²

ges. Geschossfläche n. § 20 Abs. 3 und 4 BauNVO
3069,55 m²
davon Neubau FORUM 2799,30 m²
(EG 529,81 m² + 1. OG 529,81 m² + 2. OG 529,81 m² + 3.
OG 496,57 m² + 4. OG 462,83 m² + 5. OG 250,48
m²)
Griesbachscher Anbau  270,25 m²
(EG 135,13 m² + 1. OG 135,13 m²)

gesamte Baumasse  9919,40 m³
davon Neubau FORUM 8984,30 m³
Griesbachscher Anbau  935,10 m

ALLGEMEINE ANGABEN ZUM BAUVORHABEN
In Jena beabsichtigt die
Friedrich-Schiller-Universität den Neubau des
Kommunikationszentrums "FORUM"
unter Integration des denkmalgeschützten
Griesbach´schen Anbaus. (siehe vorstehende
Baubeschreibung.

Der Neubau ist nach ThürBO als Sonderbau in die
Gebäudeklasse 5 einzustufen.

Der Bauplatz liegt innerstädtisch, mitten im Zentrum
direkt an der Straße Löbdergraben.

Die Anlieferung der Baustelle erfolgt über die
öffentlichen Zufahrtsstraßen bis direkt an das
Baugrundstück,
wobei davon ausgegangen werden kann, dass die Zufahrt
und Anlieferung sowohl mit Großfahrzeugen über
die Straße Löbdergraben als auch mit Kleinfahrzeugen
über den Fürstengraben, weiter über Weigelstraße,
weiter über Hinter der Kirche, weiter über Schloßgasse
bis zur Rückseite des Baufeldes erfolgen kann.
Es ist geplant, die Haupt-Andienung und Zufahrt über
den Löbdergraben zu organisieren. Die Beantragung
und Genehmigung diesbezüglich soll durch den Rohbauer
erfolgen und ist Bestandteil der
Leistungsbeschreibung. Diese Anlieferungswege können
in die Kalkulationsgrundlage einbezogen werden.
(siehe nachstehendes Luftbild / Quelle: Google-maps)

1. BAUKONSTRUKTION
Das 5-geschossige Neubau-Gebäude ist nicht
unterkellert und hat einen rechteckigen Grundriss.
Der zu sanierende histosche Griesbach´sche Anbau steht
im rechten Winkel zum Neubau so dass ein
L-förmiger Grundriss entsteht, wobei der Anbau nur 2
ausgebaute Geschosse aufweist und somit deutlicher
niedriger ist.
Siehe auch die Ausführungen in der vorstehenden
Allgemeinen Baubeschreibung sowie die beigefügten bzw.
beim Planer einzusehenden Ausführungspläne.

2. LAGE DES BAUGRUNDSTÜCKES
Das Baufeld befindet sich in der Gemeinde Jena,
Gemeindeteil Jena Zentrum, Gemarkung Jena, Flur 1,
Flurstück-Nr. 56/6, 500/1, 500/2.
Somit verfügt das Baugrundstück über eine vollständige
Verkehrsanbindung.
Parkplatzflächen für Handwerkerfahrzeuge können vor
bzw. auf dem Baugrundstück nur in beschränkter
Anzahl zur Verfügung gestellt werden, so dass bei der
Kalkulation davon ausgegangen werden muss, dass
nur eine Anlieferung mit Entladevorgang möglich ist
und die Fahrzeuge danach nach Wahl des AN und auf
seine Verantwortung und auf seine Kosten anderweitig
geparkt und abgestellt werden müssen.

3. LAGERPLÄTZE UND BAUSTELLENEINRICHTUNG
Auf dem Baufeld sind ausreichend bemessene
Lagermöglichkeiten vorhanden, um Lagerplätze für
Personal,
Material und Geräte bzw. Stellflächen für Container in
der benötigten Zahl zu organisieren.

Mit Beauftragung hat der Unternehmer einen
Baustelleneinrichtungsplan (falls notwendig mit Kran-
oder
Silostandort) zu erstellen und mit der Bauüberwachung
und ggf. weiteren Beteiligten abzustimmen.
Dem AN werden im Bereich der Baustelle für die Dauer
der Bauzeit Flächen zur Baustelleneinrichtung und
Lagerflächen zur Verfügung gestellt.
Diese sind vorab mit der Bauüberwachung vor Belegung
abzustimmen. Die Herrichtung des Lagerplatzes
liegt in der alleinigen Verantwortung des
Auftragnehmers.
Seitens des Auftraggebers kann grundsätzlich keine
Zusage bzw. Garantie über mögliche Flächennutzungen
innerhalb und außerhalb des Baugrundstücks gegeben
werden.
Nach Abschluss der Arbeiten muss der Lagerplatz wieder
in den Zustand gebracht werden, wie er vor Beginn
der Arbeiten übernommen wurde. Alle eingebrachten
Baustraßen, Wege, Fundamente, Rohrleitungen oder
ähnliche Materialien sind rückstandfrei zu beseitigen.
Behindert der AN durch seine gelagerten Materialien
andere Firmen bei der Durchführung Ihrer Leistungen,
so müssen auf Verlangen des AG diese Materialien
vom AN unentgeltlich und unverzüglich umpositioniert
bzw. beräumt werden.
Unterlässt der AN die Beräumung der Lagerflächen,
können diese Beräumungsarbeiten ohne weitere
Vorankündigung an eine Drittfirma in Auftrag gegeben
werden. Die hierfür entstehenden Kosten werden dem
verantwortlichen AN (Verursacher) von der
Schlussrechnung in Abzug gebracht. Für diesen Fall
übernimmt
der Auftraggeber auch keinerlei Gewähr für die
Vollständigkeit und Unversehrtheit der umzulagernden
bzw.
zu beräumenden Materialien, Maschinen und Geräte.

4. BAUTAGEBUCH
Über den Fortgang der Arbeiten hat der Auftragnehmer
unbedingt ein Baustellentagebuch zu führen. Dieses
Tagebuch ist in Durchschrift oder Fotokopie der
Bauleitung des Auftraggebers zur Verfügung zu stellen.
Je
Anwesenheitstag auf der Baustelle ist ein DIN A4 Blatt
zu verwenden. Eine zusätzliche Vergütung hierfür
erfolgt nicht.
Das Baustellentagebuch ist täglich zu führen und
mindestens 1-mal wöchentlich unaufgefordert dem
Auftraggeber oder dessen Vertreter in Kopie zu
übergeben.

Auf jedem Tagesblatt sind folgende Informationen bzw.
Angaben zu dokumentieren.

Name und Anschrift des Auftragnehmers
Datum des Arbeitstages
fortlaufende Nummerierung der Anwesenheitstage auf der
Baustelle. (Bei Arbeitsunterbrechungen bzw.
Nichtanwesenheit des Personals des Auftragnehmers auf
der Baustelle hat der erste Tag der erneuten
Anwesenheit die fortlaufende Nummer nach dem letzten
Tag der Anwesenheit auf der Baustelle zu
verzeichnen)
Genaue Bezeichnung der Baustelle bzw. des Projektes
Anzahl und Qualifikation des auf der Baustelle tätigen
Personals des Auftragnehmers
durchschnittliche Witterungsbedingungen des
Arbeitstages (Lufttemperatur und Witterung / z.B. 22°C,
leicht bewölkt, trocken, kein Regen)
detaillierte Beschreibung der arbeitstäglich
erbrachten Arbeiten und jeweilige genaue örtliche Lage
unter
Berücksichtigung von Bauteilbezeichnungen,
Raumnummern, Achsangaben und Benennung der
Arbeitsebene bzw. des Geschosses, ggf. auch
Himmelsrichtung
verwendete Gerätschaften und Maschinen
besondere Vorkommnisse (z.B.: Kontrolltermin von
Arbeitssicherheitsbehörden; technische Abnahmen
von Statiker o. Prüfstatiker bzw. anderen Prüfern oder
Sachverständigen; extreme, arbeitsbeeinflussende
Witterungsbedingungen; Stromausfall; Hochwasser;
Ausfall von wichtigen Maschinen, Geräten, oder
Einrichtungen wie Pumpen o.ä. oder auch Unfälle und
Verletzungen etc.)

5. ABFALLENTSORGUNG
Die Baustelle ist während der Bauzeit auch ohne
Aufforderung der Bauleitung stets in sauberem, gut
aufgeräumten Zustand zu halten. Unterlassene
Reinigungsarbeiten berechtigen den Auftraggeber, diese
Arbeiten auch ohne vorherige Ankündigung durch eine
andere Firma auf Kosten des Auftragnehmers
durchführen zu lassen. Verbrennen auf der Baustelle
ist untersagt. Nicht mehr benötigte Arbeitsmaterialien,
Werkzeuge oder sonstige Hilfsmittel (z.B. Schalholz,
Kartonagen, Paletten etc.) sind umgehend von der
Baustelle zu beräumen.
Die Entsorgung von Abfall hat umgehend, spätestens
täglich zum Abschluss der jeweiligen Arbeiten, zu
erfolgen. Alternativ zum Abfahren ist das Entsorgen in
geeignete, eigene Abfalltransportbehälter des
Auftragnehmers zulässig. Es obliegt in diesem Fall dem
jeweiligen Auftragnehmer selber, dafür zu sorgen,
dass keine Unbefugten Abfälle in diese Behälter
füllen. Die für die Entsorgung geltenden Vorschriften
sind zu
beachten. Die hierfür anfallenden Gebühren trägt der
Auftragnehmer.

6. STAUBSCHUTZ
Auf Pkt. 4.1.2 ATV DIN 18459 wird besonders
hingewiesen: Staubentwicklungen sind einzudämmen.
Container sind bei Verwendung von Schuttrutschen
abzudichten, um die Staubentwicklung einzudämmen.
Insbesondere wegen der unmittelbar in der
Nachbarschaft befindlichen Bebauung ist dies unbedingt
zu
beachten! Bei Zuwiderhandlungen können auf Kosten des
Unternehmers externe Reinigungsfirmen
beauftragt werden. Verschmutzte Straßen Gehwege und
Bahnsteige sind unmittelbar reinigen zu lassen bzw.
selbst zu reinigen. Die Übergabe des Objektes zur
Abnahme erfolgt in besenreinem Zustand.

7. SICHERHEITS- UND GESUNDHEITSSCHUTZKOORDINIERUNG
Der Auftragnehmer verpflichtet sich alle Maßgaben und
Pflichten, welche sich für ihn aus dem
Arbeitsschutzgesetz (ArbSchG) und der Verordnung über
Sicherheit und Gesundheitsschutz auf Baustellen
(Baustellenvorordnung - BaustellV) ergeben,
einzuhalten und zu befolgen. Insbesondere hat er mit
dem vom
Auftraggeber eingesetzten Sicherheits- und
Gesundheitsschutz-Koordinator (Si-Ge-Ko)
zusammenzuarbeiten
und dessen Angaben und Hinweise ordnungsgemäß
umzusetzen.

8. NORMEN UND VORSCHRIFTEN
Dem Angebot liegen sämtliche DIN-Normen, Vorschriften
und Richtlinien und Arbeitsblätter, Merkblätter,
Hinweisblätter der jeweiligen Verbände, die durch die
auszuführenden Leistungen betroffen werden
("Allgemeine anerkannte Regeln der Technik"),
vollinhaltlich zugrunde. Widerspricht sich der
Ausschreibungstext mit den Normen, Vorschriften oder
Richtlinien, ist dies der Bauleitung vor
Vertragsvergabe und falls erst später festzustellen
auch vor Ausführung schriftlich mitzuteilen. Hieraus
resultierende Mehrleistungen, welche erst nach
Vertragsvergabe angezeigt werden, werden nicht
berücksichtigt.

9. GERÜSTE
Sollten Arbeits- oder Schutzgerüste bis zu 2 m
Arbeitsbühnenhöhe für die Ausführung der hier
beschriebenen Leistungen erforderlich sein, sind diese
in den Einheitspreisen einzukalkulieren, wenn in den
einzelnen Positionen nichts anderes vermerkt ist bzw.
diese nicht gesondert ausgeschrieben sind.
Fassadengerüste werden entweder in separaten
Positionen beschrieben oder bauseits zur Verfügung
gestellt.

10. GESCHÄFTSBEDINGUNGEN
Allgemeine und besondere Geschäftsbedingungen der
bietenden Firmen sind ausdrücklich und grundsätzlich
ausgeschlossen (auch wenn diese bei Angebotsabgabe mit
eingereicht und angegeben werden). Besondere
technische Bedingungen für Spezialarbeiten und
Lieferungen gelten nur als verbindlich, wenn diese
ausdrücklich im Auftragsschreiben vereinbart werden.

11. ANORDNUNGSRECHT
Das Anordnungsrecht des Auftraggebers auf der
Baustelle und bei der Bauausführung wird ausschließlich
durch den Auftraggeber selbst ausgeübt. Bei Vorlage
einer Bevollmächtigung können auch durch den vom
Auftraggeber bestimmten Bauüberwacher oder dessen
Vertreter Anordnungen getroffen werden.
Bei Ausführung von Aufträgen, die nicht der
Auftraggeber oder bevollmächtigte Vertreter der
Bauüberwachung bestätigt hat, kann der Auftraggeber
die Vergütung mit der Begründung der nicht bestellten
Leistung verweigern.

12. QUALIFIKATION DER ARBEITSKRÄFTE
Arbeitskräfte, die den berechtigten Anforderungen des
Auftraggebers nicht entsprechen, sind auf Verlangen
des Auftraggebers oder dessen Vertreter durch
geeignetes Personal zu ersetzen.

13. PLANUNTERLAGEN
Die zur Ausführung erforderlichen Zeichnungen und
UNterlagen werden vom Auftraggeber dem
Auftragnehmer digital (PDF-Datei) zur Verfügung
gestellt. Der Auftragnehmer ist selbst verantwortlich,
sich
die in Papierform benötigten Ausfertigungen
eigenverantwortlich und auf eigene Kosten zu
beschaffen. Der
Auftragnehmer hat alle Ausführungspläne, sowie alle
darüber hinaus notwendigen Angaben und Unterlagen
rechtzeitig anzufordern.

14. BAUBESPRECHUNGEN
Der vom AG bestellte Bauüberwacher (Bauleitung) wird
regelmäßig (voraussichtlich wöchentlich)
Baubesprechungen durchführen. Die Besprechungen dienen
der Koordinierung und Abstimmung der
Arbeiten der einzelnen Unternehmen in technischer und
zeitlicher Hinsicht, der Klärung technischer Fragen
und anderer, den Baustellenablauf und ein geordnetes
Zusammenwirken betreffende Absprachen. Sie
dienen somit den Interessen aller am Bau Beteiligten.
Der Auftragnehmer ist verpflichtet, selbst oder durch
einen verantwortlichen Vertreter an den
voraussichtlich wöchentlich stattfindenden
Baubesprechungen
teilzunehmen, und zwar vom Beginn seiner Arbeiten bis
zur Fertigstellung / Abnahme seiner Leistungen und
zwar regelmäßig, sowie zusätzlich auf besondere
Einladungen durch die Bauleitung.
Bei wiederholtem, unentschuldigtem Fernbleiben wird
eine Konventionalstrafe in Höhe von 100 _ netto nach
billigem Ermessen angeordnet.

15. GÜTENACHWEIS
Den Nachweis der Güte und Gebrauchsfähigkeit von
Stoffen und Bauteilen hat der Auftragnehmer im
Rahmen der Qualitätssicherung auf seine Kosten zu
erbringen. Sind nach den Normen, verschiedene
Prüfverfahren zugelassen, so kann der Auftraggeber den
Gütenachweis nach demjenigen Verfahren
verlangen, dass die ungünstigeren Ergebnisse erbringt.
Alle verwendeten Produkte sind mit den
entsprechenden Datenblättern lückenlos zu
dokumentieren und zu übergeben.

Holz:
Es dürfen keine unkontrolliert gewonnenen Hölzer aus
tropischen, subtropischen und borealen Wäldern
verwendet werden

16. PROBESTÜCKE
Für einzelne Bauteile kann der Auftraggeber, soweit
üblich, unentgeltlich Anfertigung von Probestücken
verlangen, bis diese den Erfordernissen unter
Berücksichtigung der im Leistungsverzeichnis
geforderten
Leistungen entsprechen.

17. BAUSTOFFPROBE
Proben von Baustoffen sind auf Aufforderung vor Beginn
der Ausführung der betreffenden Arbeiten dem
Auftraggeber bzw. seinem Bauleiter zur Genehmigung
vorzulegen. Ohne Genehmigung darf die Verwendung
dieser Baustoffe nicht erfolgen.

18. BAUSEITS GELIEFERTE WERKSTOFFE
Bauseits gelieferte Werkstoffe sind, soweit sie vom
Auftragnehmer weiterverarbeitet werden, bzw. soweit sie
für die Ausführungen seiner Leistungen notwendig sind,
abzuladen und bis zum Einbau in Verwahrung zu
nehmen. Eine besondere Vergütung erfolgt nicht. Die
ordnungsgemäße Lieferung ist zu bestätigen.

19. TECHNISCHE ÄNDERUNGEN
Technische Änderungen werden nur in Übereinstimmung
mit der Bauüberwachung und dem AG zugelassen.

20. STUNDENLOHN- BZW. TAGELOHNARBEITEN UND DEREN
AUFMASS
Tagelohnarbeiten werden grundsätzlich nur vergütet,
wenn sie ausdrücklich von der Bauüberwachung /
Bauleitung bzw. dem AG oder dessen Vertreter
schriftlich vor Ausführungsbeginn beauftragt und
genehmigt
worden sind.
Sie müssen vom AN schriftlich dokumentiert und
unaufgefordert täglich der Bauüberwachung / Bauleitung
zur Unterschrift und Bestätigung vorgelegt werden.
Wenn die Vorlage zur Unterschrift wegen der
Nichtanwesenheit der Bauüberwachung nicht möglich ist,
so
müssen die Tagelohnberichte spätestens nach Ablauf der
Kalenderwoche der Bauüberwachung / Bauleitung
auf dem Postweg zur Unterschrift zugesendet werden.
Von der Bauüberwachung nicht unterzeichnete
Tagelohnzettel werden bei der Abrechnung nicht
berücksichtigt.
Wenn vom Bieter Einheitspreise für Tagelohnarbeiten
von Helfern angeboten werden, so muss er dafür
Sorge tragen, dass auf der Baustelle auch
entsprechendes Personal auf Anforderung eingesetzt
werden
kann.
Sollte der Bieter vorhaben, die Baustelle nicht mit
Helfern zu besetzten, so muss er davon ausgehen, dass
er
bei einer Anforderung zum Einsatz von Helfern
entsprechend Facharbeiter einsetzen muss.
Dies hat er bei der Kalklulation der Stundensätze zu
berücksichtigen.
Für Hilfsarbeiten werden nur die angebotenene
Tagelohnsätze von Helferstunden vergütet, auch wenn
diese
von Facharbeitern ausgeführt wurden.
Die Dokumenation der Tagelohnarbeiten hat auf
arbeitstäglichen separaten Regieberichten unter Angabe
der
ausgeführten Arbeiten (exakte Bezeichnung mit
Benennung von Etage und Raumnummer) zu erfolgen.
Die Arbeitskräfte sind dabei einzeln namentlich zu
benennen und jeder Arbeitskraft ist die jeweils
ausgeführte
Leistung eindeutig und nachprüfbar zuzuordnen.

21. PERSONAL/VORARBEITER
Der Auftragnehmer ist verpflichtet, während der
Ausführung seiner Leistungen ständig einen
zuverlässigen
Polier oder Vorarbeiter auf der Baustelle einzusetzen,
welcher der deutschen Sprache mächtig ist. Die
Personalie des Vorarbeiters darf nicht wechselnd sein.
Der benannte Vorarbeiter muss während der
gesamten Ausführungszeit auf der Baustelle als
Ansprechpartner zur Verfügung stehen und in der Lage
sein,
mit dem vom AN darüber hinaus eingesetzten Personal
jegliche notwendige Kommunkation zu führen.

22. AUSGESCHRIEBENE FABRIKATE UND PRODUKTE
Sollten in den Positionsbeschreibungen oder
Vorbemerkungen Angaben über zu verwendende Fabrikate
oder Produkte enthalten sein, so sind diese Angaben
zwingend bei der späteren Ausführung einzuhalten. Ist
bei diesen Angaben der Zusatz "oder gleichwertig"
enthalten, dürfen hier auch gleichwertige Produkte
anderer Hersteller angeboten werden. Für den Nachweis
der Gleichwertigkeit sind die im jeweiligen
Positionstext benannten technischen Parameter und die
Eigenschaften des benannten Produktes bzw.
Fabrikates maßgebend.
Hat der AN vor, andere gleichwertige Produkte oder
Fabrikate einzusetzen, so sind diese im Angebot
namentlich zu benennen, auch wenn dazu im LV-Text
nicht gesondert aufgefordert wird. Werden vom Bieter
im Angebot keine Angaben zu den angebotenen Fabrikaten
oder Produkten ausgeführt, gelten automatisch
die im LV-Text ausgewiesenen Fabrikate als angeboten.
In jedem Fall muss der Bieter bzw. Auftragnehmer
vor der Ausführung die Fabrikate und Produkte vom
Auftraggeber zur Ausführung schriftlich freigeben
lassen, auch wenn diese gemäß LV-Text gewünscht bzw.
fest ausgeschrieben waren.

23. SCHUTZ DER LEISTUNGEN ANDERER
Bereits fertig gestellte Leistungen Dritter, wie
Sichtbetonbauteile, Installationen, Beschichtungen von
Heizkörpern, Türen, Holzbauteile, Treppen, Beläge etc.
sind vom Auftragnehmer gegen Beschädigung und
Verschmutzung wirksam zu schützen. Verunreinigungen
sind umgehend zu beseitigen.

24. FACHBAULEITER
Der Auftragnehmer hat eine geeignete Fachkraft als
verantwortlichen Fachbauleiter im Sinne der jeweiligen
Landesbauordnung der Bauleitung vor Beginn der
Arbeiten schriftlich zu benennen. Ihm obliegt die
verantwortliche Kontrolle und Überwachung der
Ausführung, des sicheren Betriebes der Baustelle,
insbesondere der Tauglichkeit und Betriebssicherheit
der Gerüste, Geräte und der sonstigen
Baustelleneinrichtungen, sowie die Einhaltung der
Arbeitsschutzbestimmungen - insbesondere während der
Abwesenheit des bauüberwachenden Architekten - im
Rahmen des Fachgebietes des Auftragnehmers. Er
muss ständig auf der Baustelle anwesend sein. Im
Verhinderungsfall ist ein geeigneter Stellvertreter zu
bestellen. Er muss der deutschen Sprache mächtig sein.
Zu den Baustellenbesprechungsterminen hat in
jedem Fall der verantwortliche Fachbauleiter zugegen
zu sein. Eine Vergütung hierfür erfolgt nicht. Dies
ist in
die Einheitspreise einzukalkulieren. Der Fachbauleiter
muss berechtigt sein, auch rechtsgeschäftliche
Vereinbarungen mit dem AG oder dessen Vertreter
abzuschließen oder auf deren Unterschrift durch einen
Prokuristen binnen einer Frist von 3 Tagen
hinzuwirken.. (z.B. Nachtragsvereinbarungen)

25. BRANDSCHUTZ UND SONSTIGE BESTIMMUNGEN
Die jeweils geltende Landesbauordnung, das Merkblatt
"Brandschutz bei Bauarbeiten" des Verbandes der
Schadensversicherer (VdS) und der
Arbeitsgemeinschaften der Berufsgenossenschaften sind
zu beachten
und strikt einzuhalten.

26. SCHUTZ VOR WINTERSCHÄDEN
Der AN ist verpflichtet, seine eigenen Leistungen vor
Winterschäden zu schützen.

27. REVISIONS- UND DOKUMENATIONSUNTERLAGEN
Wenn in den Positionsbeschreibungen nichts anderes
beschrieben ist, so hat der AN nach Abschluss der
Arbeiten und vor Überstellung der Schlußrechnung
folgende Revisionsunterlagen zum Nachweis der
eingebauten Materialien zusammenzustellen und
mindestens 1- fach beim AG oder dessen Vertreter in
Papierform und als farbige Ausdrucke in folgender
Sortierung vorzulegen
Deckblatt mit Angaben zu: Bauvorhaben, Gewerk,
Leistungsinhalt, Bauzeit,
ausführendes Unternehmen mit Ansprechpartner und
Kommunikationsmittel, (Mailadresse, Telefon,
Postanschrift)
Inhaltsverzeichnis
Dokumentation eventueller Schichtenaufbauten (zB.
WDVS, Estrich, Putz)
Entsorgungsnachweise
Materialnachweise mit eindeutigen Produktbezeichnungen,
Zertifikate und Zulassungen
Bedienungsanleitungen und Wartungshinweise
Wartungsangebote
Fachunternehmererklärung nach der jeweiligen
Landesbauordnung
Fachbauleitererklärung nach der jeweiligen
Landesbauordnung
tabellarischer Auflistung aller zum Einsatz gekommenen
Materialien einschl. der Benennung eventueller
Spezifikationen Musterung und Farbnummer
Wenn in den Positionsbeschreibungen nichts anderes
beschrieben steht, so erfolgt für die
Zusammenstellung und Übergabe der vorgenannten
Unterlagen keine gesonderte Vergütung und die
Aufwendungen wären in die Einheitspreise
einzukalkulieren.
Die Zusammenstellung und Übergabe der
Revisionsunterlagen gehört zum Leistungssoll und ist
deswegen
Voraussetzung zur VOB-Abnahme.
Auch die Schlussrechnung darf erst nach Vorliegen der
Revisions- und Dokumentationsunterlagen
eingereicht werden.

28. SALVATORISCHE KLAUSEL
Die Nichtigkeit oder Unwirksamkeit einzelner
Bestimmungen der Vorbemerkungen berühren die Gültigkeit
derselben nicht. Im Falle der Nichtigkeit oder
Unwirksamkeit einer Bestimmung werden die
Vertragsparteien
eine Regelung vereinbaren, die dem wirtschaftlich und
technisch Gewollten am nächsten ist.

*Hinweis*
TEIL 1  GELTUNGSBEREICH UND AUSFÜHRUNGSGRUNDLAGEN

Die nachfolgenden Vorgaben beschreiben
Standardvorgaben  für alle in diesem
Leistungsverzeichnis
beschriebenen Zimmer- und Holzbauerarbeiten, wenn der
jeweilige Positionstext nicht anderes aussagt.Sie
gelten außerdem ergänzend zur VOB und zu den allgemein
anerkannten Regeln der Technik und
einschließlich der weiteren genannten Normen.

Der sachliche Geltungsbereich ergibt sich ebenso wie
die technische Ausführung aus ATV/DIN 18334 -
Zimmerer- und Holzbauarbeiten, sowie den folgenden
Regeln.
Ergänzend sind folgende ATV zu berücksichtigen:
- DIN 18 451 - Gerüstbauarbeiten

Ergänzend zu den in VOB, Teil C aufgeführten Normen
gelten:
- DIN 4102 - Brandverhalten von Baustoffen und
Bauteilen
- DIN 4109 - Schallschutz im HochbauHolz
- DIN 52 183 - Prüfung von Holz, Bestimmung des
Feuchtigkeitsgehaltes
- DIN 68 122 - Faserbretter aus Nadelholz
- DIN 68 123 - Stülpschalungsbretter aus Nadelholz
- DIN 68 126-1 - Profilbreter mit Schattennut - Maße
- DIN 68 126-2 - Profilbreter mit Schattennut -
Sortierung für Fichte, Tanne, Kiefer
- DIN 68 128 - Balkonbretter
- DIN 68 364 - Kennwerte von Holzarten - Rohdichte,
Elastizitätsmodul und Festigkeiten
- DIN EN 350-1 Dauerhaftigkeit von Holz und
Holzprodukten - Natürliche Dauerhaftigkeit von
Vollholz - Teil 1:
Grundsätze für die Prüfung und Klassifikation der
natürlichen Dauerhaftigkeit von Holz
- DIN EN 350-2 Dauerhaftigkeit von Holz und
Holzprodukten - Natürliche Dauerhaftigkeit von
Vollholz - Teil 2:
Leitfaden für die natürliche Dauerhaftigkeit und
Tränkbarkeit von ausgewählten Holzarten von besonderer
Bedeutung in Europa
- DIN EN 351-1 Dauerhaftigkeit von Holz und
Holzprodukten - mit Holzschutzmitteln behandeltes
Vollholz -
Teil 1: Klassifizierung der Schutzmitteleindringung
und -aufnahme
- DIN EN 384 - Bauholz für tragende Zwecke -
Bestimmung charakteristischer Werte für mechanische
Eigenschaften und Rohdichte
- DIN EN 460 - Dauerhaftigkeit von Holz und
Holzprodukten - Natürliche Dauerhaftigkeit von
Vollholz -
Leitfaden für die Anforderungen an die Dauerhaftigkeit
von Holzfür die Anwendung in den
Gefährdungsklassen
- DIN EN 518 - Bauholz für tragende Zwecke, Sortierung
- Anforderungen an Normen über visuelle
Sortierung nach der Festigkeit
- DIN EN 518 - Bauholz für tragende Zwecke, Sortierung
- Anforderungen an maschinell nach der Festigkeit
sortiertes Bauholz und an Sortiermaschienen
- DIN EN 844 - Rund- und Schnittholz - Terminologie
(Normenreihe)
- DIN EN 1313-1 - Rund- und Schnittholz - Zulässige
Abweichungen und Vorzugsmaße - Teil:
Nadelschnittholz
- DIN EN 1313-2 - Rund- und Schnittholz - Zulässige
Abweichungen und Vorzugsmaße - Teil:
Laubschnittholz
- DIN EN 1315-1 - Dimensions-Sortierung - Teil 1:
Laub-Rundholz
- DIN EN 1315-2 - Dimensions-Sortierung - Teil 2:
Nadel-Rundholz
- DIN EN 1316 - Laub-Rundholz; Qualitätssortierung
(Normenreihe)
- DIN EN 14 250 - Holzbauwerke - Produktanforderungen
an vorgefertigte Fachwerkträger und
NagelplattenHolzwerkstoffe
- DIN 68 771 - Unterböden aus Holzspanplatten
- DIN EN 316 - Holzfaserplatten - Definition,
Klassifizierung und Kurzzeichen
- DIN EN 635-2 - Sperrholz -Klassifizierung nach dem
Aussehen der Oberfläche - Teil 2: Laubholz
- DIN EN 635-3 - Sperrholz -Klassifizierung nach dem
Aussehen der Oberfläche - Teil 3: Nadelholz
- DIN EN 13 810-1 - Holzwerkstoffe - schwimmend
verlegte Fußböden - Teil 1: Leistungspezifikationen und
Anforderungen
- DIN EN 14 322 - Holzwerkstoffe - Melaminbeschichtete
Platten zur Verwendung im Innenbereich -
Definition, Anforderungen und KlassifizierungDämmstoffe
- DIN 1102 - Holzwolle-Leichtbauplatten und
Mehrschicht-Leichtbauplatten nach DIN 1101 als
Dämmstoffe
für das Bauwesen
- DIN 52 270 - Prüfung von Mineralwolle-Dämmstoffen -
Begriffe, Lieferformen, Lieferarten
- DIN 68 755-1 - Holzfaserdämmstoffe für das Bauwesen
- Teil 1: Dämmstoffe für die Wärmedämmung
- DIN EN 826 - Wärmedämmstoffe für das Bauwesen -
Bestimmung des Verhaltens bei
Druckbeanspruchung Unterkonstruktionen, Verbindungen,
Befestigungen
- DIN 436 - Scheiben, vierkant, vorwiegend für
Holzkonstruktionen
- DIN 440 - Scheiben mit Vierkantloch, vorwigend für
Holzkonstruktionen
- DIN 603 - Flachrundschrauben mit Vierkantansatz
- DIN 1478 - Spannschlösser aus Stahlrohr oder
Rundstahl
- DIN 1479 - Sechskant-Spannschlossmuttern
- DIN 1480 - Spannschlösser geschmiedet (offene Form)
- DIN 7989-1 - Scheiben für stahlkonstruktionen - Teil
1: Produktklasse C
- DIN 7989-2 - Scheiben für stahlkonstruktionen - Teil
2: Produktklasse A
- DIN 7990 - Sechskantschrauben mit Sechskantmutter
für Stahlkonstruktionen
- DIN EN 14 399-4 - Hochfeste planmäßig vorspannbare
Schraubenverbindungen für den Metallbau - Teil 4:
System HV - Garnituren aus Sechskantschrauben und
-muttern
- DIN EN 14 399-6 - Hochfeste planmäßig vorspannbare
Schraubenverbindungen für den Metallbau - Teil 6:
Flache Scheiben mit Fase

Zu beachtende Technische Regeln:
- Schriftenreihe des Holzbau-Handbuchs,
Informationsdienst Holz
- TRGS 521 - Faserstäube

Weiter sind zu beachten:
- Merkblätter des Industrieverbandes Dichtstoffe e.V.,
insbesondere
- Nr. 8: Konstruktive Ausführung und Abdichtung von
Fugen im Holzfußbodenbereich
- Nr. 9: Spritzbare Dichtstoffe in der Anschlussfuge
für Fenster und Außentüren
- Nr. 12: Die Überstreichbarkeit von
bewegungsausgleichenden Dichtstoffen im Hochbau

Güteschutz:
- RAL-GZ 402/1 Herstellung von Teilen aus Massivholz
zur Errichtung von Blockhäusern
- RAL-GZ 411 - Imprägnierte holzbauelemente
- RAL-GZ 422, T I - Holzhausbau, Teil I: Herstellung
vorgefertigter Bauprodukte
- RAL-GZ 422, T II - Holzhausbau, Teil II: Errichtung
von Gebäuden (Montage)
- RAL-GZ 428 - Recyclinhholz
- RAL-GZ 830 - Holzschutzmittel
- RAL-GZ 421 - Brettschichtholz

TEIL 2  STOFFE, BAUTEILE
- Falls für die angegebene Konstruktion keine
allgemeine amtliche Zulassung vorhanden ist, so gehört
es zu
den Aufgaben des Auftragnehmers, Einzelzulassungen
unter Beachtung der in der Genehmigungsplanung
enthaltenen und ihm auf eigenverantwortliche Nachfrage
mitgeteilten Auflagen, ggf. durch zusätzliche
Prüfungen, zu erwirken.
- Das gilt entsprechend für dazu erforderliche
Gutachten und Prüfversuche. Die Aufwendungen für die
Genehmigungsfähigkeit sind in die Preise einzurechnen.
- Dübel zur Befestigung müssen auf den Untergrund
abgestimmt sein; Ihre Spreizkäfte dürfen keine großen
inneren Spannungen erzeugen. Bei nicht ausreichend
festem Untergrund sind Injektionsanker zu verwenden.

TEIL 3  AUSFÜHRUNG
- Gefahrenbereiche bei Montagearbeiten sind
abzusperren und zu kennzeichnen. Entstehen dadurch
Behinderungen für andere Unternehmer oder Dritte, sind
der Zeitraum der Absperrung, sowie alternative
Maßnahmen mit der Bauleitung/Bauüberwachung
abzustimmen.
- Für die Ausführung erforderliche Maße sind zuvor am
Bau zu nehmen.
- Sofern nicht aus Detailzeichnungen ersichtlich, sind
Maße für Vorleistungen für andere Gewerke (z.B.
Firstausbildung, Auskragungen von Sparren,
Aufschieblinge, Wechsel) mit der
Bauleitung/Bauüberwachung
oder dem nachfolgenden Unternehmer abzusprechen.
- Die abgebundenen Dachteile, sowie der fertige
Dachstuhl sind grundsätzlich vom Statiker abnehmen zu
lassen. Hierzu muss durch den Auftragnehmer
unaufgefordert und eigenverantwortlich zur Abnahme
schriftlich eingeladen werden.
- Über die Abnahme ist ein Protokoll zu erstellen und
in dreifacher Ausfertigung dem Auftraggeber
auszuhändigen.
- Sichtbar bleibende Nägel und Schrauben an
Außenwandverkleidungen müssen aus nichtrostendem
Material bestehen.
- Nägel dürfen nicht auf zug beansprucht werden (mit
Ausnahme besonderer Zulassungen) Insbesondere
Deckenbekleidungen einschließlich der
Unterkonstruktion müssen geschraubt werden.
- Während der Montage ist die Konstruktion im
Außenbereich gegen Witterungseinflüsse, insbesondere
gegen Sturm, im erforderlichen Maß zu schützen. Das
vor allem bei Arbeitsunterbrechungen
- Wenn bei Umbauarbeiten nicht den Plänen oder der
Ausschreibung enstprechende Bedingungen oder
Umstände auftreten oder Holzschädigungen vorgefunden
werden, ist umgehend die
Bauleitung/Bauüberwachung zu verständigen.
- Holzteile, die auf Bauteilen aus Beton oder
Mauerwerk aufliegen, sind ohne zusätzliche Vergütung
mit einer
Lage unbesandeter Bitumenpappe oder gleichwertigem
Material von diesem zu trennen.
- Bei sichtbar bleibenden Hölzern im Außenbereich sind
die Kanten leicht zu brechen.
- Vor der Durchführung von Bohr-, Stemm-, und
Einsetzarbeiten an Estrichen, geputzten Wänden und
Decken, sind möglichwerweise darin enthaltene
Leitungen mit einem Suchgerät zu orten.
- Bei Schleifarbeiten im Trockenverfahren sind
Absauggeräte zu verwenden.
- Der Auftragnehmer hat sich beim Befestigen von
Bauteilen an Vorsatzschalen zu vergewissern, dass durch
die Befestigungsmittel keine Beschädigungen nicht
sichtbarer Leitungen und Rohre entstehen.
- Mechanische Verbindungen in Hirnholz sind nur mit
speziellen Hirnholzdübeln ausnahmsweise zugelassen.
Dabei ist eine statische Wirkung nur in
Brettschichtholz anzunehmen.
- Statisch wirksame Verbindungen mit Balkenschuhen und
anderen Blechformteilen sind nur entsprechend
der bauaufsichtlichen Zulassung vorzunehmen; diese ist
auf Verlangen nachzuweisen.
- Alle Nagellöcher sind - wenn die statische
Berechnung nichts anderes aussagt - mit zugehörigen
Rillennägeln auzunageln. Auf ein vollflächiges
Aufliegen der Hölzer an den Metallteilen ist zu achten.
Verzogene Hölzer oder solche mit Drehwuchs sind somit
ausgeschlossen.
- Klammerverbindungen - auch mit Holzwerkstoffplatten
- dürfen nur mit speziellen Geräten hergestellt
werden; das Einschlagen mit dem Hammer ist untersagt.
- Beim Aufbringen von Holzspanplatten auf alte
Dielenböden ist auf einen ausreichenden Randabstand
zwischen Fußboden und Wand zu achten. Er soll 2 mm je
Meter Raumtiefe betragen, mindestens jedoch 10
- 15 mm.
- Die Hinterlüftung von Dachkonstruktionen muss in
jedem Gefach garantiert sein.
- Wenn der Belag von Holzbalkengeschossdecken entfernt
wird, ist die aussteifende Scheibenwirkung durch
geeignete Massnahmen jederzeit sicherzustellen. Diese
Massnahme ist in die Einheitspreise einzukalkulieren
und wird nicht gesondert vergütet.
- Grundsätzlich sind vor Ausführungsbeginn sämtliche
Bestandskonstruktionen auf Ihre Tragfähigkeit zu
überprüfen. Bei Beschädigungen oder potentiellen
Mehrbelastungen von Bauteilen ist die
Bauleitung/Bauüberwachung rechtzeitig zu informieren.
In Absprache mit dem Planer sind die betroffenen
Bauteile auszutauschen oder  zu verstärken.
- Bei der Montage von Stützen oder Wänden u.ä. ist die
direkte Lastabtragung auf die darunterliegenden
tragenden Bauteile zu gewährleisten.
- Sämtliche Bauteile der Dachkonstruktion sind
ausreichend zugfest zu verbinden. Dies gilt
insbesondere an
den Dachrändern.
- Jeder 3. Sparren ist an seinen Auflagerpunkten
zusätzlich durch Sonderbauteile (z.B.
Stahlblechformteile),
welche durch Nagelung befestigt werden, mit den
Pfetten zu verbinden.
- Die Aussteifung des Drempels in Längsrichtung ist zu
prüfen bzw. feldweise durch den Einbau von
druckfester Diagonalen herzustellen.

TEIL 3.2 HOLZSCHUTZ
- Dem Auftraggeber ist eine Bescheinigung zu übergeben
über  - - den Hersteller des Holzschutzmittels
- - die Aufwendungsmenge
- - die Art des Holzschutzmittels
- - das Überwachungszeichen
- Bei tragenden Konstruktionen müssen diese
Informationen - falls eine chemische Behandlung
vorgesehen
ist - als dauerhafte Kennzeichnung zuzüglich Zeitpunkt
der Ausführung und Bezeichnung des ausführenden
Betriebes vorgenommen werden.
- Zu beachten sind:
- - Holzschutzmittelverzeichnis des IfBt
- - Merkblatt für den Umgang mit Holzschutzmitteln im
Holzschutzmittelverzeichnis des IfBt
- - Sicherheitsdatenblätter für die gewählten
Holzschutzmittel
- Gesundheitsgefährdungen sind grundsätzlich
auszuschließen. - Alle nach erfolgtem Holzschutz noch
bearbeiteten oder gerissenen Teile sind entsprechend
nachzubehandeln.
- Die vom Hersteller angegebenen
Anwendungsbeschränkungen bei Holzschutzmitteln sind zu
beachten. Sie
sind dem Auftraggeber auf Verlangen nachzuweisen.
- Besonders und eigenverantwortlich, sowie
unaufgefordert ist der Auftraggeber auf vorübergehende
Beschränkungen bei Nachfolgearbeiten oder in der
Nutzung der Bauleistung hinzuweisen, sofern
Gesundheitsgefährdungen durch Holzschutzmittel nicht
auszuschließen sind.
- Die Verträglichkeit zu vorhandenen Schutzmitteln
bzw. verbleibenden Anstrichen ist zu prüfen.
- Die vom Hersteller des Holzschutzmittels
vorgegebenen Aufwandsmengen sind unbedingt einzuhalten
und
auf Verlangen nachzuweisen.
- Balkenköpfe und andere Bauteile aus Holz, die in
Mauerwerk einbinden, sind mit einem chemischen
Holtzschutz nach DIN 68 800 zu versehen oder Holz
höherer Resistenzklasse einzusetzen.
- Wird in Planungs- oder Ausschreibungsunterlagen bei
vorgegebenen Gefährdungsklassen nicht die
erforderliche Normbasis angegeben, so sind die in der
Reihe DIN 68 800 definierten Gefährdungsklassen
maßgebend.
- Die inhaltlich vergleichbaren DIN EN-Vorschriften
sind - sofern nicht bauaufsichtlich verlangt - nur bei
ausdrücklicher Bezugnahme anzuwenden.
- Bei tragenden und/oder aussteifenden Bauteilen der
Gefährdungsklasse 0 nach DIN 68 800-3, sowie allen
sonstigen Bauteilen, insbesondere in ständig oder
zeitweise von Menschen genutzten Räumen, ist die
Anwendung vorbeugend chemischer Holzschutzmittel
grundsätzlich untersagt.
- Soweit nicht vom Auftraggeber im Rahmen der
Ausschreibung festgelegt, ist das Eindringverfahren der
Holzschutzmittel vom Bieter bei Angebotsabgabe
anzugeben. Das gilt auch für eine nur alternativ
anzubietende - mechanische Vorbehandlung des Holzes.
- Dem Auftraggeber ist unaufgefordert mitzuteilen,
welche Einschränkungen bei zu erwartender
malermäßiger Behandlung der Bauteile zu beachten sind.
- Sofern Holzschutzmittel auf Wasserbasis erhältlich
sind, sind diese - bei vergleichbar fixierenden
Eigenschaften - anzubieten.
- Holzschutzmittel für Bauteile im Außenbereich dürfen
keine auswaschbaren Farbzusätze enthalten. Werden
auswaschbare Holzschutzmittel für Bauteile im
Innenbereich eingesetzt, sind behandelnde Teile beim
Transport oder bei der Lagerung vor Nässe zu schützen.
- Wird eine bestimmte und realisierbare
Eindringtiefeklasse gefordert, so gelten die dazu
erforderlichen
Vorbehandlungen als Nebenleistungen.
- Als Gefahrstoffe nach der GefStoffV und den TRGS
einzuordnende Anstrichstoffe und Lösungsmittel dürfen
grundsätzlich nur in Originalgebinden auf der
Baustelle verarbeitet werden. Ist eine Umfüllung nicht
zu
vermeiden, müssen die Behälter wie das Originalgebinde
gekenzeichnet sein. Über den Verbleib von
Reststoffen kann die Bauleitung/Bauüberwachung einen
Nachweis verlangen.
- Bei der Notwendigkeit zur Imprägnierung mit
Holzschutzmittel, hat diese im Trogtränkungsverfahren
mit
einem wasserlöslichen Holzschutzmittel nach DIN 68800
Teil III mit den Prüfprädikaten P, Iv gegen Pilze
wirksam, Fäulnisschutz, gegen Insekten vorbeugend
wirksam, zu erfolgen. Es ist nur farbloses
Holzschutzmittel zulässig.
- Das Holzschutzmittel muss unbedenklich gemäss den
einschlägigen Bestimmungen für Aufenthaltsräume
sein.
- Es dürfen nur zugelassene Holzschutzmittel verwandt
werden, die unter anderem kein PCP, Formaldehyd,
keine Dioxine oder andere für den Menschen schädliche
Stoffe enthalten. Ein Nachweis ist hierfür ist auf
Verlangen vorzulegen.
- Nach der Imprägnierung ist das Holz auf <20%
Holzfeuchte herunter zu trocknen. Sämtliche
Holzschnittstellen sind entsprechend Ihrer Lage mit
Holzschutzmittel für innen bzw. außen mehrmals satt zu
streichen.
- Vor Einbau des Holzes hat der Auftragnehmer auf
Verlangen die Holzfeuchtigkeit mit Meßprotokollen
nachzuweisen.

TEIL 3.3  DÄMMUNGEN
- Beim Umgang mit mineralfaserdämmstoffen (Einbau und
Ausbau) ist für gute Durchlüftung der Räume zu
sorgen. Eventuelle Staubablagerungen sind zu entfernen
(Kehren ist untersagt).
- Beim Trennen ist keine Säge zu verwenden.
- Beim Ausbau zum Zwecke der Entsorgung, sind diese
Dämmstoffe nach Möglichkeit zu befeuchten.
- Bei der Verarbeitung, vor allem bei der Ternnung
entstehende Rückstände von Mineralwolle dürfen niemals
gefegt werden. Es sind dafür eigens zugelassene
Staubsauger zu verwenden. Verschnitt, Abfälle und
Staubsaugerinhalte sind in staubdicht schließenden
Behältern (auch Plastiksäcke sind zulässig) zu sammeln.
Das gilt insbesondere beim Ausbau und Rückbau alter
Dämmstoffe.
- Bei allen eingebrachten Dämmungen ist darauf zu
achten, dass sie konvektionsdicht eingebaut werden.
Alle
Fugen, Fußpunkte, Knickpunkte und dergleichen sind mit
mindestens 5 cm breiten, selbstklebenden und
dampfdichten Fugenbändern abzukleben, wenn nicht durch
die Art oder Form der Dämmstoffe ein
Luftdurchsatz verhindert wird. Bei der Wahl der
Fugenbänder darf die geforderte Feuerwiderstandsklasse
nicht verringert werden.
- Werden zwischen Sparren Mineralfaserdämmstoffe
eingebaut, so müssen sie dem TYP W entsprechen,
damit keine Aufwölbung eintritt.
- Durch den Einbau von Dämmkeilen darf die vorgesehene
Schichtdicke nicht gemindert werden. Der
erhöhte Verschnitt ist in den Preis mit einzurechnen.
- Rieselschutz ist als Vlies einzubauen. Dichte Folien
sind nicht zugelassen.
- Diffusionsdichte und diffusionshemmende Folien
dürfen nicht angetackert werden. Sie sind zu kleben.

TEIL 3.4 TREPPEN
- Werden im Leistungsverzeichnis keine weiteren
Angaben gemacht, gelten folgende Holzdicken:
- Trittbretter 4 - 5 cm
- Setzbretter  2 - 2,5 cm
- Wangen >/= 5 cm
- Die Handlaufoberkante soll einen Abstand von 90 cm
zur Vorderkante der Trittstufen nicht unterschreiten.

TEIL 3.4.1 EINGESCHOBENE TREPPEN
- Bei eingeschobenen Treppen ist die angegebene
Auftrittsbreite für die Bemessung der Trittstuefn um
ca. 10
cm zu erhöhen. Die Einschubnut ist als Gratnut
auszubilden.

TEIL 3.4.2 GESTEMMTE TREPPEN
- Bei gestemmten Treppen soll die Auftrittsbreite als
Kastenstufe ausgebildet werden, wenn nicht
ausdrücklich eine Blockstufe verlangt wird. Diese
Stufe ist zur Geländerpfostenbefestigung ausreichend zu
verbreitern. Bei Krümmlingen ist sie seitlich
abzurunden.
- Geländerstäbe sind in Freiwange und Handlauf
einzuzapfen.

TEIL 3.4.3 AUFGESATTELTE TREPPEN
- Bei aufgesattelten Treppen sollen Holzwangen
mindestens  mindestens 7 cm dick sein.
- Das Setzbrett kann in die Trittstufe eingenutet
werden. Anderenfalls sind in der Ansicht Deckleisten
anzubringen.
- Seitliche Leisten an der Wange sind auf Gehrung zu
schneiden.
- Krümmlinge sind unsichtbar an der Wange und ggf.
Podestauflager zu verbinden (Bolzen oder Formteile).

TEIL 3.4.4 GEWENDELTE TREPPEN
- Bei gewendelten Treppen richtet sich die
Mindestauftrittsbreite nach den Bauordnungen der
Länder  unter
Beachtung der DIN 18 065
- Krümmlinge können nach Wahl des Auftragnehmers aus
Vollholz (bei kleinerem Radius) hergestellt oder
aus Bohlen ausgeschnitten werden. Im letzteren Fall
soll die faser parallel zur Wangenrichtung verlaufen.

TEIL 4  PREISINHALTE
Soweit in der Ausschreibung und dem
Leistungsverzeichnis nichts anderes vorgesehen, gilt
in Ergänzung der
DIN-Vorschriften:
- Werden ausdrücklich Verbindungsmittel aus Formteilen
in den Ausschreibungsunterlagen ausgeschlossen,
ist das im Preisangebot zu berücksichtigen.
- Mit den Preisen sind die aus den mit der
Ausschreibung übergebenen Unterlagen erkennbaren oder
gewerksüblichen Bohrungen, Fräsungen, Abfasungen,
Zapfenverbindungen, Versatzausbildungen,
Auflgerausbildungen, Maßnahmen gegen Aufspaltung,
Transport- und Montagestöße und -verbindungen,
sowie alle Montagehilfsmittel und -geräte abgegolten,
soweit sie keine besonderen Leistungen gemäß DIN 18
299 und DIN 18 334 darstellen.
- Das Nachimprägnieren von Schnittstellen, sowie das
Liefern und Anbringen einer Kennzeichnung nach DIN
68 800-3 sind in den Angebotspreis einzukalkulieren.
- Werkstattzeichnungen zur Dachauskragung, zur
Treppenkonstruktion, zu handwerksgerechten
Verbindungen und das Herstellen von Lehren sind in die
Preise einzukalkulieren.
- Sofern die Stellfläche von Arbeitsgerüsten im Sinne
von Nr. 4.2.2 DIN 18 334 durch einfache Abdeckungen
von Deckenbalkenlagen, Kehlbalkenlagen u.ä. aus
Riegeln und Bohlen herstellbar ist, gilt das Herstellen
dieser Stellfläche für Gerüste als Nebenleistung.
- Das Weiterrücken fahrbarer Gerüste gilt im Zuge des
Arbeitsfortschrittes für eigene und fremde Gerüste als
Nebenleistung, sofern das ohne Auf- und Abbau und
lediglich durch erneute Abstützung möglich und zulässig
ist.
- Werden Mehrdicken als Zulageposition oder in anderer
Form ausgeschrieben, so gilt bei Nichteinhaltung
der genormten Toleranzen durch den vorhandenen
Untergrund, der Preis für die Mehrdicke bereits bei
geringer Überschreitung der ursprünglich vorgesehenen
Gesamtdicke, sofern in der gleichen Position kein
angemessener Ausgleich für die Mehrleistung enthalten
ist.
- In allen anderen Fällen wird der Gesamteinzelpreis
für eine bestimmte vorgebene Dicke aus dem
Grundpreis  zuzüglich der Mehrdicke je angefangene
Einheit gebildet.
- Das Lüften der Räume und das Staubsaugen in
geschlossenen Räumen nach der Verarbeitung oder dem
Trennen von Mineralfasererzeugnissen ist eine
Nebenleistung.
- Ist für Normelemente oder -bauteile eine allgemeine
statische Berechnung Bestandteil des Preises und ist
auf Verlangen vorzulegen oder - als Kopie -
auszuhändigen, so gehört dieses zu den Nebenleistungen.
- Konstruktions- und Ausführungspläne, die nur für das
vom Bieter angebotene Erzeugnis bzw. Fabriakt
gelten bzw. erforderlich sind, sind in den Preis
einzurechnen. Dazu gehört auch das Maßnehmen auf der
Baustelle zwecks Erarbeitung dieser Pläne.

TEIL 5  ABRECHUNGNSHINWEISE
- Der Auftragnehmer ist verpflichtet, eine genaue
prüffähige Holzliste als Abrechnungsgrundlage für den
Auftraggeber zu erstellen.
- Das Aufmaß erfolgt nach im Übersichtsplan
angegebenen Längen bzw. bei nicht eingezeichneten
Schadensstellen nach der Länge des geschädigten
Holzteiles.
- Die Holzquerschnitte bzw. Längen sind in Ca.-Maßen
angegeben. Exakte Maße sind am Bau zu nehmen.
- Anbindungspunkte (Stielanschluss, Rähmanschluss
u.dgl.) sind bei jedem Konstruktionsteil (Schwelle,
Rähm u. dggl.) anzugeben.
- Die Verwendung von gebrauchsfähigem Altholz ist bei
gleichen Einzelpreisen möglich.
- Mit den Einheitspreisen sind abgegolten:
- - Witterungsschutz der gesamten Hölzer über die
gesamte Bauzeit des Loses Zimmerer- und
Holzbauarbeiten
- - alle notwendigen Aussteifungen und Sicherungen
währen der Montage

WICHTIGER HINWEIS ZU QUALITÄTEN UND FABRIKATSANGABEN
- Sollten in den Positionsbeschreibungen
Herstellerangaben von Produkten benannt sein, so sind
nicht
zwingend die Produkte dieses Herstellers anzubieten.
- Die Benennung des Herstellers gilt in jedem
Einzelfall nur der technischen Spezifzierung des
gewünschten
Produktes.
- Es sind grundsätzlich auch gleichwertige Produkte
anderer Hersteller zulässig.
- Die Gleichwertigkeit muss jedoch nachgewiesen werden
können.

*Hinweis*
1 Grundlagen
Für die Leistungen dieses Gewerks gelten die VOB Teil
C, insbesondere ATV DIN 18338
Dachdeckungs-/Dachdichtungsarbeiten, und die Allgemein
Anerkannten Regeln der Technik.

Ergänzend hierzu gelten die Regelwerke der nachstehend
genannten Herausgeber in der zum Zeitpunkt der
Ausführung gültigen Fassung als Grundlage von
Kalkulation und Arbeitsausführung:
AGI: Arbeitsgemeinschaft Industriebau e. V.
bga: Beratungsstelle für Gussasphaltanwendung e. V.,
DBV: Deutscher Beton- und Bautechnik-Verein e. V.,
Deutsche Bauchemie e. V.,
DGUV: Deutsche Gesetzliche Unfallversicherung e. V.,
DIN: Deutsches Institut für Normung e. V.,
FLL: Forschungsgesellschaft Landschaftsentwicklung
Landschaftsbau e. V.,
GDA: Gesamtverband der Aluminiumindustrie e. V.,
RAL: Deutsches Institut für Gütesicherung und
Kennzeichnung e. V.,
vdd: Industrieverband Bitumen-Dach- und
Dichtungsbahnen e. V.,
ZVDH: Zentralverband des Deutschen Dachdeckerhandwerks
e. V.

Aufgrund der unterschiedlichen Auffassungen zur
Bedeutung der koexisistierenden Regelwerke DIN 18531
und Fachregeln für Dächer mit Abdichtungen des
Deutschen Dachdeckerhandwerks wird klargestellt, dass
eine Ausführung, die in völliger Übereinstimmung mit
den Fachregeln des Dachdeckerhandwerks steht,
aufgrund der langen und positiven Erfahrung, die mit
der Anwendung dieses Regelwerks einhergeht, als
nicht mangelbehaftet und technisch gleichwertig zur
DIN 18531 betrachtet wird.

2 Vorbereitung und Planung
Innerhalb von 10 Tagen nach Auftragserhalt, in jedem
Fall jedoch rechtzeitig vor Materialdisposition und
Ausführungsbeginn, wird der AN dem AG unaufgefordert
den Teil seiner späteren Dokumentation
übergeben, aus dem alle bauaufsichtlichen Zulassungen,
Prüfungszeugnisse, Einbaubedingungen und
technischen Eigenschaften der vom AN zum Einbau
vorgesehenen Produkte ersichtlich sind.

Der AN hat den AG auf die für die angebotenen
Leistungen erforderlichen bauseitigen Vorleistungen
rechtzeitig vor Ausführungsbeginn der an ihn
beauftragten Leistungen hinzuweisen.

Rechtzeitig vor Beginn der Ausführung seiner Arbeiten
hat der AN eigenverantwortlich vorgegebene Maße
und benannte Höhen auf Übereinstimmung mit am Bau
vorhandenen Meterrissen und erforderlichenfalls die
Maßgenauigkeit des Rohbodens durch Nivellement
festzustellen. Bei Überschreitung der Toleranzgrenzen
ist
der Auftraggeber unverzüglich zu verständigen.

Soweit Toleranzen aus Vorleistungen vom AN beseitigt
werden, erstellt der AN vor Beseitigung oder
Ausgleich der Toleranzen ein Aufmaß über diese
Leistungen. Nach Leistungserbringung ist die Abrechnung
des Aufwands zur Toleranzbeseitigung nicht mehr
nachvollziehbar. Daher wird der AN das diesbezügliche
Aufmaß vom AG rechtzeitig vor Arbeitsausführung als
Grundlage seines Vergütungsanspruchs prüfen
lassen.

Der AN plant eigenverantwortlich seinen
baustelleninternen Arbeitsablauf. Hieraus folgernd
sind alle
eventuellen bauablaufbedingten Aufwendungen für
Hebezeuge, Mobilkraneinsätze, Bauzwischenzustände,
Provisorien, Unterstützungen, Lehren etc. integraler
Leistungsbestandteil des AN und werden nicht gesondert
vergütet, soweit nicht in Leistungspositionen
ausdrücklich abweichend beschrieben.

Soweit der AN wartungspflichtige Anlagen, Bauelemente
oder -leistungen ausführt, wird er unaufgefordert
und rechtzeitig vor Abnahme seiner Leistungen dem AG
Wartungsverträge vorlegen, die für die Dauer des
Gewährleistungszeitraums alle zur Erhaltung der
Gewährleistungsansprüche des AG erforderlichen
Leistungen enthalten, und um ggf. bestehende
bauaufsichtliche Anforderungen an regelmäßige Wartungen
und Prüfungen zu erfüllen.

Der AN prüft im Rahmen seiner Werkstatt- und
Montageplanung eigenverantwortlich die bauseitige
Untergrundbeschaffenheit auf Eignung für die
beschriebenen Abdichtungsarbeiten. Die
Untergrundeignungsprüfung bezieht sich dabei neben der
ggf. erforderlichen Haftzugfestigkeit auf Ebenheit,
Toleranzen, Materialverträglichkeiten und Planität
bzw. das erforderliche Gefälle von Flächen, um spätere
Pfützen auf der Abdichtung zu vermeiden. Die
Überprüfung hat auch hinsichtlich der
Materialkompatibilität zu
geplanten Folgeleistungen zu erfolgen.

Vor Beginn der Arbeiten ist vom AN eine Werkstatt- und
Montageplanung zu erstellen und dem AG vor
Ausführung zur Prüfung und Freigabe vorzulegen.
Grundlage der Werkplanung ist dabei die
Ausführungsplanung des Architekten. Bestandteil der
Werkstatt- und Montageplanung des AN sind u. a.:
Überprüfung und Abstimmung sämtlicher Detailpunkte,
Elementstöße, Verbindungen, Befestigungen,
toleranzaufnehmende Anschlüsse,
Berechnung und Ausführung der Windsogsicherung für
Dachbeläge und -befestigungen,
Bemessung, von Dacheinläufen und Bemessung, Anzahl und
Anordnung von Notüberläufen,
Prüfung vorhandener und geplanter Anschlusshöhen, auch
für Anstaubewässerung und erkennbar
nachfolgende Dachbeläge.

Vor Ausführung der Arbeiten hat der AN die genannten
Höhen und die Maßgenauigkeit des Rohbodens
eigenverantwortlich durch Nivellement festzustellen,
sofern dies für die Ausführung der eigenen Leistungen
erforderlich ist. Bei Überschreitung der
Toleranzgrenzen ist der Auftraggeber zu verständigen.

3 Ausführung und Konstruktion
3.1 Allgemeine Hinweise
Sofern in den der Ausschreibung beigefügten Unterlagen
keine anderen Qualitäten beschrieben sind, gelten
Anwendungsklasse 2 und im Regelwerk des
Dachdeckerhandwerks genannte Abdichtungsbaustoffe als
Mindestqualität vereinbart.

Der AN überprüft vor Ausführungsbeginn unaufgefordert
die Anforderungen an erforderliche Abdichtungen in
Bezug auf:
Bodenbeschaffenheit/Versickerungsfähigkeit,
Eindringtiefe/Eintauchtiefe,
Wasserbeanspruchungsklasse,
Rissklasse,
Rissüberbrückungsklasse,
sowie bei Fugen auf die Verformungsklassen anhand der
Setzungsberechnungen des Statikers und/oder des
Baugrundgutachters.

AG-seitige Angaben zu Art und Ausführung der
Abdichtungsarbeiten sind vom AN auf Grundlage des
aktuellen Normungsstandes zu prüfen.

Der AN hat ausreichend Vorhaltematerial
bereitzuhalten, um bei witterungsbedingten
Unterbrechungen die
zum Teil fertiggestellten Leistungen bis zur Übergabe
zu schützen.

Die Entfernung von Tagwasser gehört zu den Leistungen
des AN. Untergründe müssen vor
Arbeitsausführung vollständig abgetrocknet sein. Dies
gilt bei Trapezblechen auch für die Tiefsicken, um
langfristig entstehenden Weißrost zu vermeiden.

3.2 Besondere Anforderungen an die Ausführung der
Dachabdichtungsarbeiten
Die Abdichtung ist so aufzubringen und ggf. zu
schützen, dass bei Arbeitsunterbrechungen kein
Niederschlagswasser in den Schichtaufbau gelangen kann.

Die Sicherung durch provisorische Abdeckungen ist
besonders im Bereich von Durchdringungen der
Dachhaut vorzunehmen.

Soweit die Lage von Dacheinläufen und Notüberläufen
eine Anstaubewässerung während der Bauzeit des
AN für den Dachabdichtungsaufbau auf der Dampfsperre
erwarten lässt, ist die Dampfsperre bzw. bei
Umkehrdächern die erste Abdichtungslage vom AN als
Notabdichtung auszuführen.

Werden Dampfsperren oder erste Abdichtungslagen als
Notabdichtung verwendet, muss vor zeitlich
versetzter Ausführung nachfolgender
Abdichtungsarbeiten vom AN zunächst unaufgefordert eine
Dichtheitsprüfung erfolgen. Ein Prüfprotokoll ist dem
AG zu übergeben.

Es ist vom AN durch Schutzmaßnahmen sicherzustellen,
dass die Abdichtung im Bereich von Zugängen,
Austritten und Wartungswegen während der Bauzeit nicht
durch scharfkantige Transport- und Arbeitsgeräte
beschädigt werden kann.

Mängel und Schäden an bereits abgenommenen
Abdichtungsflächen müssen sofort nach Erkennen und vor
ihrer Ausbesserung dem AG gemeldet werden.

3.3 Planung, Konstruktion und Bemessung
Sofern im Leistungsverzeichnis nicht anders
festgelegt: Sämtliche Dachneigungen sind grundsätzlich
mit
mindestens 2 % Gefälle auszuführen. Neben dem
Quergefälle ist auch ein Längsgefälle von mindestens 1
%
vorzusehen. Die Gefälleausbildung ist, wenn nicht
innerhalb der Konstruktion vorgesehen, mittels
Gefälledämmung herzustellen. Zur Entlastung von
Anschlüssen und Fugen ist ein ausreichendes
Gegengefälle von > 1,00 m Länge vorzusehen. Das
Gefälle ist so zu planen, dass die konstruktiven
Dehnungs- und Bewegungsfugen im Bereich der Hochpunkte
liegen und kein Wasser auf der
Abdichtungsfläche verbleibt.

Dächer sind, soweit in der nachfolgenden
Leistungsbeschreibung nicht abweichend angegeben, in
der
Anwendungsklasse K2 nach DIN 18531 oder in Analogie
nach Flachdachrichtlinie auszuführen.

Die Oberkante von Maschinenfundamenten und
Aufständerungen für Technikgeräte muss mindestens 50 cm
über dem Dachaufbaupaket einschließlich
Oberflächenschutz liegen, um die Revisionierbarkeit der
Abdichtungen auch unter Gerätesockeln zu
gewährleisten. Sind diese Vorgaben nicht einzuhalten,
teilt der
AN dies dem AG rechtzeitig vor Ausführung der Arbeiten
mit und meldet Bedenken hiergegen an.

Technische Anlagen, die auf der Dachfläche aufgestellt
werden, sollen nach Möglichkeit auf
Fundamentplatten, die auf der Abdichtung liegen,
aufgestellt werden. Eine Durchdringung der Abdichtung
mit
Stützenfüßen, Geländerpfosten etc. soll vermieden
werden. Bei gedämmten Dachaufbauten erfragt der AN
unaufgefordert die Lage von Maschinenfundamenten
rechtzeitig vor Ausführung. Die Wärmedämmung unter
den Fundamentplatten ist druckfest und in mindestens
40 mm Mehrstärke gegenüber der nebenliegenden
Gefälledämmung in waagerechter Oberfläche auszubilden,
um das Zusammendrücken und eine
Pfützenbildung unterhalb der Maschinenfundamente zu
vermeiden. Findet der AN andere Ausführungen auf
der Baustelle vor, so teilt er dies dem AG rechtzeitig
vor Ausführung mit.

Der AN überprüft vor Ausführungsbeginn unaufgefordert
die Anforderungen an erforderliche Abdichtungen in
Bezug auf:
Wasserbeanspruchungsklasse,
Rissklasse,
Rissüberbrückungsklasse,
sowie bei Fugen auf die Verformungsklassen.

3.4 Untergrund
Fertigteilplattenfugen sind vor dem Einbau von
Abdichtungen vom AN oberflächeneben zu vermörteln und
mit einem mindestens 20 cm breiten Schleppstreifen zu
versehen. Erforderlichenfalls sind zur Überbrückung
größerer Distanzen Blechstreifen oder -winkel zu
verwenden.

Bei Verwendung von nicht bitumen- bzw. ölbeständigen
Kunststoffbahnen sind ggf. bei
Sanierungsmaßnahmen vorhandene Reste solcher
Materialien vollständig zu entfernen oder durch
Trennlagen abzudecken.

Der Untergrund für die Dachbeläge ist entsprechend den
Anforderungen zu reinigen. Pfützen sind vom AN im
Rahmen seiner Leistungen mit Polymerheißbitumen
auszugleichen.

3.5 Dachhaut
Dächer mit Abdichtungen auf wasserdurchlässigen
Dämmschichten mit Dampfsperren sind in der
Dämmebene nach DIN 18531-1, Punkt 6.15 in Felder von
ca. 100,00 m2 Größe, jedoch je
Dachablaufeinzonierungsbereich, zu zonieren, um
eventuelle Unterläufigkeiten eingrenzen zu können. Der
AN hat Revisionspläne für die Zonierung zu erstellen
und dem AG zu übergeben.

Die Bekiesung von Dachflächen darf erst nach einer
Sichtprüfung durch die Bauleitung erfolgen, der AN
schuldet bei allseitig umschlossenen Dachflächen eine
Probe-Anstaubewässerung zum Nachweis der
Dichtigkeit.

3.6 Dämmungen und Dampfsperren
Diffusionsäquivalente Luftschichtdicke (sd-Wert) und
Begriffe:
diffusionsoffen: 0,50 m < sd
Dampfbremse: 0,50 m < sd < 1.500 m
Dampfsperre: sd > 1.500 m

Dampfbremsen und Dampfsperren sind konvektionsdicht zu
verlegen, durchdringende Befestigungen sind
nur dann zulässig, wenn die Durchdringungen ihrerseits
überdeckt werden.
An wärmegedämmten Attiken sind Dampfsperren bis auf
die Oberseiten hochzuführen.

Um Dachabläufe herum sind Dämmungen im Durchmesser der
Abdichtungsflansche so weit in der Höhe zu
reduzieren, dass durch die Flansche keine Aufdickung
entsteht, die den Wasserablauf behindert.

Soweit Fundamente haustechnischer Anlagen auf der
Dachhaut zu liegen kommen, ist die Druckfestigkeit
der Wärmedämmung im Hinblick auf die zu erwartenden
Flächengewichte zu wählen.

Dämmstoffplatten sollen mit Stufenfalz versehen sein.
Sind solche Platten nicht erhältlich, ist die Dämmung
2-lg. mit versetzten Stößen auszuführen. Sofern die
Fugen von Wärmedämmplatten nicht dicht gestoßen
sind, sind sie durch Schäumen oder Stopfen
nachzudämmen.

Alle mit der konstruktiven Dachdecke homogen
verbundenen Bauteile, z. B. Attiken, Aufkantungen
etc., sind
nach vorherigem Aufbringen der Dampfsperre auch ohne
besondere Erwähnung wärmezudämmen. Bei
Öffnungen in der Dachfläche (z. B. an Lichtbändern,
Lüftern etc.) sind die freien Ränder der
Wärmedämmung zu kaschieren.

Polystyrolschaumdämmplatten für Umkehrdächer sind nur
in extrudierter Herstellung zu verwenden. Es sind
unter ökologischen Aspekten nur kohlenstoffgeschäumte
extrudierte Polystyroldämmstoffplatten zulässig.

3.7 Mechanische Befestigungen
Mechanische Befestigungen auf nagelbaren Untergründen
sind entsprechend den Flachdachrichtlinien
vorzunehmen. Soweit mechanische Befestigungen auf
Spannbetonbauteilen ausgeführt werden sollen, holt
der AN unaufgefordert vom AG Auskunft darüber ein, wie
an den Spannbetonbauteilen befestigt werden
kann.

Bei mehrlagigen Abdichtungen sind Befestigungselemente
ausschließlich in Überdeckungsbereichen
vorzusehen.

3.8 Einbauten, Einbauteile
Alle Durchführungen und Abläufe, die Folien- oder
Bahnenabdichtungen durchdringen, sind mit Klebe- bzw.
Klemmflansch abzudichten. Gegebenenfalls erforderliche
Verstärkungen sind zu beachten.

Der Abstand von Einbauteilen untereinander und zu
aufgehenden Bauteilen muss mindestens 30 cm
betragen, um ein ordnungsgemäßes Eindichten der
Flansche zu gewährleisten. Sind Bauteile in geringerem
Abstand eingebaut, so teilt der AN dies dem AG
rechtzeitig vor Ausführung mit und meldet Bedenken
hiergegen an. Dies betrifft insbesondere auch
Dunstrohre und Einläufe an Attiken.

Dacheinläufe müssen revisionierbar, d. h. Abdeckungen
(z. B. Roste) herausnehmbar sein.

Der AN prüft das Vorhandensein erforderlicher
Notüberläufe und - zumindest überschlägig - deren
Bemessung.

3.9 Fugen/Anschlüsse
Stöße und Fugen sind so auszuführen, dass Dehnungen
bei gleichzeitiger Sicherstellung der
Wasserdichtheit spannungsfrei aufgenommen werden
können. Bewegungsfugen sind durchgehend
anzuordnen, hiervon sind auch Dampfsperren betroffen.

Der AN erfragt unaufgefordert die zu erwartenden
Fugenbewegungen rechtzeitig vor Ausführungsbeginn, um
Abdichtungsschlaufen erforderlicher Größe ausbilden zu
können.

Soweit in der Leistungsbeschreibung nicht anders
beschrieben, ist die Ausführung von Abdeckungen und
Ortgangausbildungen so zu wählen, dass an der Fassade
keine Verschmutzungen durch herablaufendes
Wasser entstehen können. Überstände sollen mindestens
40 mm betragen, wenn an anderer Stelle nichts
Abweichendes geregelt ist.

Abdichtungen auf der Oberseite von Attiken sind bis
auf die Außenseite zu führen, sodass die Wandköpfe
oder Attiken dachseitig vollständig eingedichtet sind.

Metallanschlüsse, die in der wasserführenden Ebene
bituminös eingedichteter Dächer liegen, müssen einen
Schutzanstrich gegen Bitumenkorrosion erhalten. Der
Schutzanstrich ist mindestens 2 cm über die
wasserführende Ebene zu führen.

3.10 Schutzschichten und -maßnahmen
Im Gegensatz zu Schutzschichten dienen Schutzmaßnahmen
dem vorübergehenden Schutz der Abdichtung
durch geeignete Maßnahmen während der Bauarbeiten, in
Abhängigkeit von der Beanspruchung. Sie
müssen auf die erwartete Dauer des maßgebenden
Bauzustandes abgestimmt sein.

Material, Art und Dichte von Schutzschichten sind in
Abhängigkeit von den zu erwartenden Beanspruchungen
und den örtlichen Gegebenheiten auszuwählen.

Besondere Aufmerksamkeit ist bei Verwendung
abgleitfähiger Schutzschichten oder -lagen nötig, da
diese
vom ausführenden Personal immer wieder gerne einmal an
die Wand genagelt werden und damit die gerade
erstellten Abdichtungen zerstört werden.

Kies kommt ausschließlich als gewaschener Rollkies zur
Ausführung, Bruchkies, Grobsplitt oder Schotter
sind nicht zulässig.

3.11 Lichtkuppeln, Rauchabzüge, Dachausstiege
Weichen die angebotenen RWA-Anlagen im Falle eines
Nebenangebotes von den ausgeschriebenen
Anforderungen ab, sind mindestens die verlangten
aerodynamisch wirksamen Rauchabzugsflächen zu
erbringen.

Das gilt auch dann, wenn in der Ausschreibung
lediglich die Rahmengröße vorgegeben ist. Der AN führt,
auch bei Verwendung der AG-seitig vorgegebenen RWA,
unaufgefordert und rechtzeitig vor Ausführung den
Nachweis der geometrisch wirksamen Öffnungsfläche.

3.12  Dachbegrünung
- Vor dem Aufbringen der Dachbegrünung (einschl.
Wurzelschutz, Dränageschicht u. dgl.) ist die Dichtung
technisch abzunehmen.
- Innerhalb der Vegetationsschicht liegende
Dachabläufe müssen durch 30 bis 50 cm breite
Kiesschüttungen
oder eingebaute Kontrollschächte vor Verunreinigungen
freigehalten werden.
- An die Filterschicht aus Vlies werden folgende
Anforderungen gestellt:
- Witterungsbeständigkeit
- Beständigkeit gegen Mikroorganismen
- Pflanzenverträglichkeit und Durchwurzelbarkeit
- Flächengewicht zwischen 100 und 200 g/m2
- ausreichende mechanische Festigkeit
- Wasserdurchlässigkeit im Neuzustand mindestens
zehnmal größer als die vorgegebene
Wasserdurchlässigkeit der Vegetationsschicht
- Die Filterschicht darf die Oberfläche des maximalen
Wasserstatus nicht berühren.
- Die Überlappungen der Bahnen beträgt mindestens 10
cm, sie sind von den Rändern bis unter die
Oberfläche der Vegetationstragschicht hochzuführen.
- Für Vegetationschichten ist zu beachten: Werden im
Leistungsverzeichnis kein detaillierten Angaben über
die Art der Vegetationstragschicht gemacht, obliegt es
dem Bieter, die geeignete Ausführung für den
vorgegebenen Aufbau und die vorgegebene Begrünung
anzubieten. Werden Einzelangaben gemacht, so
sollen folgende Bezeichnungen der Ausführung und
Kalkulation zugrunde gelegt werden:

- Böden (verbesserte Ober- bzw. Unterböden)
- Schüttstoffe (mineralischer Stoff mit geringem oder
hohem Anteil anorganischer Substanz oder mit
offenporiger Kornstruktur ohne organische Substanz)
- Substratplatte aus (modifiziertem) Schaumstoff
- Substratplatte aus Mineralfasern
- Vegetationsmatten (mit Schüttstoffgemischen).
- Der pH-Wert wird dabei wie folgt eingegrenzt:
- für Intensivbegrünung 5,5 - 8
- für mehrschichtige Extensivbegrünung 6,5 - 9,5
- Unabhängig davon sind die optimalen Werte für
bestimmte Vegetationsarten nicht wesentlich zu
überschreiten.
- Der Nährstoffgehalt ist auf die vorgesehene
Bepflanzung und Bewässerungsart abzustimmen und auf
Anforderung mittels der Herstellerangabe nachzuweisen.

Bepflanzungen
- Saatgut und Fertigrasen muss DIN 18 917 -
Vegetationstechnik im Landschaftsbau; Rasen und
Saatarbeiten - entsprechen.
- Für Grasvegetation sind Regel-Saatgut-Mischungen zu
verwenden. Für Sprossteile von Sedum-Gewächsen
gelten die Anforderungen der Gütebestimmung für
Stauden.
- Stauden und Solitärpflanzen, die auf bindigen Böden
angezogen wurden, sind nicht geeignet.
- Pflanzen für Extensivbergrünung müssen aus
Freilandaufzucht stammen.
- Durch die Bepflanzung darf keine Fremdvegetation -
besonders rhizom- und ablegerbildende - eingeführt
werden.
- Gehölze müssen den Güterbestimmungen für Baumschulen
entsprechen.
- Bei allen Pflanzen ist auf Verlangen der
Bezugsnachweis zu erbringen. Das gilt besonders für
artengeschützte Flora, die keinesfalls aus
Naturbeständen stammen darf.

Sicherungsmaßnahmen
- Gehölze sind standfest zu sichern. Die Baumsubstanz
darf dabei nicht beschädigt werden. Anschlüsse sind
als lösbare Verbindungen herzustellen.
- Während der Durchführung der Arbeiten sind alle
erforderlichen Maßnahmen zur Sicherung vor
Wettererscheinungen zu treffen. Das gilt sinngemäß
auch für eine vereinbarte Wartung und Pflege der
Dachbegrünung für deren Dauer sowie für nur
vorübergehend wirksame Maßnahmen, z.B. Feuchthalten,
Beschweren, Einsatz von Bodenfestigern.
- Besteht die Gefahr bei begrünten Dächern, dass das
Substrat und die extensive Begrünung austrocknen
können, sollen bei Bebauung im Bestand oder beim
Anschluss an Brand- oder gleichwertige Wände
umlaufend Kiesstreifen (8/32) von mindestens 50 cm
Breite und 15 cm Dicke auf der Dichtung bzw.
Trennschicht angelegt werden (In den
Landesbauvorschriften kann eine vergleichbare Maßnahme
zwingend
gefordert sein).

3.11.1 Vollständigkeit
Je Dachebene ist mindestens eine Lichtkuppel/RWA mit
einem Dachausstiegsbeschlag zu versehen.

Sofern in der nachfolgenden Leistungsbeschreibung
keine näheren Angaben zur Betätigungsart von
Rauchabzügen vorgegeben sind, ist von elektrisch
betätigte Anlagen mit Lüftungsfunktion auszugehen.

Im Leistungsumfang von RWAs sind je nach System
folgende Komponenten zu liefern und einzubauen:
Auslösetaster, Steuerung, Akkupufferung und
Hubvorrichtung im 2-Wege-System, Motor und Schaltplan
bei elektrisch betriebenen RWAs (Unterputz-Verkabelung
und Lüftungstaster sowie elektrisches
Verdrahten erfolgen bauseitig),
Auslösestation, Leitungen, angeblockte Thermatik bei
Auslösung über eine CO2-Patrone,
Inbetriebnahmebescheinigung und Abnahme durch
anerkannten Sachverständigen.

Sind Lichtkuppeln beschrieben, so verstehen sie sich
einschließlich Holzbohlenkranz, Eindeckrahmen,
Montage- und Anschlussset, Beschlägen,
Betätigungsstangen etc. als vollständige, eingebaute
und in die
Dachabdichtung eingearbeitete Leistung. Innere
Zierbekleidungen/Laibungsbekleidungen sind nur dann
Leistungsbestandteil, wenn sie ausdrücklich
beschrieben sind.

3.11.2 Einbau von Lichtkuppeln
Der AN prüft unaufgefordert vor Bestellung der
Lichtkuppeln und Aufsatzkränze, ob eine Freigabe des
Herstellers für die vorhandene Dachneigung vorliegt.

In den Anschlussbereichen ist eine Kerndämmung
vorzunehmen; das gilt auch dann, wenn Dämmplatten in
anderen Dicken ausgeschrieben sind. Alle
Randanschlüsse zur Dampfsperre/Dampfbremse sind
vollflächig
dicht zu verkleben.

3.11.3 Ausführung der Anschlüsse
Soweit Innenverkleidungen ausgeschrieben sind, sind
diese als Fertigprodukte aus dem Lieferprogramm des
Dachflächenherstellers zu verwenden.

3.11.4 RWA und motorisch betätigte Lichtkuppeln
Im Leistungsumfang des AN sind bei Ausführung von RWAs
je nach System folgende Komponenten zu
liefern und einzubauen:
Elektrisch ausgelöste oder betätigte RWA, Kuppeln und
Dachflächenfenster müssen in ihrer Steuerung
über mindestens einen freien, nicht belegten
potenzialfreien Steuerungskontakt für "auf" und "zu"
verfügen, um so die Möglichkeit zum Abschluss an
BMA-Buskoppler zu ermöglichen und um damit in
eine Brandfall-Steuerungsmatrix einbezogen werden zu
können,
Auslösestation, Leitungen, angeblockte Thermatik bei
Auslösung über eine CO2-Patrone,
Inbetriebnahmebescheinigung und Abnahme durch
anerkannten Sachverständigen.

Die folgenden Schnittstellen für Lieferung und Montage
sind für elektromotorisch betätigte
Dachflächenfenster und Lichtkuppeln zu beachten,
sofern nichts anderes beschrieben ist:
Aufsetzkranz: AN,
Eindichten: AN,
RWA, Kuppel, Dachflächenfenster: AN,
Motor, Antrieb: AN,
Steuerung: AN,
Taster ("Scheibe einschlagen", grau): AN,
UP-Verkabelung: bauseitig,
230-V-Anschlusspunkt: bauseitig,
elektr. Verdrahtung, Schaltung: AN,
Inbetriebnahme,
 ggf. Prüfbuch, ggf. Sachverständigenabnahme: AN.

Sofern in der nachfolgenden Leistungsbeschreibung
keine näheren Angaben zur Betätigungsart von
Rauchabzügen vorgegeben sind, ist von elektrisch
betätigen Anlagen mit Lüftungsfunktion auszugehen.

Dachflächenfenster mit elektromotorischer
Lüftungsfunktion, die außerhalb von Wohneinheiten
(bspw. in
Treppenräumen) zum Einbau gelangen, sind mit Wind- und
Regenwächtern auszustatten.
Sind diese weder im Leistungspositionstext beschrieben
noch bauseitig vorhanden, bietet der AN diese dem
AG rechtzeitig vor Ausführungsbeginn als zusätzliche
Leistung an.

3.12 Sanierung
Bei Dacherneuerungsarbeiten darf grundsätzlich nur so
weit gearbeitet werden, dass bei Tagwasseranfall
und jeden Arbeitstag zu Arbeitsende die vollständige
Dichtigkeit des Daches gewährleistet ist.

3.13 Absturzsicherungen
Die wärmegedämmte Ausführung von Absturzsicherungen in
wärmegedämmten Dächern gehört ebenso zu
den Leistungen des AN wie das Einarbeiten in die
Abdichtung.

*Hinweis*
(Fassung Einzelgewerkvergabe)

1 Grundlagen
Für die Leistungen dieses Gewerks gelten die VOB Teil
C, insbesondere ATV DIN 18339 Klempnerarbeiten,
und die Allgemein Anerkannten Regeln der Technik.

Ergänzend hierzu gelten die Regelwerke der nachstehend
genannten Herausgeber in der zum Zeitpunkt der
Ausführung gültigen Fassung als Grundlage von
Kalkulation und Arbeitsausführung:
DGUV: Deutsche Gesetzliche Unfallversicherung e. V.,
DIN: Deutsches Institut für Normung e. V.,
GDA: Gesamtverband der Aluminiumindustrie e. V.,
GSB International e. V.,
Institut Feuerverzinken GmbH, Industrieverband
Feuerverzinken e. V.,
RAL: Deutsches Institut für Gütesicherung und
Kennzeichnung e. V.,
vdd: Industrieverband Bitumen-Dach- und
Dichtungsbahnen e. V.,
ZVDH: Zentralverband des Deutschen Dachdeckerhandwerks
e. V.

2 Vorbereitung und Planung
Innerhalb von 10 Tagen nach Auftragserhalt, in jedem
Fall jedoch rechtzeitig vor Materialdisposition und
Ausführungsbeginn, wird der AN dem AG unaufgefordert
den Teil seiner späteren Dokumentation
übergeben, aus dem alle bauaufsichtlichen Zulassungen,
Prüfungszeugnisse, Einbaubedingungen und
technischen Eigenschaften der vom AN zum Einbau
vorgesehenen Produkte ersichtlich sind.

Der AN hat den AG auf die für die angebotenen
Leistungen erforderlichen bauseitigen Vorleistungen
rechtzeitig vor Ausführungsbeginn der an ihn
beauftragten Leistungen hinzuweisen.

Rechtzeitig vor Beginn der Ausführung seiner Arbeiten
hat der AN eigenverantwortlich vorgegebene Maße
und benannte Höhen auf Übereinstimmung mit am Bau
vorhandenen Meterrissen und erforderlichenfalls die
Maßgenauigkeit des Rohbodens durch Nivellement
festzustellen. Bei Überschreitung der Toleranzgrenzen,
insbesondere von Winkeltoleranzen, ist der
Auftraggeber unverzüglich zu verständigen.

Soweit Toleranzen aus Vorleistungen vom AN beseitigt
werden, erstellt der AN vor Beseitigung oder
Ausgleich der Toleranzen ein Aufmaß über diese
Leistungen. Nach Leistungserbringung ist die Abrechnung
des Aufwands zur Toleranzbeseitigung nicht mehr
nachvollziehbar. Daher wird der AN das diesbezügliche
Aufmaß vom AG rechtzeitig vor Arbeitsausführung als
Grundlage seines Vergütungsanspruchs prüfen
lassen.

Der AN plant eigenverantwortlich seinen
baustelleninternen Arbeitsablauf. Hieraus folgernd
sind alle
eventuellen bauablaufbedingten Aufwendungen für
Hebezeuge, Mobilkraneinsätze, Bauzwischenzustände,
Provisorien, Unterstützungen, Tragrüstungen (mit
Ausnahme von Traggerüsten der Klasse B nach DIN EN
12812), Lehren etc. integraler Leistungsbestandteil
des AN und werden nicht gesondert vergütet, soweit
nicht
in Leistungspositionen ausdrücklich abweichend
beschrieben.

Soweit der AN wartungspflichtige Anlagen, Bauelemente
oder -leistungen ausführt, wird er unaufgefordert
und rechtzeitig vor Abnahme seiner Leistungen dem AG
Wartungsverträge vorlegen, die für die Dauer des
Gewährleistungszeitraums alle zur Erhaltung der
Gewährleistungsansprüche des AG erforderlichen
Leistungen enthalten, und um ggf. bestehende
bauaufsichtliche Anforderungen an regelmäßige Wartungen
und Prüfungen zu erfüllen.

Der Ausschreibung eventuell beigefügte Leitdetails
treffen in erster Linie eine formale
Gestaltungsaussage.
Es gehört zu den Aufgaben des AN, im Rahmen seiner
Werkstatt- und Montageplanung Stöße,
Verbindungen, Befestigungen, toleranzaufnehmende
Anschlüsse, Anzahl und Dimensionierung von
Notüberläufen und dergleichen gemäß dem zu erwartenden
Gebrauchswert zu entwickeln.
Materialeigenschaften z. B. durch Wärmeeinfluss sind
bei der Detailausbildung zu berücksichtigen.

3 Ausführung und Konstruktion
3.1 Allgemeine Hinweise zur Ausführung und Konstruktion
Anschlüsse an höher geführte Bauteile sind mindestens
15 cm über die Dachfläche zu führen und
rückstausicher zu verwahren.

Zum Schutz der Oberfläche sind Fassadensysteme foliert
zu liefern, die Folien sind nach der Montage nach
Aufforderung durch den AG vom AN zu entfernen.
Zinkbleche sind mit einer Latexbeschichtung zu
versehen,
soweit die Gefahr besteht, dass Putz- oder
Mörtelanhaftungen durch die Leistungen anderer
Unternehmer
entstehen können.

Der AN hat vor Ausführung der Klempnerarbeiten an
Dächern die Tauglichkeit des gewählten
Montagesystems als Bestandteil des äußeren
Blitzschutzes nach DIN/VDE nachzuweisen.

Die Konstruktionen von Dächern und Fassaden sind
grundsätzlich so herzustellen, dass keine Schäden
durch Tauwasser innerhalb der Konstruktion entstehen
können. Es sind möglichst hinterlüftete
Konstruktionen auszuführen. An der Innenseite von
nicht kerngedämmten, nicht hinterlüfteten
Konstruktionen
ist anstelle einer Dampfsperre eine Dampfbremse
einzubauen, um eine Austrocknung nach innen zu
ermöglichen.

3.2 Blecharbeiten
Überstände von Abdeckungen sollen mindestens 40 mm
betragen, soweit nicht an anderer Stelle andere
Angaben getätigt werden.

Blechkanten und Außenecken sind stets zu entgraten.

Die Oberseite von Blechen ist grundsätzlich im
Sichtbereich anzuordnen. Eine einheitliche
Walzrichtung ist
bei der Verlegung von Blechen zu beachten, um ein
einheitliches Bild zu erhalten.

3.2.1 Dachrinnen und Fallrohre

Gefällelose Rinnen sowie Rinnen in Wasserfließrichtung
unterhalb bituminöser Flächenabdichtungen sind
vom AN stets mit einem Schutzanstrich gegen Korrosion
zu versehen.

Am Fuß von Kehlen sind an vorgehängten Rinnen stets
Schwallbleche mit Verstärkung gegen Verbiegen
anzubringen.

Alle Fallrohranschlüsse sind mit Laubfangkörben
auszustatten. Fallrohre sind, soweit in der
nachfolgenden
Leistungsbeschreibung nicht abweichend beschrieben,
mit Doppelbögen anstelle Trichterrohr anzuschließen.

In öffentlich zugänglichen Bereichen sind Standrohre
mit einer Höhe von 2,00 m einzubauen. Standrohre
sind, soweit nicht ausdrücklich abweichend angegeben,
aus verzinkten Stahlrohren mit Revisionsklappe mit
Schlitz auszuführen, der Übergang zum Fallrohr erfolgt
mittels Abdeckmanschette.

3.2.2 Fensterbleche
Fensterbleche aus Titanzink oder Kupfer erhalten
seitliche Aufkantungen mit verlöteten hinteren Ecken
sowie
vordere Abkantungen mit Rückkantungen. Fensterbleche
aus Aluminium sind mit seitlicher und hinterer
Aufkantung sowie verschweißten Ecken anstelle
Endkappen auszuführen, soweit nicht an anderer Stelle
abweichend beschrieben.

Alle Fensterbänke sind mit unterseitiger
Anti-Dröhn-Beschichtung auszuführen. Soweit
Fensterbänke
rückseitig verschraubt sind, und ihr Unterschnitt
seitlich eingeputzt ist, ist eine unterseitige
Befestigung mit
Bitumenkleber zulässig.

Fensterbleche dürfen nicht unmittelbar auf Mauerwerk
aufgesetzt werden, sie müssen eine unterseitige
Wärmedämmung in gesamter Laibungstiefe erhalten.
Soweit die Wärmedämmung nicht wie vorgegeben
ausführbar ist, teilt der AN dies dem AG rechtzeitig
vor Ausführung mit.

Fensterbleche bis 1,90 m Länge sind stets ungeteilt
auszuführen. Die Teilung breiterer Fensterbänke muss
unter Bezugnahme auf die Rahmenteilung der
Fensterelemente erfolgen und geschieht nicht unter dem
Aspekt der Verschnittoptimierung des AN.

Werden Fensterbleche montiert, solange Fassadenputz-
und Anstricharbeiten noch nicht abgeschlossen
sind, so sind sie vom AN mit einer
Flüssiglatexbeschichtung als Oberflächenschutz zu
versehen.

3.2.3 Attika- und Wandkopfabdeckungen
Attikaabdeckungen sollen ein Gefälle nach innen von
ca. 10 % erhalten. Abdeckungen aus Titanzink oder
Kupfer erhalten eine außenseitige Aufkantung zur
Vermeidung des seitlichen Abtropfens von Wasser.

Stöße und Schiebenähte sind mit profilierten
Stoßblechen zu unterlegen, sodass eine kontrollierte
Wasserableitung erfolgt. Als Unterlage von
Verblechungen sind wasserfest verleimte
Sperrholzplatten von
mindestens 22 mm Stärke einzubauen.

Soweit Attikaabdeckungen in der Länge geteilt werden
müssen, ist vom AN mit dem AG rechtzeitig vor
Ausführung abzusprechen, ob die Teilung mit
gleichmäßig langen Elementen oder aber unter Bezugnahme
auf beispielsweise die Achsen nebenliegender Fenster-
oder Fassadenelemente erfolgen soll.

Außenecken von Aluminium-Wandkopfabdeckungen sind
stets örtlich aufzumessen und in verschweißter
Ausführung herzustellen.

Endstücke von Attikaaufkantungen vor aufgehenden
Bauteilen erhalten stets eine Aufkantung als Abschluss.

Sichtbar verbleibende Befestigungsmittel sind in
waagerecht eingebauten Attikaabdeckungen nicht
zulässig.

Bei Wandkopfabdeckungen an Haustrennwänden mit
doppelter Wandstellung sind durchdringende
Befestigungen nur zulässig, wenn sie mindestens 20 mm
Bewegung ermöglichen und mit Lötkappen
abgedeckt sind.

3.2.4 Aufkantungen und Anschlüsse
Anschlüsse an andere Baukörper, so etwa
Brandwandanschlüsse, sind stets verschieblich und in
Überdeckung auszuführen.

Die Klemmprofile aller Anschlüsse in genutzten
Bereichen (Terrassen, Balkone, Dachterrassen) sind mit
Kappleisten aus pulverbeschichtetem Aluminium zu
überdecken. Als genutzte Bereiche gelten
Dachterrassen, Terrassen, Balkone, ebenerdige
Gebäudeanschlüsse, Tiefgaragendächer usw.). Nicht
genutzte Dächer sind hiervon nicht betroffen. Alle
Kappleisten sind oberseitig zu versiegeln.

Anschlüsse an gemauerte Schornsteinköpfe sind, soweit
nicht in der Leistungsbeschreibung abweichend
beschrieben, stufenförmig und in die Mauerwerksfugen
eingeschlitzt auszuführen. Im oberen Abschluss sind
Kappleisten zur Überdeckung des Anschlusses mit
Mauerhaken zu sichern und dauerplastisch zu versiegeln.

3.2.5 Abdichtung
Im Anschlussbereich unterhalb von Fensterbänken sowie
zwischen Fensterbank und Blendrahmen ist eine
Abdichtungsebene einschließlich Fugenabdichtungen
einzubauen. Die Ausführungen der Abdichtungen
müssen schlagregendicht sein sowie thermische
Längenausdehnungen der Fensterbänke aufnehmen
können.

*Hinweis*
1 Grundlagen
Für die Leistungen dieses Gewerks gelten die VOB Teil
C, insbesondere ATV DIN 18338
Dachdeckungs-/Dachabdichtungsarbeiten, und die
Allgemein Anerkannten Regeln der Technik.

Ergänzend hierzu gelten die Regelwerke der nachstehend
genannten Herausgeber in der zum Zeitpunkt der
Ausführung gültigen Fassung als Grundlage von
Kalkulation und Arbeitsausführung:
BDZ: Holzbau Deutschland Bund Deutscher Zimmermeister
Bundesverband der Deutschen Ziegelindustrie e. V.,
DGUV: Deutsche Gesetzliche Unfallversicherung e. V.,
DIN: Deutsches Institut für Normung e. V.,
GDA: Gesamtverband der Aluminiumindustrie e. V.,
IFBS: Internationaler Verband für den Metallleichtbau
e. V.,
Informationsverein Holz e. V.,
RAL: Deutsches Institut für Gütesicherung und
Kennzeichnung e. V.,
vdd: Industrieverband Bitumen-Dach- und
Dichtungsbahnen e. V.,
ZVDH: Zentralverband des Deutschen Dachdeckerhandwerks
e. V.

2 Vorbereitung und Planung
Innerhalb von 10 Tagen nach Auftragserhalt, in jedem
Fall jedoch rechtzeitig vor Materialdisposition und
Ausführungsbeginn, wird der AN dem AG unaufgefordert
den Teil seiner späteren Dokumentation
übergeben, aus dem alle bauaufsichtlichen Zulassungen,
Prüfungszeugnisse, Einbaubedingungen und
technischen Eigenschaften der vom AN zum Einbau
vorgesehenen Produkte ersichtlich sind.

Der AN hat den AG auf die für die angebotenen
Leistungen erforderlichen bauseitigen Vorleistungen
rechtzeitig vor Ausführungsbeginn der an ihn
beauftragten Leistungen hinzuweisen.

Rechtzeitig vor Beginn der Ausführung seiner Arbeiten
hat der AN eigenverantwortlich vorgegebene Maße
und benannte Höhen auf Übereinstimmung mit am Bau
vorhandenen Meterrissen und erforderlichenfalls die
Maßgenauigkeit des Rohbodens durch Nivellement
festzustellen. Bei Überschreitung der Toleranzgrenzen,
insbesondere von Winkeltoleranzen, ist der
Auftraggeber unverzüglich zu verständigen.

Soweit Toleranzen aus Vorleistungen vom AN beseitigt
werden, erstellt der AN vor Beseitigung oder
Ausgleich der Toleranzen ein Aufmaß über diese
Leistungen. Nach Leistungserbringung ist die Abrechnung
des Aufwands zur Toleranzbeseitigung nicht mehr
nachvollziehbar. Daher wird der AN das diesbezügliche
Aufmaß vom AG rechtzeitig vor Arbeitsausführung als
Grundlage seines Vergütungsanspruchs prüfen
lassen.

Der AN plant eigenverantwortlich seinen
baustelleninternen Arbeitsablauf. Hieraus folgernd
sind alle
eventuellen bauablaufbedingten Aufwendungen für
Hebezeuge, Mobilkraneinsätze, Bauzwischenzustände,
Provisorien, Unterstützungen, Lehren etc. integraler
Leistungsbestandteil des AN und werden nicht gesondert
vergütet, soweit nicht in Leistungspositionen
ausdrücklich abweichend beschrieben.

Soweit der AN wartungspflichtige Anlagen, Bauelemente
oder -leistungen ausführt, wird er unaufgefordert
und rechtzeitig vor Abnahme seiner Leistungen dem AG
Wartungsverträge vorlegen, die für die Dauer des
Gewährleistungszeitraums alle zur Erhaltung der
Gewährleistungsansprüche des AG erforderlichen
Leistungen enthalten, und um ggf. bestehende
bauaufsichtliche Anforderungen an regelmäßige Wartungen
und Prüfungen zu erfüllen.

Vor Beginn der Arbeiten ist vom AN eine Werkstatt- und
Montageplanung zu erstellen und dem AG vor
Ausführung zur Prüfung und Freigabe vorzulegen.
Bestandteil der Werkstatt- und Montageplanung des AN
sind u. a.:
Abstimmung sämtlicher Detail- und Anschlußpunkte
Berechnung und Ausführung der Windsogsicherung der
Dachdeckung,
Planung der Stützdicken und deren Abstände für die
Schneefanggitter unter Berücksichtigung von
Schneegebiet, Neigung des Daches und der Länge des
Daches,

Der AN prüft eigenverantwortlich:
die Zulassung der ausgeschriebenen Dachsteine für die
vorhandene Dachneigung,
Lattenquerschnitte in Bezug auf die vorhandenen
Sparrenabstände,
Belüftungsmöglichkeiten und -querschnitte bei
Erfordernis von Belüftung,
und meldet bei Erfordernis rechtzeitig vor Ausführung
Bedenken gegen Planung und Vorleistung an.

3 Ausführung und Konstruktion
3.1 Allgemeine Grundlagen zur Kalkulation
Während der Montage ist die Konstruktion im
Außenbereich gegen Witterungseinflüsse, insbesondere
gegen
Sturm und Schlagregen, im erforderlichen Maß zu
schützen. Dies gilt vor allem bei
Arbeitsunterbrechungen.

Der AN versorgt den gesamten Materialbedarf der
Baustelle mit einer Lieferung, um Farbabweichungen u.
Ä.
auszuschließen. Elemente aus verschiedenen Chargen
innerhalb einer zusammenhängenden Fläche sind
grundsätzlich nicht zulässig. Ist es aus
produkttechnischen Gründen unvermeidbar, dass leichte
Struktur-
und Farbunterschiede auftreten können, so sind die
Einzelteile aus verschiedenen Paletten zu entnehmen
und zu mischen.

Wird bei Rauch- und Wärmeabzugsanlagen ein anderes als
das ausgeschriebene Erzeugnis angeboten, so
müssen die geometrisch wirksamen Lüftungsquerschnitte
der ausgeschriebenen Produkte erhalten bleiben.
Das gilt auch dann, wenn in der Ausschreibung
lediglich die Rahmengröße vorgegeben ist.

Soweit in der Leistungsbeschreibung nicht anders
beschrieben, ist die Ausführung von Abdeckungen und
Ortausbildungen so zu wählen, dass an der Fassade
keine Verschmutzungen durch herablaufendes Wasser
entstehen können. Überstände sollen mindestens 40 mm
betragen, wenn nicht an anderer Stelle abweichend
beschrieben.

Soweit Schneefang erforderlich ist, ist dieser
statisch zu bemessen und nur mit für diesen
Einsatzzweck
geeigneten Systemprodukten der Dachmaterialanbieter
auszufüllen. Der AN prüft rechtzeitig vor Ausführung
neben dem generellen Erfordernis von Schneefang die
Eignung der vorhandenen Dachkonstruktionen hierfür
und meldet bei Erfordernis Bedenken an.

Die Aufwendungen für wetterbedingte
Arbeitsunterbrechungen und Sicherungsmaßnahmen gegen
Tagwasser sind vom AN unaufgefordert und als
Nebenleistung zu erbringen.

3.2 Holzschutz
Der AN berücksichtigt die Erfordernisse des
konstruktiven und ggf. eines chemischen Holzschutzes
bei
seiner Werkstatt- und Montageplanung. Konstruktiver
Holzschutz ist dem chemischen stets vorzuziehen.

Soweit Ausführungsvorgaben des AG einem optimalen
konstruktiven Holzschutz widersprechen, wird der AN
dies dem AG mit Hinweis auf die zu erwartende
geringere Dauerhaftigkeit mitteilen.

Auf chemischen Holzschutz in Innenräumen ist
vollständig zu verzichten. Soweit der AN unumgängliche
chemische Holzschutzmaßnahmen durchführt, übergibt er
dem AG unaufgefordert die Bescheinigungen über
den Hersteller des Holzschutzmittels,
die Aufwendungsmenge,
die Art des Holzschutzmittels,
das Überwachungszeichen,
das Datum der Einbringung,
und bringt diese an tragenden Konstruktionen an
solcher Stelle vor Ort an, dass sie auch nach dem
Einbau
der Hölzer noch sichtbar sind.

Alle nach erfolgtem Holzschutz noch bearbeiteten oder
gerissenen Teile sind entsprechend
nachzubehandeln.

Sich auf den Holzschutz beziehende europäische Normen
und Regelwerke sollen, soweit baurechtlich
zulässig, nur nachrangig nach den nationalen deutschen
Regelwerken Anwendung finden. Bei
Widersprüchen zwischen den Regelwerken gilt der
geringstmögliche chemische Holzschutz als vereinbart.

Alle zum Aufbringen von Holzschutzmitteln
erforderlichen Vorleistungen sind als Nebenleistungen
vom AN
vorzusehen.

3.3 Ausführung/Material und Stoffe
3.3.1 Dampfsperren
Diffusionsäquivalente Luftschichtdicke (sd-Wert) und
Begriffe:
diffusionsoffen: 0,50 m < sd
Dampfbremse: 0,50 m < sd < 1.500 m
Dampfsperre: sd > 1.500 m

Dampfsperren und Dampfbremsen sind umlaufend mit
geeigneten Klebern oder Klebebändern an alle
flankierenden Bauteile anzuschließen, Stöße sind zu
verkleben. Durchdringungen von Dampfsperren oder
-bremsen, auch von Befestigungsmitteln, sind zu
verkleben. Die Anzahl von dampfdiffusionsbremsenden
oder -sperrenden Einbauteilen soll auf das absolut
unumgängliche Minimum reduziert werden. Stellt der AN
fest, dass seine Leistungen bauseitig, etwa für
Installationen, beschädigt werden, so unterrichtet er
den AG
hierüber unverzüglich.

Bei der Ausführung von Bauteilen und Anschlüssen, die
der Herstellung der Luftdichtheit des Gebäudes
dienen, ist davon auszugehen, dass vor oder bei der
Abnahme der Leistungen durch den AG oder eine von
ihm beauftragte Fachkraft eine Prüfung der
Luftdichtheit durch einen Differenzdrucktest
(umgangssprachlich:
"Blower-Door-Test") durchgeführt wird.

3.3.2 Dämmungen/Sonstiges
Wärmedämmsysteme oder -elemente, die zusätzlich die
Funktion einer Unterspannung oder einer
Unterdeckung erfüllen, sind mit zusätzlichen
systembezogenen Maßnahmen an alle flankierenden und
durchdringenden Bauteile anzuschließen.

Sofern nicht in der Leistungsbeschreibung abweichend
festgelegt, ist als mindeste Qualität von
Wärmedämmungen Steinwolle mit einem Flammpunkt von >
1.000 °C (umgangssprachlich = graue Wolle)
vorzusehen, Glaswolle (umgangssprachlich = gelbe
Wolle) ist nur bei ausdrücklichem Leistungsbeschrieb
zulässig. "Mineralwolle" ist insofern in der
Leistungsbeschreibung als Steinwolle zu verstehen.

Sind ausgebaute Dachgeschosse zu dämmen und sind keine
Detailzeichnungen vorhanden, so sind die
Abseitenwände, die Schräge über diesen und der
außenliegende Bereich der obersten Decke sowie die
Gaubenfronten im vorderen Abschluss als Mindestumfang
zu dämmen.

Soweit Zwischensparrendämmungen hinterlüftet
ausgeführt werden, sind bei der Bemessung von
Lüftungsöffnungen die Querschnittsminderung durch
Insektenschutzgitter und die Durchbiegung der
Konstruktion zu beachten. Soweit nicht anders in der
Leistungsbeschreibung vorgegeben, sollen Konterlatten
mindestens 38 mm hoch sein.

Auf Ringbalken, Schräggurten, Firstpfetten etc. sind
Wärmedämmungen zur Vermeidung von
Wärmebrücken einzubauen.

Dämmungen in Steildächern sind, auch bei der
Verwendung von Dämmplatten und Dämmkeilen, so
einzubauen, dass das Abgleiten verhindert wird.

Soweit ein Rieselschutz erforderlich ist, soll dieser
nach technischer Möglichkeit als Vlies anstelle einer
Folie
ausgeführt werden.

3.3.3 Unterspannungen, Unterdeckungen, Unterdächer
An allen Durchdringungen und Anschlüssen sind die
Bahnen seitlich hochzuführen und konvektionsdicht zu
befestigen. Oberhalb von Durchdringungen
(Dachfenstern, Dunstrohren etc.) sind Kehlschlaufen in
der
Unterspannbahn auszubilden, die für eine gesicherte
Wasserableitung neben den Einbauteilen sorgen.

Wird ein wasserdichtes Unterdach über die Bauphase
hinaus gefordert (unbelüftete Konstruktion bzw.
Unterschreitung der Regeldachneigung), sind die
Konterlatten in die wasserdichte Ausführung
einzubeziehen; Nähte und Stöße sind zu verkleben.

3.3.4 Dachziegeldeckung/Dachsteindeckung
Der AN berücksichtigt bei Angebot und Ausführung, dass
aus der Produktserie und Farbauswahl des
Ziegelherstellers alle Formteile wie Dunstrohrsteine,
Ortgangsteine und Firststeine als Ziegelformteile
erhältlich sind. Selbes gilt analog bei
Betondachsteindeckung. Diese sind anstelle von
Kunststoffformteilen zu
verwenden.

Soweit nicht ausdrücklich abweichend beschrieben oder
geplant, sollen Ortgangüberstände von
Dachsteindeckungen mindestens 30 cm über die fertige
Wandoberfläche hinausragen.

Der AN erkundigt sich vor Ausführung, ob Blitzschutz
auf Steildächern vorgesehen ist. In diesem Fall wird er
die bauseitig beigestellten Trägerelemente für den
Blitzschutz mit der Dachdeckung einbauen.

3.3.5 Dachfenster
3.3.5.1 Vollständigkeit
Sind Dachflächenfenster beschrieben, so verstehen sie
sich einschließlich konstruktiver Auswechslung,
Eindeckrahmen, Montage- und Anschlussset, Beschlägen,
Betätigungsstangen etc. als vollständige,
eingebaute und in der Dachfläche angearbeitete
Leistung. Innere Zierbekleidungen/Laibungsbekleidungen
sind nur dann Leistungsbestandteil, wenn sie
ausdrücklich beschrieben sind.

3.3.5.2 Positionierung der Fenster
Dachflächenfenster sind so zu positionieren, dass
deren Laibung ausreichende Kopffreiheit (H > 2,15 m)
und
ungehinderten Ausblick bei gleichzeitiger
Absturzsicherungshöhe (H > 1,00 m) ermöglicht. Die
Einbaulage
von Dachflächenfenstern ist in Grundrissen und
Dachaufsichten lediglich schematisch dargestellt. Die
genauen Höhenmaße des Einbaus sind vom AN örtlich in
Abhängigkeit von mindesterforderlicher
Brüstungshöhe, Eindeckung und Kopffreiheit festzulegen.

Die raumseitig obere Laibung ist waagerecht, die
untere Laibung senkrecht auszubilden, um die
erforderliche
Anströmung von Dachflächenfenstern zur
Kondensatvermeidung zu gewährleisten. Lässt die
Einbausituation
die beschriebene Ausführung nicht zu, meldet der AN
rechtzeitig vor Ausführung Bedenken gegen die
Einbausituation an.

3.3.5.3 Einbau von Dachflächenfenstern
Der AN prüft unaufgefordert vor Bestellung der
Dachflächenfenster und Eindeckrahmen, ob eine Freigabe
des Herstellers für die vorhandene Dachneigung
vorliegt.

In den Anschlussbereichen ist eine Kerndämmung
vorzunehmen; das gilt auch dann, wenn Dämmplatten in
anderen Dicken ausgeschrieben sind. Alle
Randanschlüsse zur Dampfsperre/Dampfbremse sind
vollflächig
dicht zu verkleben.

3.3.5.4 Ausführung der Fenster
Soweit nicht an anderer Stelle ausdrücklich abweichend
angegeben, sind Dachflächenfenster prinzipiell als
Klappschwingfenster anzubieten und einzubauen,
Schwingfenster sollen nur auf ausdrückliche
Beschreibung
zur Ausführung gelangen.

Es sind ausschließlich Fenster von Herstellern
anzubieten, die aus dem Herstellerprogramm mindestens
auch Außenjalousien, Blendschutz und
Verdunkelungsrollos für die Größen der beschriebenen
Fenster im
Lieferprogramm führen. Alle Dachflächenfenster eines
Objekts sind aus dem Lieferprogramm eines
Herstellers anzubieten.

Es sind nur mit Lüftungsfunktion ausgestattete
Dachflächenfenster zulässig.

Soweit Innenverkleidungen ausgeschrieben sind, sind
diese als Fertigprodukte aus dem Lieferprogramm des
Dachflächenherstellers zu verwenden.

3.3.5.5 RWA und motorisch betätigte Dachflächenfenster
Im Leistungsumfang des AN sind bei Ausführung von RWAs
je nach System folgende Komponenten zu
liefern und einzubauen:
Elektrisch ausgelöste oder betätigte RWA, Kuppeln und
Dachflächenfenster müssen in ihrer Steuerung
über mindestens einen freien, nicht belegten
potenzialfreien Steuerungskontakt für "auf" und "zu"
verfügen, um so die Möglichkeit zum Abschluss an
BMA-Buskoppler zu ermöglichen und um damit in
eine Brandfall-Steuerungsmatrix einbezogen werden zu
können,
Auslösestation, Leitungen, angeblockte Thermatik bei
Auslösung über eine CO2-Patrone,
Inbetriebnahmebescheinigung und Abnahme durch
anerkannten Sachverständigen.

Die folgenden Schnittstellen für Lieferung und Montage
sind für elektromotorisch betätigte
Dachflächenfenster und Lichtkuppeln zu beachten:
RWA, Kuppel, Dachflächenfenster AN,
Eindeckrahmen: AN,
Andecken, Beidecken, Anarbeiten: AN,
Motor, Antrieb: AN,
Steuerung: AN,
Taster ("Scheibe einschlagen", grau): AN,
UP-Verkabelung: bauseitig,
230-V-Anschlusspunkt: bauseitig,
elektr. Verdrahtung, Schaltung: AN,
Inbetriebnahme,
 ggf. Prüfbuch, ggf. Sachverständigenabnahme: AN.

Sofern in der nachfolgenden Leistungsbeschreibung
keine näheren Angaben zur Betätigungsart von
Rauchabzügen vorgegeben sind, ist von elektrisch
betätigen Anlagen mit Lüftungsfunktion auszugehen.

Dachflächenfenster mit elektromotorischer
Lüftungsfunktion, die außerhalb von Wohneinheiten
(bspw. in
Treppenräumen) zum Einbau gelangen, sind mit Wind- und
Regenwächtern auszustatten.
Sind diese weder im Leistungspositionstext beschrieben
noch bauseitig vorhanden, bietet der AN diese dem
AG rechtzeitig vor Ausführungsbeginn als zusätzliche
Leistung an.

3.3.6 Sanierung
Bei Dacherneuerungsarbeiten darf grundsätzlich nur so
weit gearbeitet werden, dass bei Tagwasseranfall
und jeden Arbeitstag zu Arbeitsende die vollständige
Dichtigkeit des Daches gewährleistet ist.

*Hinweis*
In den nachfolgenden Titeln und auch zwischen
einzelnen Leistungspositionen sind textliche Hinweise
eingefügt, welche einzelne Maßnahmen vor Ort
bezeichnen und lediglich dem Zweck dienen sollen, eine
Strukturierung des Gesamt-Leistungsverzeichnis zu
schaffen.
Gleichzeitig sollen diese Hinweise die spätere Suche
der richtigen Leistungspositionen für die Abrechnung im
Bauablauf vereinfachen.

Derartige textliche Hinweise sind wie folgt
gekennzeichnet:
* * * *  BEZEICHNUNGSTEXT  * * *  *

Leistungspositionen, welche in der Gliederung zu
derartigen Maßnahmenbezeichnungen zugeordnet sind,
gelten jedoch nicht ausschliesslich nur für die
zugeordnete Maßnahme.
Jede Leistungsposition soll nur einmal im
Leistungsverzeichnis enthalten sein und kann auch bei
anderen
Maßnahme-Paketen mit anfallen und wird trotzdem über
die zutreffende Leistungsposition mit abgerechnet.

### Titel 01 Allgemein

**01.1 Baustelle einrichten und räumen**
Liefern, fachgerechtes einrichten, vorhalten und
unterhalten der
Baustelleneinrichtung für sämtliche in der
Leistungsbeschreibung aufgeführten Arbeiten und nach
Abschluss der Arbeiten ordnungsgemäß beräumen.

EINZUKALKULIEREN SIND:
- Geräte, Werkzeuge, Kran- und Hebe-Einrichtungen und
sonstige Betriebsmittel, die zur vertragsgemäßen
Durchführung
der Bauleistungen erforderlich sind, auf die Baustelle
bringen,
bereitstellen und soweit der Geräteeinsatz nicht
gesondert
berechnet wird, betriebsfertig aufstellen, einschl.
der dafür
notwendigen Arbeiten
- Unterkünfte, Werkstätten, Lagerschuppen und dgl.,
soweit
erforderlich, antransportieren, aufbauen und einrichten
- Herrichten, vorhalten und entfernen von
Kranstandplätzen und
allen sonstigen notwendigen befestigten Flächen,
welche für die
eigenen Arbeiten notwendig sind
- sämtliche Material-Vorhaltekosten
- eventuell notwendiger Verschluss von Räumen zur
Sicherung
von angelieferten Bauteilen und Geräten o.ä.
- nach Fertigstellung der beauftragten Leistungen ist
die
gesamte Baustelleneinrichtung vollständig und ersatzlos
zurückzubauen und zu entfernen

VORHALTEZEIT:
- für die gesamte eigene Bauzeit

HINWEIS: -Baustrom und Bauwasser und Fassadengerüste
stehen bauseits zur Verfügung
Menge: 1,000 psch

**01.2 Aufmaß sowie Werkstatt- u. Montageplanung Zimmererarbeiten**
Lieferen und fachgerechtes vollumfängliches Aufmessen
sämtlicher örtlichen Gegegenheiten sowie Fertigen von
Werk-
und Montageplänen bzw. Schnitt- und Abbundplänen als
Werkplanung, für alle mit der Sanierung und der hier
in diesem
LV beschriebenen Holzbauteile einhergehenden
Ausführungen,
inklusive Gauben und sonstige Holzbauteile

GRUNDLAGEN / INHALTE :
- auf der Grundlage des örtlichen Aufmaßes und der
Ausführungsplanung des Architekten und Statikers,
einschl.
Durchbrüche, Höhenversprünge, Ein- und Anbauteile,
sowie
aller Profile und Befestigungen

EINZUKALKULIEREN SIND:
- Aufnehmen aller örtlichen Gegebenheiten und fertigen
eines
Aufmaßes als Grundlage für die Werkstatt- und
Montageplanungplanung
- Erstellung der Schnitt- und Abbund- bzw. Werkstatt-
und
Montagepläne einschl. aller zeichnerischen
Darstellungen mit
notwendigen Details auf CAD-Basis in notwendigen
Maßstäben
in prüffähiger Form, als Grundlage für die Prüfung und
Freigabe
durch den Architekten und Prüfstatiker
- Abstimmen und Einarbeiten der Angaben des
Architekten,
Statikers, Fachplaners
- die Werkstattpläne sind binnen einer Frist von max.10
Werktagen einschl. örtlichem Aufmaß, nach
Auftragserteilung
bzw. Aufforderung zu erstellen
- Einarbeiten von eventuellen Auflagen aus der Prüfung
in die
Montagepläne
- Übergabe der Werkstattpläne, Übersichtpläne und
Details in
Papierform und als dwg- bzw. dxf-Datei, sowie
zusätzlich als
pdf-Datei, (Ausfertigung 2-fach Papier + digital).
Menge: 1,000 psch

**01.3 Dokumentations- und Revisionsunterlagen**
Nach Abschluss der vertraglich vereinbarten Arbeiten
und vor
Übersendung der Schlussrechnung sowie als Voraussetzung
und als Grundlage für die VOB-Abnahme hat der AN
folgende
Revisions- und Dokumentationsunterlagen
zusammenzustellen
und beim AG oder dessen Vertreter vorzulegen

NOTWENDIGE UNTERLAGEN:
(in folgender Sortierung)
00 Deckblatt mit allen Angaben
- vollständige Projektbezeichnung
- Gewerkebezeichnung der ausgeführten Leistung
- Name und Anschrift des ausführenden Unternehmens
- Kontaktdaten des Unternehmens: Telefon, Fax,
  E-Mail-Adresse
- Name des Fachbauleiters mit Angabe Telefon-Nr.,
  E-Mail-Adresse
00.01 Inhaltsverzeichnis
01 VOB-Abnahmeprotokoll
02 Fachunternehmererklärung
03 Fachbauleitererklärung
04 tabellarische Übersichtsliste aller zum Einsatz
 gekommenen Materialien mit Lieferscheinnachweis und
Prüfzeugnis (je Produkt ein Lieferschein und AbP oder
 AbZ)
05 Inbetriebnahmebescheinigung RWA
06 Nachweisbescheinigung Holzschutzimprägnierung
07 Gefälleplanung - Dachdämmung
08 Berechnungsnachweis Windsogsicherung
09 Sekurantenplanung
09 Einbaudokumentation Sekurantensystem
10 Revisionsplan mit Markierung der Dacheinläufe
11 Bescheinigung / Nachweis Harte Bedachung
12 Wartungs- und Pflegeanleitungen (z.B. Dachfenster,
 Gullys, Terrassenbeläge etc)
13 Wartungsangebot
14 Lückenloses Bautagebuch

EINZUKALKULIEREN SIND:
- die Zusammenstellung und Übergabe der
Revisionsunterlagen
gehört zum Leistungssoll und ist deswegen
Voraussetzung zur
VOB-Abnahme
- Auch die Schlussrechnung darf erst nach Vorliegen der
Revisions- und Dokumentationsunterlagen eingereicht
werden
- die Dokumentations- und Revisionsunterlagen sind
spätestens
5 Tage nach Fetigstellung der letzten Bauleistung
zunächst als
digitale Version (Scankopie) an die Bauüberwachung zur
Vorabprüfung per E-Mail oder auf Datenträger zu
übermitteln
- nach Prüfung durch die Bauüberwachung sind die
Prüfanmerkungen und evtl. Nachforderungen umzusetzen
und
die Übergabe der Originale in der definierten Anzahl
binnen 5
Tagen nach Prüffreigabe an die Bauüberwachung zu
vollziehen
- die digitalen Daten sind in derselben Ordner- und
Dateistruktur
wie der Ordner in Papierform anzulegen und
durchzunummerieren, (Dateiform als PDF)
- Aus dem jeweiligen Dateinamen muss der Dateiinhalt
selbsterklärend zu erkennen sein

FORM und ANZAHL
- 2-fach als farbiger Papierausdruck im DIN A4 Ordner
und
zusätzlich 1-fach digital (Farbscan) auf USB-Stick

ABRECHNUNGSHINWEIS:
Diese Position gilt für Dokumentation aller Leistungen
aller
Positionen und aller Titel dieser Ausschreibung
Menge: 1,000 psch

### Titel 02 Abbrucharbeiten

*Hinweis*
**** PULTDACH MIT ZIEGEL-EINDECKUNG ****

**02.1 Abbruch Ein- und Anbauteile Dach**
Aufnehmen bzw. Abbrechen sämtlicher in der
Dacheideckung
eingebauten und intergrierten Ein- und Anbauteile
einschl.
Zubehör

ABBRUCH BESTEHEND AUS:
- sämtliche Ein- und Anbauteile
- Dachfenster (4 Stück)
- Antennen
- Lüftungshauben
- Schneefang
- Blitzschutzleitungen mit Zubehör
- Kehlverblechungen
- Wandanschlussbleche
- Firstverblechung
- Leiterhaken
- Sicherungsttritte
- Laufroste
- und sonstiges

EINZUKALKULIEREN SIND:
- vollständiger rückstandfreier Abbruch auch bei Gauben
einschl. aller Klammern, Nägel, Schrauben und sonstigen
störenden Befestigungsmittel
- Entsorgung der anfallenden Abbruchreste

FOTOHINWEIS:
- siehe nachstehende Fotoabbildung der Dachaufsicht
Menge: 1,000 psch

**02.2 Aufnehmen und Entsorgung Dacheindeckung**
Aufnehmen bzw. Abbrechen der bestehenden
Dachziegeldeckung einschl. Lattung und Sonstiges

BESTEHEND AUS:
- Biberschwanz-Ziegeleindeckung (Doppeldeckung) als
Ton-/
Betondachstein
- Ziegel-Lattung
- Konterlattung

EINZUKALKULIEREN SIND:
- vollständiger rückstandfreier Abbruch auch bei Gauben
einschl. aller Klammern, Nägel, Schrauben und sonstigen
störenden Befestigungsmittel
- Entsorgung des anfallenden Abbruchmaterials

FOTOHINWEIS:
- siehe nachfolgende Fotoabbildungen der Dachaufsicht,
der
Rückseite (West), der Giebelseite (Nord) sowie des
Dachkastens
Menge: 195,000 m²

*Hinweis*
**** DACHENTWÄSSERUNG****

**02.3 Abbruch vorgehängte Regen-Dachrinnen, Kupfer**
Aufnehmen bzw. Abbrechen der vorgehängten
Regen-Dachrinnen an allen Traufbereichen einschl.
Zubehör

ABBRUCH BESTEHEND AUS:
- vorgehängte hablrunde Regenrinne aus Kupfer einschl.
Rinnenhaltern
- Traufeinhangbleche

EINZUKALKULIEREN SIND:
- Abbruch der Rinnen in unterschiedlichen Längen auch
in
Kleinmengen bei Gauben einschl. aller Klammern, Nägel,
Schrauben und sonstigen störenden Befestigungsmittel
und
einschl. aller Ein- und Anbauteile sowie Einfassungen
etc.
- Entsorgung der anfallenden Abbruchreste
Menge: 26,000 m

**02.4 Abbruch Fallrohre, Kupfer**
Aufnehmen bzw. Abbrechen der an der Fassade befestigten
Regen-Fallrohre einschl. Zubehör

ABBRUCH BESTEHEND AUS:
- Regenfallrohr aus Kupfer einschl. Rohrhaltern,
Schellen etc.

EINZUKALKULIEREN SIND:
- Abbruch der Fallrohre in unterschiedlichen Längen
auch in
Kleinmengen bei Gauben einschl. aller Klammern, Nägel,
Schrauben und sonstigen störenden Befestigungsmittel
und
einschl. aller Ein- und Anbauteile sowie Einlaufkästen
etc.
- Entsorgung der anfallenden Abbruchreste
Menge: 14,000 m

*Hinweis*
**** HOLZBAUTEILE****

**02.5 Rückbau profiliertes Zierbrett unter Dachkasten + Dokumentation Profilierung**
Abbruch und Entsorgung des profilierten Zierbrettes
aus Holz
unterhalb des Dachkastens, einschl. voheriger Aufnahme
und
Dokumentation der historischen Form zur Reproduktion.

AUSFÜHRUNGSBEREICH:
- Übergangsbereich zwischen Fassadenputz und Dachkasten

EINZUKALKULIEREN SIND:
- Maßaufnahme und Dokumentation der Profilierung als
Vorlage
für die Neuanfertigung des Brettes einschl.
zeichnerischer
Darstellung im notwendigen Maßstab bis 1:1
- Übermittlung der zeichnerischen Darstellung an den
Architekten und Denkmalschutzbehörde vor Entsorgung
- vollständiger rückstandfreier Abbruch einschl. der
Nägel,
Schrauben und sonstigen störenden Befestigungsmittel
- Entsorgung des anfallenden Abbruchmaterials

BRETTDICKE:
- 20 - 30 mm

BRETTHÖHE:
- 250 - 300 mm

FOTOHINWEIS:
- siehe nachfolgende Fotoabbildung des Dachkastens mit
darunter gekennzeichnetem Zierbrett

ABRECHNUNGSHINWEIS:
Die Abrechnung erfolgt nach laufende Meter (Einheit: m)
Zierbrett im Verlauf der Fassade nach tatsächlicher
Länge
Menge: 26,000 m

**02.6 Rückbau Ortgangverbretterung + Dokumentation Profilierung**
Abbruch und Entsorgung der bestehenden
Ortgangverbretterung aus Holz, einschl. voheriger
Aufnahme
und Dokumentation der historischen Form zur
Reproduktion.

AUSFÜHRUNGSBEREICH:
- Ortgänge des vorhandenen Daches

EINZUKALKULIEREN SIND:
- Maßaufnahme und Dokumentation der Profilierung als
Vorlage
für die Neuanfertigung der Bretter einschl.
zeichnerischer
Darstellung im notwendigen Maßstab bis 1:1
- Übermittlung der zeichnerischen Darstellung an den
Architekten und Denkmalschutzbehörde vor Entsorgung
- vollständiger rückstandfreier Abbruch einschl. der
Nägel,
Schrauben und sonstigen störenden Befestigungsmittel
- Entsorgung des anfallenden Abbruchmaterials

BRETTDICKE:
- 20 - 30 mm

HÖHE DER VERBRETTERUNG:
- 300 - 450 mm
- Siehe auch Fotodarstellung in Vorposition

ABRECHNUNGSHINWEIS:
Die Abrechnung erfolgt nach laufende Meter (Einheit: m)
Ortgang im Verlauf der Fassade nach tatsächlicher Länge
Menge: 7,000 m

**02.7 Rückbau Dachkastenverschalung + Dokumentation Profilierung**
Abbruch und Entsorgung der bestehenden
Dachkastenverschalung aus Holz, einschl. voheriger
Aufnahme
und Dokumentation der historischen Form zur
Reproduktion.

AUSFÜHRUNGSBEREICH:
- Dachkasten im Traufbereich, an Stirn- und Unterseite
der
vorhandenen Dachsparren

EINZUKALKULIEREN SIND:
- Maßaufnahme und Dokumentation der Profilierung als
Vorlage
für die Neuanfertigung der Dachkastenverschalung
einschl.
zeichnerischer Darstellung im notwendigen Maßstab bis
1:1
- Übermittlung der zeichnerischen Darstellung an den
Architekten und Denkmalschutzbehörde vor Entsorgung
- vollständiger rückstandfreier Abbruch einschl. der
Nägel,
Schrauben und sonstigen störenden Befestigungsmittel
- Entsorgung des anfallenden Abbruchmaterials

BRETTDICKE:
- 20 - 30 mm

TRAUFKASTENABWICKLUNG:
- bis 600 mm

FOTOHINWEIS:
- siehe nachfolgende Fotoabbildungen des Dachkastens

ABRECHNUNGSHINWEIS:
Die Abrechnung erfolgt nach laufende Meter (Einheit:
m) Traufe
im Verlauf der Fassade nach tatsächlicher Länge
Menge: 26,000 m

### Titel 03 Zimmerer-Holzbauarbeiten

**03.1 Abbruch / Demontage unvorhersehbare Kanthölzer**
Fachgerechter Teilrückbau, Abtransport und Entsorgung
von
bestehenden Holzbauteilen, wie Stützen, Sparren,
Auswechselungen, Kopfbändern, und dergleichen in
unterschiedlichen Dimensionen und Längen

AUSFÜHRUNGSBEREICH:
- vorher nicht bekannte Hölzer nach örtlicher
Festlegung in den
Bauberatungen

EINZUKALKULIEREN SIND:
- Säuberrn des Arbeitsumfeldes nach Fertigstellung des
Rückschnittes
Menge: 15,000 m

**03.2 Liefern von Bauschnittholz NH C24 für kleinteilige Sanierungen bzw. Teilsanierungen**
Bauschnittholz in verschiedenen Dimensionen und Längen
liefern, für Holzbauteile DIN 4074/Teil 1, für das
Ausbessern
und Sanieren der bestehenden / geschädigten Hölzer von
Decken-, Wand- und Dach-Konstruktionen, einschl. Gauben
und auch in kleinsten Abmessungen.

ART DER BAUTEILE:
- Sanierung und Teilsanierung einzelner Holzbauteile im
geschädigten Bereich, einschl. Gesundschnitt
- zu ergänzende Stützen, Sparren, Deckenbalken o.ä.
- Auswechselungen für Gauben oder Dachfenster und
dergleichen

EINBAU-FEUCHTEGEHALT:
- kleiner als 20 %

HOLZART:
- NH
- Bauschnittholz für Kantholz, Brett / Bohle, Latten
aus
Nadelholz nach DIN 1052 Fichte, Tanne, Kiefer, Lärche,
Douglasie, Southern Pine, Western Hemlock, Yellow Cedar

SCHNITTKLASSE:
- A nach DIN 68 365 (zulässige Baumkante: 1/8)

FESTIGKEITSKLASSEN:
- C24M DIN 4074-1 für maschinell sortiertes
Nadelschnittholz

SORTIERKLASSEN
- S10 (bei C24) nach DIN 4074-1 für visuell sortiertes
Nadelschnittholz

EINSCHNITTART:
- einstielig

OBERFLÄCHE:
- sägerauh

MASSTOLARANZKLASSE:
-  Klasse 1 nach DIN EN 336
Menge: 1,500 m³

**03.3 Zulage für Ausführung in KVH**
Zulage zu der in der Vorposition beschriebenen
Lieferung von
Bauschnittholz bei einer Ausführung statt NH C24 in
Konstruktionsvollholz KVH ansonsten genau gleich wie in
Position zuvor
Menge: 1,000 m³

**03.4 Abbund Ausbesserungs- und Ergänzungskonstruktionen Holz**
Abbinden und Aufstellen/Verlegen von Kanthölzern für zu
ergänzende oder wegen Schadstellen in kleinen
Teilbereichen
auszutauschende Holzbaukonstruktionen, aus KVH oder NH
gemäss den Architekten- bzw. Statikplänen bzw. nach
örtlicher
Festlegung. Die genauen Maße sind vom AN am Bau zu
prüfen.

EINZUKALKULIEREN SIND:
- Lieferung der Hölzer wird über die vorstehenden
Liefer-Positionen abgerechnet
- sämtliche Befestigungsmaterialien wie Nägel,
Schrauben,
Dübel und Klammern etc. sind in die Einheitspreise
einzukalkulieren
- Achtung : Kleineisen-Formteile wie Balkenschuhe,
Lochplatten, Lochbleche, Gewindestangen, Pfettenanker
etc.
sind in einer separaten Position ausgeschrieben.

BEZEICHNUNG DER HÖLZER
- Sparren, Pfetten, Stützen, Deckenbalken, Unterzüge,
Schwellen, Zangen, Abseitenwand, Kehlbalken und
dergleichen
- in unterschiedlichen Längen und Querschnitten
Menge: 30,000 m

**03.5 Zulage Blattverbindungen**
Zulage zur Vorposition für das Herstellen einer
Blattverbindung
als gerades oder stehendes Blatt, einschl.
kraftschlüssiger
Verbindung mittels Gewindestangen.

GRÖSSE:
- Blatttiefe ca. ½ der jeweiligen Holzstärke
- Blattlänge ca. 2-3-fache Holzbreite
- Verbindung mittels 4 Stück Gewindestangen M12

EINZUKALKULIEREN SIND:
- Anreißen und passgenaues Ausarbeiten der
Blattverbindung
- Herstellung als gerades oder stehendes Blatt, je nach
Erfordernis
- Lieferung und Einbau von Gewindestangen
einschließlich -
Muttern und Unterlegscheiben
- kraftschlüssiges Verspannen der Verbindung
- ggf. Nacharbeiten und Anpassen an den Bestand
- alle erforderlichen Befestigungsmittel, Hilfsmittel
und
Nebenleistungen
Menge: 6,000 Stk

**03.6 Kleineisenteile**
Liefern und fachgerechtes Einbauen von
Kleineisen-Formteilen

ART DER KLEINEISEBTEILE
- alle Kleineisenteile, Verbindungsmittel, Anker
Bolzen, Bleche,
Balkenschuhe, Gewindestangen, Sparrennägel, Winkel,
Paßbolzen, GEKA-Dübel etc
- Nägel, schrauben, Klammern, sind jedoch in die
Einheitspreise
der vorstehenden Positionen einzukalkulieren
Menge: 100,000 kg

**03.7 Windrispenbänder**
Liefern und fachgerechtes Montieren von
Windrispenbändern,
und auf der Sparrenoberseite und gemäss Statik
befestigen

EINZUKALKULIEREN SIND:
- evtl. erforderliche Arbeits- und Schutzgerüste
- straffes Verspannen mittels Spannvorrichtung
- Anschluß mit Kammnagel CNA 50x4.0
- Einlassen des Bandes in den Sparren
(oberflächenbündig)
- sämtliche Befestigungsmaterialien

RISPENBAND-MATERIAL:
- Windrispenband 40x2 feuerverzinkt
- t>= 2,0 mm
- S 250 GD +Z 275 gemäß DIN EN 10346
Menge: 40,000 m

**03.8 Gaubenwand-Bekleidung außen, Holzfaserdämmung**
Liefern und fachgerechtes Herstellen der außenseitigen
Gaubenwandbekleidung mit Holzfaserdämmplatten, inkl.
Anpassung an die Dachschräge des Walmdaches.

BESTEHEND AUS:
- Unterkonstruktion nach Wahl des AN zwischen den
Kanthölzern der Gaubenkonstruktion
- Holzfaser-Wärmedämmplatte WLS 044, Dicke 10 cm

AUSFÜHRUNGSBEREICH:
- Gaubenwand innerhalb der Walmdachfläche

PLANUNGSGRUNDLAGE
- siehe Ausführungsplanung
- Insbesondere Plan Dachdetails

EINZUKALKULIEREN SIND:
- evtl. erforderliche Arbeits- und Schutzgerüste
- evtl. notwendige Unterkonstruktion
- sämtliche Befestigungsmaterialien
Menge: 3,000 m2

**03.9 Zulage Aussparung Lüftungsgitter**
Zulage zu der in der Vorposition beschriebenen
Holzfaserdämmung für die Herstellung einer Aussparung
für
das zu montierende Lüftungsgitter in der Gaubenwand.

AUSFÜHRUNGSBEREICH:
- Gaubenwand Straßenseite

GRÖSSE DER AUSSPARUNG:
- 60 x 60 cm

EINZUKALKULIEREN SIND:
- Ausschnitt / Aussparung
- Herstellen der Leibung
Menge: 1,000 Stk

**03.10 Deckenbeplankung / OSB-4 / Nut-Feder/ verschraubt + verleimt**
Liefern und fachgerechtes Verlegen von OSB-4-Platten
als
tragfähige Beplankung auf vorhandenen Deckenbalken,
Ausführung verleimt und verschraubt zur Ausbildung
einer
statisch aussteifenden Scheibe.

AUSFÜHRUNGSBEREICH:
- Deckenfläche über bestehender Balkenlage im DG

MATERIAL:
- OSB-4-Platten, nach DIN EN 300
- mit Nut-Feder-System
- geeignet für hohe statische Beanspruchung und erhöhte
Feuchtebelastung
- Brandverhalten: D-s2,d0

PLATTENSTÄRKE:
- 22 mm

EINZUKALKULIEREN SIND:
- passgenauer Zuschnitt
- verschraubte und verleimte Verlegung mit Nut- und
Feder-Verbindungen gemäß Herstellerangaben
- Befestigung auf den Deckenbalken
- sämtliche Befestigungsmittel und Nebenleistungen

PLANUNGSGRUNDLAGE
- siehe Plannummer FOR-ARC-A-SN-XX-1006-05-P vom
20.06.2025
- siehe nachstehender Planauszug der Ausführungsplanung
Menge: 110,000 m²

**03.11 Dampfbremse**
Liefern und fachgerechtes Verlegen einer Dampfbremse
auf der
OSB-Ebene zur Sicherstellung des Feuchteschutzes.

AUSFÜHRUNGSBEREICH:
- Deckenfläche oberhalb OSB-Platten

MATERIAL:
- Dampfbremse, diffusionshemmend nach EN 13984
- sd-Wert: = 100 m
- Brandverhalten: Klasse E nach EN 13501-1

EINZUKALKULIEREN SIND:
- Überlappungen gemäß Herstellervorgaben
- luftdichte Verklebung der Stöße und an allen
aufgehenden und
durchdringenden Bauteilen
- Anschlüsse an aufgehende Bauteile
- Durchdringungsabdichtungen
- sämtliche Klebe- und Dichtmaterialien
Menge: 110,000 m²

**03.12 Dämmhülsensystem in horizontaler Deckenebene mit Zellulose-Einblasdämmung / 180 mm**
Liefern und Fachgerechtes Herstellen einer horizontalen
Aufdeckendämmung mittels Dämmhülsensystem und
Einblas-Zellulosedämmung als Niveau-Ausgleich und
gleichzeitiger Tragkonstruktion zur Aufnahme der
nachfolgenden Rauspundschalung

FOTOHINWEIS:
(siehe nachstehendes Beispielfoto und Auszug aus
Ausführungsplanung)

AUSFÜHRUNGSBEREICH:
- Ausführung auf der OSB-Deckenschalung der bestehenden
Holzbalkendecke über 1.OG, welche jedoch unebenen und
teils
geneigt ist,
- als Höhen-Niveausgleich und als gleichzeitige Trag-
und
Aufnahmekonstruktion der nachfolgenden
begehbaren-Rauspund-Bodenschalung (OSB-Schalung und
Rauspundschalung in separater Position)

BESTEHEND AUS:
- Dämmhülse mit Traglattung zur Aufnahme der späteren
Rauspundschalung und Fixierung auf der
OSB-Deckenschalung
- Traglattung im notwendigen Raster als Voraussetzung
der
späteren Aufnahme der Rauspundschalung
- Zellulose-Einblasdämmstoff (LFCI), raumfüllend
eingeblasen
- Wärmeleitfähigkeit: 0,039-0,040 W/(m·K)
- Dampfdiffusionswiderstand µ: ca. 1-2
- Brandverhalten: B-s2,d0

EINZUKALKULIEREN SIND:
- Einlegen und Fixieren der Dämmhülsen
- Höhenanpassung der Dämmhülsen zum Niveau-Ausgleich
mittels Laser-Höhen-Nivellement
- Montage der Traglattung im notwendigen Raster und
Abstand
- Einblasen der Zellulose auf Sollrohdichte
- Verschließen der Einblasöffnungen
- Nachweis der Einblasdichte
- sämtliche Nebenleistungen

DÄMMSTÄRKE:
- 180 mm
Menge: 110,000 m²

**03.13 Zischensparren-Dämmung, als Spitzkeil**
Liefern und fachgerechtes Einbauen einer Wärmedämmung
im
Fußpunkt zwischen Dachsparren/ Aufschiebling und
Holzbalkendecke, als Anschlusskeil für spätere
Deckendämmung.

EINZUKALKULIEREN SIND:
- keilförmige Dämmstoffeinlage
- inkl. aller Aussparungen im Bereich von
Durchdringungen
- Ausfüllen mit Dämmung auch von kleinsten Hohlräumen
und
auch zwischen eng zusammenliegenden Sparren
- alle Zu- und Pass-Schnitte inkl. Verschnittanteil

DÄMMUNG:
- Dämmung aus Mineralwolle DIN EN 13162, einlagig,
dicht
gestoßen
- als Zwischensparrendämmung

DÄMMDICKE:
- 180 mm

KEILLÄNGE:
- bis 300 mm

WÄRMELEITFÄHIGKEIT:
- WLS 032
- Bemessungswert Lamda-Wert: 0,032 W/mK

ABRECHNUNGSHINWEIS:
- Es wird der zu dämmende Traufbereich in laufenden
Metern
abgerechnet.
Menge: 20,000 m

**03.14 Rauspunddielung 24 mm**
Liefern und fachgerechtes Verlegen einer
Rauspund-Dielung als
obere Decklag inkl. Unterkonstruktion

AUSFÜHRUNGSBEREICH:
Deckenfläche oberhalb der Dämmebene

MATERIAL:
- Rauspund-Dielung aus Nadelholz (Fichte/Tanne)
- technisch getrocknet
- Holzfeuchte < 20 %
- sägerauh oder gehobelt
- Nut- und Feder-Ausführung
- Breite: ca. 120-160 mm (bzw. nach Wahl des AN)
- Kanten: scharfkantig oder gefast

HOLZSCHUTZ:
- Gebrauchsklasse: GK 1-2
- Einbau nur in abgetrockneter Konstruktion

VERARBEITUNG:
- Befestigung geschraubt mit korrosionsgeschützten
Schrauben
- Dehnfugen an aufgehenden Bauteilen
- Kreuzfugen vermeiden
- Verlegung quer zur Traglattung
- ggf. Stoßversatz = 40 cm

EINZUKALKULIEREN SIND:
- passgenauer Zuschnitt inkl. Verschnittanteil wegen
durchdringenden Bauteilen wie Stützen und Wände
- kraftschlüssige Befestigung
- Einhaltung der erforderlichen Rand- und Dehnungsfugen
- sämtliche Befestigungsmittel und Nebenleistungen

SCHALUNGSSTÄRKE:
- 24 mm
Menge: 110,000 m²

**03.15 DWD-Holzfaserplatte, Traufe**
Liefern und fachgerechtes Einbauen einer
diffusionsoffenen,
wasserableitenden Holzfaser-Unterdeckplatte im Bereich
der
Traufe des bestehenden Pultdaches, inkl. Befestigung
gemäß
mit geeigneten Befestigungsmitteln.
Die Unterdeckplatten sind passgenau zuzuschneiden und
vollflächig, eben und winddicht auf den Sparren bzw.
Aufschieblingen zu verlegen.

AUSFÜHRUNGSBEREICH:
- Auf den Sparren parallel zur Traufe
- Auf Haupt- und Walmdachfläche

MATERIAL:
- Holzfaserdämmplatte als Unterdeckplatte UDP-A als
zweite
wasserabweisende Schicht mit Nut-Feder-Verbindung
- Wasserdampfdiffusionswiderstandszahl µ=3-11
- Freibewitterung bis zu 4 Wochen
- Druckfestigkeit > 200 kPa
- Brandverhalten D-s1,d0

PLANUNGSGRUNDLAGE
- siehe Plannummer FOR-ARC-A-DS-XX-1010-00-V
- siehe nachstehender Planauszug der Ausführungsplanung

EINZUKALKULIEREN SIND:
- evtl. notwendige Unterkonstruktion
- sämtliche Befestigungsmaterialien
- stoßfugendichte Ausführung der Stöße und Anschlüsse
an
angrenzende Bauteile
- Verschnitt
- Anpassungen an die Bestandssituation

PLATTENSTÄRKE:
- 16 mm

PLATTENBREITE:
- bis 500 mm
Menge: 10,000 m²

**03.16 Temporäre Einbringe-Öffnung**
Temporäres Öffnen der bestehenden Dachfläche (alte
Dacheindeckung ohne Unterspannbahn) zum Einbringen von
Stahlträgern von außen, einschließlich provisorischem
und
witterungssicherem Verschluss.

ERLÄUTERUNGSHINWEIS:
- durch das Rohbaugewerk müssen zur Umsetzung des
geplanten statischen Afangungssystems, mehrere
Stahlstützen
und Träger mittels Kran ins Gebäude gehoben werden.
Hierzu muss im Dach temporär zur Einbringung eine
entsprechende Öffnung hergestellt und wieder
provisorische
verschlossen werden.
Diese Maßnahme kann mehrfach und zu verschiedenen
Zeitpunkten notwendig werden und ist nach Ankündigung
und
Aufforderung binnen einer frist von 7 Kalendertagen
sicherzustellen.
Zum Zeitpunkt der Einbringung ist die alte
Dacheindeckung
noch im Bestand und die Dachsanierung noch nicht
umgesetzt.

BESTEHENDE DACHEINDECKUNG:
- Biberschwanz-Doppeldeckung aus Betondachsteinen ohne
Unterspannbahn
- es ist kalkulatorisch zu berücksichtigen, dass die
bestehende
Dacheindeckung ohenhin abzubrechen und zu entsorgen ist
und diese Leistung in einer anderen Position sowieso
vergütet
wird.

AUSFÜHRUNGSBEREICH:
- Dachfläche im Bereich der Trägereinbringung
(siehe nachstehender Grundrissauszug mit Markierung der
Einbringeöffnungen)

EINZUKALKULIEREN SIND:
- Öffnung und privisorischer Verschluss der
Dacheindeckung im
Einbringebereich
- Entfernen von Dacheindeckung und Latttung
- Öffnen der Deckenkonstruktion im notwendigen Umfang
- Schutz angrenzender Bauteile
- temporäre Wettersicherung
- provisorischer, regensicherer Verschluss bis zur
Neu-Dachdeckung
- sämtliche Nebenleistungen

GRÖSSE EINBRINGEÖFFNUNG:
- 1 Feld zwischen zwei Sparren
- Feldlänge ca. 7 m
Menge: 3,000 St

### Titel 04 Dachdeckerarbeiten

*Hinweis*
**** SONSTIGE EINBAUTEILE ****

**04.1 Notdach mit temporärer Planeneindeckung**
Liefern und fachgerechtes Herstellen einer temporären
Notdachabdeckung nach dem vollständigen Abdecken der
vorhandenen Dacheindeckung als Schutz gegen alle
möglichen
Witterungseinflüsse

DACHFORM:
- geneigtes Pultdach

DACHNEIGUNG:
- 30 bis 45 Grad

NOTDACH WIE FOLGT:
- Verlegung von reißfesten, UV-stabilisierten
PVC-Planen mit
Gewebeeinlage als provisorische Abdichtung direkt auf
den
Sparren
- Keine Ausführung einer regulären Unterdeckung /
Unterspannbahn
- Befestigung der Planen windsogsicher, regendicht
überlappend und fachgerecht fixiert
- Befestigung nur mit minimal erforderlicher Lattung
als Lauf-
und Befestigungshilfe (keine vollflächige Lattung)
- Ausbildung von Überlappungen, Anschlüssen und
Randbereichen zur Sicherstellung der Regensicherheit
- Anpassung an Dachneigung und vorhandene Geometrie

ERLÄUTERUNGSHINWEIS:
- die Notdach-Konstruktion ist nur als provisorischer
Witterungsschutz ausgelegt (keine dauerhafte
Dachabdichtung)
- Wiederholtes Öffnen einzelner Dachbereiche (auch
ganze
Sparrenzwischenräume) muss möglich sein

EINZUKALKULIEREN SIND:
- Lieferung aller Materialien
- Transport, Einbau und Befestigung
- Unterhaltungsmaßnahmen durch laufende Kontrolle und
Nachspannen bei Bedarf
- späterer Rückbau und Entsorgung der
Notdachkomponenten
binnen 10 Werktagen nach Aufforderung

ABRECHNUNGSHINWEIS:
Es wird die tatsächlich abgedeckte Dachfläche in m²
aufgemessen und abgerechnet
Menge: 195,000 m²

**04.2 temporäres Öffnen und Wiederverschließen der Notdachverplanung**
Mehrmaliges, abschnittsweises Öffnen und
Wiederverschließen
des Notdachs zur Durchführung von Arbeiten anderer
Gewerke
(insbesondere Einbringen von Stahlstützen durch den
Rohbauer).

EINZUKALKULIEREN SIND:
- Lösen und Aufnehmen der PVC-Planen im erforderlichen
Bereich (Sparrenfelder)
- Entfernen und Wiederanbringen der notwendigen
Befestigungen und Hilfslattungen
- Vorhalten und Zwischenlagern der Materialien während
der
Öffnung
- Wiederverschließen der geöffneten Bereiche nach
Abschluss
der Arbeiten
- Wiederherstellung der Regensicherheit und
Windsogsicherung
- Ausführung in mehreren, nicht kontinuierlichen
Arbeitsgängen
Abstimmung mit Bauleitung und Folgegewerken
erforderlich

GRÖSSE DER EINBRINGEÖFFNUNG
- von 3 - 15 m² je Öffnung

ABRECHNUNGSHINWEIS:
- es wird jede einzelne Öffnung je Öffnungsvorgang und
Wiederverschluss als je eine Stück-Pauschale in Stück
abgerechnet.
Menge: 6,000 St

**04.3 verlängerte Vorhaltung Notdach**
fachgerechtes Vorhalten und Unterhalten des
hergestellten
Notdachs über die Bauzeit, einschließlich
Sicherstellung der
Funktionsfähigkeit

EINZUKALKULIEREN SIND:
- regelmäßige Kontrolle auf Dichtheit und
ordnungsgemäßer
Befestigung
- ggf. notwendige Nachbesserungen bei Schäden durch
Witterungseinflüsse
- Anpassungen infolge Baufortschritt

ABRECHNUNGSHINWEIS:
- Notdachfläche in m² multipliziert mit Anzahl der
vorgehaltenen
Wochen in m²
Menge: 1560,000 m²

**04.4 Glattstrich auf Giebelwand schräg**
Liefern und fachgerechtes Herstellen eines Mörtel- oder
Betonglattstriches zum Ausgleichen von Unebenheiten
auf der
Oberseite der schräg verlaufenden Giebelwand als
Montageuntergrund für verstärkte Dachlatten

HINWEIS:
- Auf der Giebelwand liegen aktuell die Dachziegel auf
und sind
eingemörtel. Die nach dem Abbruch der Ziegldeckung
dadurch
entstehenden Unebenheiten sollen durch eine
Ausgleichschicht
mit Glattstrich egalisiert werden.

TOLERANZAUSGLEICH:
- bis zu 5 cm

MÖRTELART
- Kalkzement- oder Zementmörtel bzw. Betonestrich

WANDDICKE GIEBEL:
- bis 35 cm
Menge: 12,000 m

**04.5 Unterspannbahn auf Dachsparren**
Liefern und fachgerechtes Montieren (gespannt) einer
Unterspannbahn auf die Sparrenoberseite des
Dachtragwerks

MATERIAL:
- wasserdampfdiffusionsoffene (sd-Wert < 0,02 m)
- mit Verstärkung aus Polyestergewebe
- schwer entflammbar, nach DIN 4102
- geeignet für belüftete Dächer

AUSFÜHRUNG:
- auf den Sparren parallel zur Traufe
- mit mindestens 15 cm Stoßüberdeckung
- gespannte Befestigung ohne Durchhängen oder
Wassersackbildung

EINZUKALKULIEREN SIND:
- sämtliche Befestigungsmaterialien
(korrosionsgeschützt)
- Einbindung in Regenrinne
- Verklebung von Durchdringungen von aufgehenden
Bauteilen
Menge: 195,000 m²

**04.6 Zulage für Hochführen der Unterspannbahn**
Zulage zur der in der Vorposition beschriebenen
Unterspannbahn für das Hochführen der Bahn an der
angrenzenden Nachbarfassade zur Ausbildung einer
regensicheren Kehle.

AUSFÜHRUNG:
- faltefrei und mit ausreichender Überdeckung
- Abwicklung bis 50 cm

EINZUKALKULIEREN SIND:
- zusätzlichem Materialbedarf
- erforderlicher Zuschnitt
- Befestigung mit geeigneten Befestigungsmitteln
- dichte Ausbildung der Kehle
- luft- und regensicherem Anschluss an angrenzende
Bauteile
- Alle Nebenleistungen, Hilfsmittel und Anpassungen an
die
Bestandssituation
Menge: 25,000 m

**04.7 Brett-Kehlverschalung**
Liefern und fachgerechtes Einbauen einer
Kehlrinnen-Brettverschalung als Verlege- und
Befestigungsuntergrund für eine spätere Ausbildung
einer
Blech-Kehl-Rinne

AUSFÜHRUNGSBEREICH:
-Kehl-Rinne in Dachfläche zwischen Hauptdach und
Gaubendach

PLANUNGSGRUNDLAGE
- siehe Ausführungsplanung
- Insbesondere Plan Dachaufsicht

EINZUKALKULIEREN SIND:
- Lieferung der Schalungshölzer
- chemischer Holzschutz wie beschrieben
- evtl. erforderliche Arbeits- und Schutzgerüste
- alle Zu- und Pass-Schnitte inkl. Verschnittanteil
- sämtliche Befestigungsmaterialien

HOLZART:
- NH C24 Rauhspund (Oberfläche sägerauh)
- mit Nut- und Feder

FEUCHTIGKEITSGEHALT:
- max. 18 -20 %

BRETTSTÃRKE:
- 19 - 22 mm

RINNENBREITE:
- bis zu 1 m

HOLZSCHUTZ:
Für sämtliche einzubauende Holzteile ist der
vorbeugende
chemische Holzschutz nach DIN 68800 Teil III durch
tauchen
sämtlicher Hölzer, Prüfprädikat P, IV gegen Pilze
wirksam,
Fäulnisschutz, gegen Insekten vorbeugend wirksam,
wasserlöslich, farblos, in den Einheitspreisen
einzukalkulieren.
Das Material muss unbedenklich gemäss den einschlägigen
Bestimmungen für Aufenthalts- und Wohnräume sein.
Es dürfen nur zugelassene Holzschutzmittel verwandt
werden,
die unter anderem kein PCP, Formaldehyd, keine Dioxine
oder
andere für den Menschen schädliche Stoffe enthalten.
Ein
Nachweis ist hierfür unaufgefordert vorzulegen.
Menge: 5,000 m²

**04.8 Trauf-Keilbohle**
Liefern und fachgerechtes Montieren einer Traufbohle

MATERIAL:
- inländischer Fichte
- keilförmiger Querschnitt
- Abmessung: 4 x 12 cm
- Güteklasse II nach DIN 4071 Teil I

EINZUKALKULIEREN SIND:
- Lieferung des Holzes
- sämtliche Befestigungsmaterialien
- vorbeugender chemischer Holzschutz (wie vor
beschrieben)
Menge: 20,000 m

**04.9 Zulage Trauf-Keilbohle für Eckausbildung**
Zulage zur der in der Vorposition beschriebenen
Traufbohle für
die Eckausbildung mittels Gehrung.

AUSFÜHRUNG:
- Eckausbildung ca. 90 Grad mittels Gehrungsschnitt

EINZUKALKULIEREN SIND:
- Gehrungsschnitt im vorgegebenen Winkel
- alle Hilfsmittel und Anpassungen an die
Bestandssituation
Menge: 2,000 St

**04.10 Insektenschutzgitter**
Liefern und fachgerechtes Montieren eines
Insektenschutzgitters zum Schutz gegen das Eindringen
von
Vögeln und Kleintieren

PLANUNGSGRUNDLAGE:
- siehe Ausführungspläne

EINZUKALKULIEREN SIND:
- einschl. Befestigung unter der Deckung

MATERIAL:
- Alu- oder Edelstahl
Menge: 20,000 m

**04.11 Trauflüftungs-Lochblech**
Liefern und fachgerechtes bzw. systemgerechtes
Einbauen und
Befestigen von Trauflüftungs-Lochblechen im
Traufbereich,
passend zu vorbeschriebener Dacheindeckung und nach
Herstellerempehlung

MATERIAL:
- Alu- oder Edelstahl
- Lochanteil passend für notwendigen freien
Lüftungsquerschnitt

PLANUNGSGRUNDLAGE
- siehe Plannummer FOR-ARC-A-DS-XX-1010-00-V
- siehe nachstehender Planauszug der
Ausführungsplanung mit
Markierung

EINZUKALKULIEREN SIND:
- sämtliche Befestigungsmaterialien
Menge: 10,000 m

**04.12 Konterlattung, 40x60**
Liefern und fachgerechtes Montieren einer
Konterlattung auf die
vorbeschriebene Unterspannbahn

PLANUNGSGRUNDLAGE:
- siehe Ausführungspläne

HOLZART:
- inländische Fichte DIN 68365,
- Sortierklasse S 10/MS 10 DIN 4074-1

EINZUKALKULIEREN SIND:
- inklusive Lieferung der Hölzer und vorbeugend
chemischer
Holzschutz
- alle erforderlichen Hilfs- bzw. Arbeits- und
Schutzgerüste
- alle Zu- und Passschnitte
- sämtliche Befestigungsmaterialien
- höhenmäßiges Nivellieren der Dachflucht
- alle Hilfsmittel wie Hebezeuge, Seilwinden und
Stützen etc.
- vorlegen eines Nachweises über den geforderten
Holzschutz

QUERSCHNITT:
- min. 40 x 60 mm bzw. geeignet für die nachfolgend
beschriebene Dacheindeckung
Menge: 295,000 m

**04.13 Konterlattung, 25x50**
Liefern und fachgerechtes Montieren einer schwächeren
Konterlattung auf die vorbeschriebene Unterspannbahn

AUSFÜHRUNGSBEREICH:
- Im Traufbereich der Hauptdachfläche
- Auf der Holzfaserdämmplatte (16 mm)

PLANUNGSGRUNDLAGE:
- siehe Ausführungspläne

HOLZART:
- inländische Fichte DIN 68365,
- Sortierklasse S 10/MS 10 DIN 4074-1

EINZUKALKULIEREN SIND:
- inklusive Lieferung der Hölzer und vorbeugend
chemischer
Holzschutz
- alle erforderlichen Hilfs- bzw. Arbeits- und
Schutzgerüste
- alle Zu- und Passschnitte
- sämtliche Befestigungsmaterialien
- höhenmäßiges Nivellieren der Dachflucht
- alle Hilfsmittel wie Hebezeuge, Seilwinden und
Stützen etc.
- vorlegen eines Nachweises über den geforderten
Holzschutz

QUERSCHNITT:
- min. 25 x 50 mm
Menge: 30,000 m

**04.14 Dach-Lattung 30/50**
Liefern und fachgerechtes Montieren einer Dach-Lattung
auf
Konterlattung

EINBAUORT:
- Hauptdach
- für Biberschwanzziegel aus Ton, Doppeldeckung

PLANUNGSGRUNDLAGE:
- siehe Ausführungspläne

HOLZART:
- inländische Fichte DIN 68365,
- Sortierklasse S 10/MS 10 DIN 4074-1

EINZUKALKULIEREN SIND:
- inklusive Lieferung der Hölzer und vorbeugend
chemischer
Holzschutz
- alle erforderlichen Hilfs- bzw. Arbeits- und
Schutzgerüste
- alle Zu- und Passschnitte
- sämtliche Befestigungsmaterialien
- höhenmäßiges Nivellieren der Dachflucht
- alle Hilfsmittel wie Hebezeuge, Seilwinden und
Stützen etc.
- vorlegen eines Nachweises über den geforderten
Holzschutz

QUERSCHNITT:
- 30 x 50 mm  bzw. passend zum Eindeckfabrikat
- Lattenabstand passend zum Eindeckfabrikat
Menge: 195,000 m²

**04.15 Dacheindeckung Bieberschwanz-Doppeldeckung**
Liefern und fachgerechtes Herstellen einer Eindeckung
des
Daches mit Dachziegeln als Bieberschwanz-Doppeldeckung,
nach den Hersteller- und Verarbeitungsvorschriften

EINBAUORT:
- alle Dachflächen werden neu eingedeckt

DACHEINDECKUNG:
- Biberschwanzziegel aus Ton, naturrot matt
- Fabrikat Wienerberger Koramic oder gleichwertig
- maximal zulässiges Flächengewicht beachten

ZIEGELFARBE
- naturrot matt

FLÄCHENGEWICHT:
- das Flächengewicht der Ziegeldeckung darf gemäß
Statik
maximal 55 kg / m2 betragen!
- Wahl des Produktes unter Berücksichtigung der
Flächenlast
- Der AN hat vor Ausführung einen Nachweis darüber zu
erbringen.

EINZUKALKULIEREN SIND:
- evtl. erforderliche Hilfsgerüste
- alle Zu- und Pass-Schnitte sowie Kehlanschnitte als
Naßsägeschnitte
- sämtliche Befestigungsmaterialien
- gründliches Reinigen der Dachrinne und Unterspannbahn
Menge: 195,000 m²

**04.16 Zulage Gratausbildung**
Zulage zu vorbeschriebener Hauptposition der
Dacheindeckung
für Gratausbildung mit Firststeinen

MATERIAL
- passend im System des ausgeschriebenen Dachziegels
- System: Biberschwanzziegel aus Ton, naturrot matt
- First- / Gratziegel

EINZUKALKULIEREN SIND:
- sämtliche Befestigungsmaterialien
- Firstlattenhalter
- Firstlatten
- Firstklammern
- Firstendscheiben
Menge: 14,000 m

**04.17 Zulage Firstausbildung, Pultdach**
Zulage zu vorbeschriebener Hauptposition der
Dacheindeckung
für Firstausbildung mit besonderen Formsteinen für
Pultdächer

MATERIAL:
- Pultdach-System-Firstziegel
- passend im System des ausgeschriebenen Dachziegels
- System: Biberschwanzziegel aus Ton, naturrot matt

PRDUKT DER PLANUNG:
- Hersteller: Wienerberger
- Produkt: Koramic Pultdach Firstziegel
- oder gleichwertig
- die vorstehenden Angaben zu Hersteller- und
Produktbezeichnung dienen nur als Hilfestellung für
den AN und
zum einfacheren Verständnis der technischen
Spezifizierung
des gewünschten Produktes
- Es sind nicht zwingend die Produkte dieses
Herstellers
anzubieten. Es sind grundsätzlich auch gleichwertige
Produkte
anderer Hersteller zulässig. Die Gleichwertigkeit muss
jedoch
nachgewiesen werden können. Dabei sind die oben
genannten
technischen Parameter maßgebend.

PLANUNGSGRUNDLAGE
- siehe Plannummer FOR-ARC-A-DS-XX-1010-00-V
- siehe nachstehender Planauszug der Ausführungsplanung

EINZUKALKULIEREN SIND:
- sämtliche Befestigungsmaterialien
- Firstlattenhalter
- Firstlatten
- Firstklammern
- Firstendscheiben
Menge: 18,000 m

**04.18 Lüfterziegel mit Einbausieb**
Liefern und fachgerechtes Einbauen von Lüferziegeln in
der
Dachfläche, passend in Farbe und Form und Material zu
vorbeschriebener Dacheindeckung.

MATERIAL
- passend im System des ausgeschriebenen Dachziegels
- System: Biberschwanzziegel aus Ton, naturrot matt
- Fabrikat Wienerberger Koramic -
Biberschwanz-Lüfterziegel
oder gleichwertig

EINZUKALKULIEREN SIND:
- sämtliche Befestigungsmaterialien
Menge: 3,000 St

**04.19 Zulage für Firstlüftungsprofil**
Zulage zu vorbeschriebener Hauptposition der
Dacheindeckung
für Firstausbildung mit Kunststoff-/Lüftungsprofil
(Turbolüfter)
mit Zahnleiste
Menge: 2,000 m

**04.20 Ersatzziegelpaket**
Liefern eines Ersatzziegelpaketes zu vorstehenden
Hauptpositionen

PASSEND FÜR DACHDECKUNG:
- passend im System des ausgeschriebenen Dachziegels
- Biberschwanzziegel aus Ton, naturrot matt

BESTEHEND AUS:
- passend im System des ausgeschriebenen Dachziegels
- 50 Stück Dachsteine
- 10 Stück Firsthauben mit 2 Kappen
- 2 Stück Dachlüftungsziegel
- 2 Stück Durchgangsziegel für WC Entlüfter DN 125
Menge: 1,000 psch

*Hinweis*
**** SONSTIGE EINBAUTEILE ****

**04.21 Grundplatte für Abwasserrohrbelüfter DN 100**
Grundplatte für Abwasserrohrbelüfter DN 100
mit Nockenbefestigung für Dachdurchgangssystem, aus
Hart PVC, B2, liefern und passend zur Dacheindeckung,
inkl. aller erforderlichen Nebenarbeiten, einbauen.

liefern und Montage nach Einbauanleitung des
Hersteller, DIN-Normungen und Fachregeln
Menge: 2,000 St

**04.22 Abwasserrohrbelüfter DN 100**
Abwasserrohrbelüfter DN 100
mit Nockenbefestigung, Rohrmandung mit Wellengitter,
entspr. DIN 1986, aus Hart PVC, B2,
neigungsunabhängig ab 10° Dachneigung einsetzbar
und bei Wellplatte ab 5° Dachneigung einsetzbar,
für Grundplatten der Vorposition 1.

liefern und Montage nach Einbauanleitung des
Hersteller, DIN-Normungen und Fachregeln
Menge: 2,000 St

**04.23 Anschlussschlauch DN 100**
Anschlussschlauch, flexibel DN 100
mit Anschlussadapter DN 100 / DN 70,
inkl. Schlauchschelle. Besonders geeignet für
den Anschluss einer Abwasserrohrebelüftung,
da der angespritzte Adapter dampfdicht ist.
Das dickwandige weich PVC von ca. 2,5 mm,
ist in dieser Qualität und Ausführung besonders
für langlebige Anwendungen konzipiert worden.

liefern und Montage nach Einbauanleitung des
Hersteller, DIN-Normungen und Fachregeln

Montage an bauseitigen Rohrstrang (Belüfter)
anschließen.

Länge: 50 cm
Menge: 2,000 St

**04.24 Sanitärlüfter, Lüfterziegel**
Liefern und fachgerechtes einbauen von
Sanitärlüfterziegeln
passend zum Eindeckfabrikat der Hauptposition

MATERIAL
- passend im System des ausgeschriebenen Dachziegels
- System: Biberschwanzziegel aus Ton, naturrot matt

BESTEHEND AUS:
- Grund-Ziegel mit Lüfter und Anschlussstutzen,
- inkl. mitgelieferten flexiblen Anschlussschlauch

DURCHMESSER:
- für DN100 und DN 125
Menge: 3,000 St

**04.25 Einbau bauseitiges Wetterschutzgitter 600x600 mm**
Einbau bauseitiges Wetterschutzgitter 600x600 mm

passend zur Dacheindeckung einbauen.
Inklusiver aller erforderlichen Nebenarbeiten und
notwendigen Materialien.
Menge: 1,000 St

**04.26 Einbau Wechsel für Wetterschutzgitter in vorhandenes Sparrendach.**
Einbau Wechsel für Wetterschutzgitter in vorhandene
Dachkonstruktion.

Inklusiver aller erforderlichen Nebenarbeiten und
notwendigen Materialien.
Menge: 2,000 St

**04.27 Durchgangsziegel Antenne**
Liefern und fachgerechtes Einbauen von
Durchgangsziegeln,
wasserdicht und schlagregensicher, passend in Farbe und
Form und Material zu vorbeschriebener Dacheindeckung.

MATERIAL
- passend im System des ausgeschriebenen Dachziegels
- System: Biberschwanzziegel aus Ton, naturrot matt

EINZUKALKULIEREN SIND:
- erforderliche Ausschnitte in Lattung und
Unterspannbahn
- Durchführungselement für die Durchführung durch die
Unterspannbahn aus Keramik
- sämtliche Befestigungsmaterialien
Menge: 1,000 St

**04.28 Sicherheitsstufe**
Zulage zu vorbeschriebener Dacheindeckung für das
Liefern
und Einbauen von Standsteinen mit Sicherheitsstufe aus
Metall
feuerverzinkt oder pulverbeschichtet in Dachfarbe mit
verstellbarem Haltebügel, steinmittig durch Latte
unterstützt.

STUFENBREITE
- ca. 200 mm

EINZUKALKULIEREN SIND:
- sämtliche Befestigungsmaterialien
- Abstimmung der Notwendigkeit und Lage mit dem
zuständigen
Bezirksschornsteinfeger
Menge: 5,000 St

**04.29 Sicherheitstritt**
Zulage zu vorbeschriebener Dacheindeckung für das
Liefern
und Einbauen von Standsteinen mit Sicherheitstritt aus
Metall
feuerverzinkt oder pulverbeschichtet in Dachfarbe mit
verstellbarem Haltebügel, steinmittig durch Latte
unterstützt.

TRITTBREITE
- ca. 410 mm

EINZUKALKULIEREN SIND:
- sämtliche Befestigungsmaterialien
- Abstimmung der Notwendigkeit und Lage mit dem
zuständigen
Bezirksschornsteinfeger
Menge: 2,000 St

**04.30 Sicherheitsrost**
Zulage zu vorbeschriebener Dacheindeckung für das
Liefern
und Einbauen von Standsteinen mit Sicherheitsrost aus
Metall
feuerverzinkt oder pulverbeschichtet in Dachfarbe mit
verstellbarem Haltebügel, steinmittig durch Latte
unterstützt.

ROSTBREITE:
- ca. 880 mm

EINZUKALKULIEREN SIND:
- sämtliche Befestigungsmaterialien
- Abstimmung der Notwendigkeit und Lage mit dem
zuständigen
Bezirksschornsteinfeger
Menge: 2,000 St

**04.31 Schneefanggitter**
Liefern und fachgerechtes Montieren von
Schneefanggittern in
der Farbe der Dacheindeckkung mit den dazugehörigen
Stützen, aus Metall und im Traufbereich im
Binderabstand
befestigen. Im Bereich der Stützen ist die
Fußverrippung
auszusparen, sonst nach behördlichen bauaufsichtlichen
Vorschriften und gemäß den Herstellerangaben

EINZUKALKULIEREN SIND:
- sämtliche Befestigungsmaterialien

GITTERHÖHE:
- ca. 20 cm

MATERIAL
- Aluminium, farbig wie Dachziegel
Menge: 20,000 m

**04.32 Dachhaken**
Liefern und fachgerechtes Einbauen eines
Sicherheitsdachhakens

GEFORDERTE EIGENSCHAFEN:
- nutzbar als ständiger Sicherheitshalter
- fest an die Dachkonstruktion angebaut
- Ausbildung als sicheren Einzelanschlagpunkt mit
Tragkraft für
zwei Personen und Sicherung in alle
Belastungsrichtungen
- nutzbar als Anschlagpunkt für persönliche
Schutzausrüstungen (PSA) und zum Einhängen einer
Dachdecker-Auflegeleiter

ANZAHL DER BENUTZER:
- maximal 2 Personen

MATERIAL:
- verzinktes Stahlblech pulverbeschichtet im Farbton
der
Dacheindeckung
- Sicherheitsdachhaken RH-1 (geprüft und zertifiziert
nach EN
795 A und EN 517 B

BEFESTIGUNGSUNTERGRUND:
- Holz-Sparren, NH C24, 6/20 cm

EINZUKALKULIEREN SIND:
- vorsichtiges Aufnahmen der bestehenden
Dacheindeckung im
Bereich des Einbauortes des Dachhakens und
Wiederverlegeung nach Montage des Hakens
- oberflächenbündig mit korrosionsgeschützten
Schrauben in
den Sparren einlassen
Menge: 10,000 St

*Hinweis*
**** HOLZBAUTEILE ****

**04.33 Zierbrett unterhalb Dachkasten / nach historischem Vorbild**
Liefern und fachgerechtes Herstellen und Montage eines
Zierbrettes mit Profilierung nach historischem Vorbild
Anbringung unterhalb der Dachkastenverschalung analog
der
historischen Ausführung im früheren Bestand.

AUSFÜHRUNG WIE FOLGT:
- gehobeltes, profiliertes Brettes nach historischem
Bestandsvorbild im frei bewitterten Aussenbereich
- Profilierung: siehe nachfolgender Fotohinweis
- einschl. Grundierungsanstrich
- (Spätere Farb-Schlußbeschichtung durch Gewerk
Außenputz)
- Befestigung: verdeckt geschraubt
- die Schraubenköpfe sind zu versenken und die
Schraublöcher
mit Holzreparaturspachtel zu verschliessen und zu
verschleifen

AUSFÜHRUNGSBEREICH:
- Übergangsbereich zwischen Fassadenputz und Dachkasten

FOTOHINWEIS:
- siehe nachfolgende Fotoabbildung des ursprünglichen
Zierbrettes

EINZUKALKULIEREN SIND:
- alle Zu- und Pass-Schnitte inkl. Verschnittanteil
- sämtliche Befestigungsmaterialien
- Profilierung wie historisches Vorbild
- gehobelte und fein geschliffene Oberfläche
- verdeckte Verschraubung
- verspachteln der Schraublöcher
- Holzschutzgrundierung

BRETTDICKE:
- min 30 mm

BRETTHÖHE:
- 250 - 300 mm

FARBANGABEN GRUNDIERUNG:
- dunkler Vollton nach Wahl des AG
Menge: 20,000 m

**04.34 Ortgangverbretterung nach historischem Vorbild / Dachrand**
Liefern und fachgerechtes Herstellen und Montage einer
Ortgangverbretterung (zwei Bretter) mit Profilierung
nach
historischem Vorbild analog der historischen
Ausführung im
früheren Bestand einschl. Unterkonstruktion auf der
Mauerkrone der Giebelwand

AUSFÜHRUNG WIE FOLGT:
- gehobelte, profilierte Ortgang-Verbretterung aus
zwei Brettern
(wie Stülp-Schalung) nach historischem Bestandsvorbild
im frei
bewitterten Aussenbereich
- Profilierung: siehe nachfolgender Fotohinweis
- einschl.Unterkonstruktion auf Maukrone der
Giebelwand zur
Befestigung der Ortgangbretter
- einschl. Grundierungsanstrich der
Ortgangverbretterung
- (Spätere Farb-Schlußbeschichtung durch Gewerk
Außenputz)
- Befestigung: verdeckt geschraubt
- die Schraubenköpfe sind zu versenken und die
Schraublöcher
mit Holzreparaturspachtel zu verschliessen und zu
verschleifen

AUSFÜHRUNGSBEREICH:
- kleines Teilstück Ortgang am Südgiebel

FOTOHINWEIS:
- siehe nachfolgende Fotoabbildung des ursprünglichen
Ortganges

EINZUKALKULIEREN SIND:
- alle Zu- und Pass-Schnitte inkl. Verschnittanteil
- sämtliche Befestigungsmaterialien
- Unterkonstruktion
- Profilierung wie historisches Vorbild
- gehobelte und fein geschliffene Oberfläche
- verdeckte Verschraubung
- verspachteln der Schraublöcher
- Holzschutzgrundierung

BRETTDICKE:
- min 30 mm

BRETTHÖHE:
- 300 - 450 mm (Gesamthöhe)

FARBANGABEN GRUNDIERUNG:
- dunkler Vollton nach Wahl des AG
Menge: 3,000 m

**04.35 Dachkastenverschalung nach historischem Vorbild / Traufe**
Liefern und fachgerechtes Herstellen und Montage einer
zweiseitigen (Stirnseite + Unterseite)
Dachkastenverschalung
(Traufkasten) mit Profilierung nach historischem
Vorbild analog
der historischen Ausführung im früheren Bestand
einschl.
Unterkonstruktion im Traufbereich

AUSFÜHRUNG WIE FOLGT:
- gehobelte, profilierte mehrteilige, zweiseitige
Dachkasten-Verschalung im Traufbereich nach
historischem
Bestandsvorbild im frei bewitterten Aussenbereich
- Längsstöße mit Nut und Feder
- Verschalung der Dachkastenfront und der
Dachkastenuntersicht
- Profilierung: siehe nachfolgender Fotohinweis
- einschl.Unterkonstruktion im Traufbereich zur
Befestigung der
Traufkastenverschalung
- einschl. Grundierungsanstrich der
Traufkastenverschalung
- (Spätere Farb-Schlußbeschichtung durch Gewerk
Außenputz)
- Befestigung: verdeckt geschraubt
- die Schraubenköpfe sind zu versenken und die
Schraublöcher
mit Holzreparaturspachtel zu verschliessen und zu
verschleifen

AUSFÜHRUNGSBEREICH:
- gesamter Traufbereich
- bestehend aus kleinen Teilstücken am Süd- und
Nordgiebel,
sowie der Traufe an der Östlichen Längs-Außenwand

FOTOHINWEIS:
- siehe nachfolgende Fotoabbildung der ursprünglichen
Traufkastenverschalung (Dachkasten)

EINZUKALKULIEREN SIND:
- alle Zu- und Pass-Schnitte inkl. Verschnittanteil
- sämtliche Befestigungsmaterialien
- Unterkonstruktion
- Profilierung wie historisches Vorbild
- gehobelte und fein geschliffene Oberfläche
- verdeckte Verschraubung
- verspachteln der Schraublöcher
- Holzschutzgrundierung

BRETTDICKE:
- min 20 mm

TRAUFKASTENABWICKLUNG:
- bis 600 mm

FARBANGABEN GRUNDIERUNG:
- dunkler Vollton nach Wahl des AG
Menge: 20,000 m

*Hinweis*
**** INDIVIDUELLE ANSCHLUSSDETAILS ****

**04.36 Unterkostruktion Kehlrinne, OSB-Platte**
Liefern und Herstellen einer zweiteiligen
Rinnen-Unterkonstruktion aus OSB-Platten zur
Ausbildung einer
Kehlrinne an einem traufständigen Dachanschluss an die
Nachbarwand, inkl. Unterfütterung mit Dämmstoff.
Die Unterkonstruktion ist mit ausgebildetem Gefälle in
Richtung
Dachrinne herzustellen und auf die bestehende Dach- und
Wandkonstruktion abzustimmen.

AUSFÜHRUNGSBEREICH:
- Übergang Walmdach-Traufe an bestehende Nachbarwand

MATERIAL:
- Platten aus OSB/4, Dicke 22 mm
- Holzfaserdämmung zur Unterfütterung, WLG 035, Dicke
8 cm

PLANUNGSGRUNDLAGE
- siehe Plannummer FOR-ARC-A-DS-XX-1010-00-V
- siehe nachstehender Planauszug der Ausführungsplanung

EINZUKALKULIEREN SIND:
- zweiteilige Ausführung der Rinne aus OSB4-Platten
- erforderliche Unterkonstruktion
- Ausbildung eines funktionsgerechten Gefälles in
Richtung
Dachrinne
- passgenauer Zuschnitt der Platten
- fachgerechte Befestigung an Sparren, Aufschieblingen
bzw.
angrenzenden Holzkonstruktionen
- Unterfütterung der Unterkonstruktion mit
Holzfaserdämmung, -
- Anpassungen an die vorhandene Bestandskonstruktion
- alle Nebenleistungen, Hilfsmittel und
Befestigungsmittel

ABWICKLUNG:
- 40 -60 cm
Menge: 5,000 m

**04.37 Rinnenauskleidung, EPDM-Bahn**
Liefern und fachgerechtes Einbauen einer
EPDM-Dichtungsbahn in die zuvor beschriebene
Rinnen-Unterkonstruktion aus OSB-Platten.
Die EPDM-Bahn ist vollflächig, faltenfrei und
spannungsfrei
einzubauen und dient als wasserdichte Schutz- und
Abdichtungsebene.

MATERIAL:
- EPDM-Dachbahn, Dicke mind. 1,2 mm, rissfest,
dauerhaft
UV-beständig
- Systemkonforme Klebe- und Anschlussmittel

EINZUKALKULIEREN SIND:
- passgenauer Zuschnitt der EPDM-Bahn
- vollflächige Verklebung auf der OSB-Unterkonstruktion
- Ausbildung von Kehlen, Ecken und Übergängen
- hochgezogene Anschlüsse an angrenzende Bauteile
- Überlappungen und Nahtausbildung gemäß
Herstellervorgaben
- alle erforderlichen Kleber, Primer, Hilfsmittel und
Nebenleistungen
- Anpassungen an die vorhandene Bestandssituation

ABWICKLUNG:
- Zuschnittbreite ca. 60 cm
Menge: 5,000 m

**04.38 Stellbrett First, Pultdach**
Liefern und fachgerechtes Anbringen eines Stellbretts
als
Abschluss sowie als Unterkonstruktion zur Befestigung
der
Firstziegel am Pultdach.

AUSFÜHRUNGSBEREICH:
- Firstbereich Pultdach
- Abschluss der Dachfläche und Auflagerbereich für die
Firstziegel

MATERIAL:
- inländischer Fichte
- keilförmiger Querschnitt
- Abmessung: 4 x 12 cm
- Güteklasse II nach DIN 4071 Teil I

PLANUNGSGRUNDLAGE
- siehe Plannummer FOR-ARC-A-DS-XX-1010-00-V
- siehe nachstehender Planauszug der Ausführungsplanung

EINZUKALKULIEREN SIND:
- passgenauer Zuschnitt und Ausrichten des Stellbretts
- Abschrägung der Unterkante
- vorbeugender chemischer Holzschutz (wie vor
beschrieben)
- fachgerechte Befestigung des Stellbretts mittels
Metall-Winkelverbindern (Lochverbindern) an der
überstehenden Konterlattung
- Ausrichten in Flucht und Höhe zur Aufnahme der
Firstziegel
- alle erforderlichen Befestigungsmittel, Hilfsmittel
und
Nebenleistungen
- Anpassungen an die vorhandene Bestandssituation

BRETTSTÄRKE:
- 27 mm

BRETTHÖHE:
- 10-12 cm
Menge: 18,000 m

**04.39 Zulage für Verstärkung der Konterlatten, Dachüberstand**
Zulage zum in der Vorposition beschriebenen Stellbrett
für die
zusätzliche statische Rückverankerung zur sicheren
Lastabtragung der Firstziegel bei überstehenden
Konterlatten.

AUSFÜHRUNG:
- Rückverankerung des Stellbretts mittels
Metall-Lochverbindern
/ Winkelverbindern
- kraftschlüssige Verbindung des Stellbretts nicht nur
an der
Konterlattung, sondern zusätzlich an Sparren bzw.
Aufschieblingen

EINZUKALKULIEREN SIND:
- Lieferung und Montage von statischen
Metall-Lochverbindern,
Schenkellänge mind. 160 mm
- ausreichende Anzahl an Verbindern entsprechend der
Lastabtragung
- geeignete Befestigungsmittel
- Ausrichten, Anpassen und Herstellen einer tragfähigen
Verbindung
- alle Nebenleistungen, Hilfsmittel und Anpassungen an
die
Bestandssituation
Menge: 18,000 m

**04.40 Stellbrett Sparrenabschluss**
Liefern und fachgerechtes Anbringen eines Stellbretts
als
stirnseitiger Abschluss der Sparren am Pultdach.

AUSFÜHRUNGSBEREICH:
- Firstbereich Pultdach
- oberer Abschluss der Sparren im Auflagerbereich auf
der
Wand

MATERIAL:
- inländischer Fichte
- keilförmiger Querschnitt
- Abmessung: 4 x 12 cm
- Güteklasse II nach DIN 4071 Teil I

EINZUKALKULIEREN SIND:
- passgenauer Zuschnitt und Ausrichten des Stellbretts
- Abschrägung der Unterkante
- vorbeugender chemischer Holzschutz (wie vor
beschrieben)
- fachgerechte Befestigung des Stellbretts an den
Sparren
- alle erforderlichen Befestigungsmittel, Hilfsmittel
und
Nebenleistungen
- Anpassungen an die vorhandene Bestandssituation

BRETTSTÄRKE:
- 27 mm

BRETTHÖHE:
- 14 - 16 cm
Menge: 18,000 m

**04.41 Faserzementplatte 2-teilig, First**
Liefern und fachgerechtes Anbringen von
Faserzementplatten
als Putzträger an der Unterseite der Konterlattung
sowie am
unteren Stellbrett zur Vorbereitung einer
nachträglichen
Fassadendämmung.
Die Putzträgerplatten sind zweiteilig auszuführen,
passgenau
zuzuschneiden und ebenflächig zu montieren.

AUSFÜHRUNGSBEREICH:
- Firstbereich Pultdach
- Unterseite der Konterlattung + unteres Stellbrett

MATERIAL:
- Faserzementplatten, geeignet als Putzträger

EINZUKALKULIEREN SIND:
- zweiteilige Ausführung der Putzträgerplatten
- passgenauer Zuschnitt und Anordnung der Platten
- fachgerechte Befestigung an Konterlattung und
Stellbrett mit
korrosionsgeschützte Befestigungsmitteln
- Ausbildung ebener und tragfähiger Flächen für die
nachfolgende Fassadendämmung
- Ausführung der Stöße gemäß Herstellervorgaben
- alle erforderlichen Befestigungsmittel, Hilfsmittel
und
Nebenleistungen
- Anpassungen an die vorhandene Bestandssituation

PLATTENDICKE:
- 18 mm

ABWICKLUNG:
- ca. 35 cm, zweiteilig
Menge: 18,000 m

### Titel 05 Spenglerarbeiten

*Hinweis*
Sämtliche Spenglerarbeiten sind in Kupfer auszuführen.
Die Ausführung hat sich in Material, Form,
Profilierung und
Detailausbildung am historischen Vorbild des Bestandes
zu
orientieren und dieses nachzuempfinden.

Oberflächen sind walzblank auszuführen; eine natürliche
Patinabildung ist zulässig und gewünscht.
Abweichungen vom Bestand sind nur nach vorheriger
Abstimmung mit der Bauleitung bzw. der Denkmalpflege
zulässig.

*Hinweis*
**** TRAUFE ****

**05.1 Traufeinhangblech an Rinne / Kupfer**
Liefern und fachgerechtes Montieren eines
Traufeinhangbleches am Rinneneinlauf

PLANUNGSGRUNDLAGE:
- siehe Ausführungspläne

EINZUKALKULIEREN SIND:
- Zwischenlager aus geeignetem Material
- Schiebe-Dehnungsnähte
- Tropfkante als Falz
- verdeckte Befestigung
- sämtliche Befestigungsmaterialien

MATERIAL:
- Kupferblech, Qualität Cu-DHP, nach DIN EN 1172
- Blechdicke nach statischer Erfordernis min. 0,55 mm
- Oberfläche walzblank

ZUSCHNITTSBTEITE:
- nach Erfordernis jedoch min 30 cm

ANZAHL DER KANTUNGEN
- 2-fach
Menge: 20,000 m

**05.2 Außenrinnen-Dachrinne / Kupfer / 6-teilig**
Liefern und fachgerechtes Einbauen von Außenrinnen als
vorgehängte halbrunde Dachrinne aus Kupferblech, gemäss
DIN 18461, Befestigung mit den erforderlichen
Rinnenhaltern
mit aufgenieteten Federn. Die Rinnenhalter müssen
oberflächenbündig mit korrosionsgeschützten
Schrauben/Rinnenhalternägeln in den
Befestigungsuntergrund
(z.B. Sparren) eingelassen werden

EINZUKALULIEREN SIND:
- sämtliche Befestigungsmaterialien
(korrosionsgeschützt)
- Rinnenhalter mit aufgenieteten Federn
- Rinnenverlegung im Gefälle
- erforderliche Schiebe bzw. Dehnungsausgleichsnähte
- Rinnenendstücke (2 Stück)
- überlappen der Rinnenlängen in Fließrichtung mit
mindestens
10 mm
- weichlöten sämtlicher Verbindungen

MATERIAL:
- Kupferblech, Qualität Cu-DHP, nach DIN EN 1172
- Oberfläche walzblank

ZUSCHNITT:
- 6-teilig

NENNGRÖSSE:
- 333 mm
- Durchmesser 153 mm
Menge: 20,000 m

**05.3 Zulage Außenrinne für Außenecken / Kupfer**
Zulage zu der in der vorstehenden Position
beschriebenen
vorgehängten Außen-Dachrinne für die Ausführung von
Außenecken
Menge: 4,000 St

**05.4 Rinnenablaufstutzen nach historischem Vorbild / Kupfer**
Herstellen, Liefern und fachgerechtes Einbauen von
Rinnenablaufstutzen nach historischem Bestandsvorbild
für
vorbeschriebene Außenrinne als Zulage, eingelötet,
trichterförmig, mit Zierelement (Raute).

EINZUKALKULIEREN SIND:
- ausschneiden eines ovalen Loches in die Dachrinne
- alle Zu- und Passchnitte
- sämtliche Befestigungsmaterialien
(Korrosionsgeschützt)
- erforderliche Schiebe und Dehnungsausgleichsnähte
- weichlöten sämtlicher Verbindungen
- Einbau eines Laubfanges
- aufgelöteter Flansch

MATERIAL:
- Kupferblech, Qualität Cu-DHP, nach DIN EN 1172
- Oberfläche walzblank

FALLROHRDURCHMESSER:
- DN 100

FOTOHINWEIS:
- siehe historisches Vorbild auf nachfolgender
Fotoabbildung
des Ablaufstutzens
Menge: 2,000 St

*Hinweis*
**** FASSADE ****

**05.5 Regenfallrohr DN 100 / Kupfer**
Liefern und fachgerechtes Anbringen von
Regenfallrohren nach
DIN 18461, kreisförmiger Querschnitt, gebundene
Lötnahtbreite
mind. 5 mm, rund maschinell innen gelötet, einzelne
Rohrlängen mind. 50 mm ineinander gesteckt, an die
Fassade

EINZUKALKULIEREN SIND:
- Befestigung mit Rohrschellen
- einschl. Abrutschsicherung, Wulsten und Rosetten
- Maximalabstand der Rohrschellen < 2,0 m

MATERIAL:
- Kupferblech, Qualität Cu-DHP, nach DIN EN 1172
- Oberfläche walzblank

ROHRDURCHMESSER:
- DN 100
Menge: 14,000 m

**05.6 Zulage Fallrohr für Bögen / Kupfer**
Zulage zu dem in der vorstehenden Position
beschriebenen
Fallrohr für die Ausführung von Bögen in
unterschiedlichen
Gradzahlen nach Erfordernis

BOGEN-RADIEN
- unterschiedlich: 40/ 60 / 72 / 85 Grad
Menge: 6,000 St

**05.7 System-Standrohr mit Reinigungsöffnung / DN100 / Kupfer**
Liefern und fachgerechtes Einbauen von
System-Standrohren
mit Reinigungsöffnung

EINZUKALKULIEREN SIND:
- erforderliche Dichtungen
- Befestigung mit Rohrschellen im Untergrund
- Anschluß an die vorhandene Grundleitung

MATERIAL:
- Kupferblech, Qualität Cu-DHP, nach DIN EN 1172
- Oberfläche walzblank

ROHRDURCHMESSER:
- DN 100

HÖHE ÜBER GELÄNDE:
- ca. 100 cm
Menge: 2,000 St

*Hinweis*
**** DACHANSCHLÜSSE ****

**05.8 Dichtungsanschluß Walzblei**
Fachgerechtes Herstellen eines Dichtungsanschlusses
zwischen Dacheindeckung und aufgehendem Bauteil

AUSFÜHRUNGSBEREICH:
- Anschluss an Nachbarwand

EINZUKALKULIEREN SIND:
- sämtliche Befestigungsmaterialien
(korrosionsgeschützt)
- erforderliche Schiebe- und Dehnungsausgleichsnähte
- evtl. erforderliche Pressleiste mit oberem
dauerelastischem
Abschluß

MATERIAL:
- Walzblei in Dachziegelfarbe
Menge: 8,000 m

**05.9 Wandanschluss Kupfer-Rinne**
Liefern und fachgerechtes Herstellen einer
mehrteiligen,
mehrfach gekanteten Rinnenverblechung am Wandanschluss
an aufgehenden Bauteilen wie Gauben, Schornstein etc.
aus
Kupferblechstreifen

AUSFÜHRUNGSBEREICH:
- Wandanschluss an Nachbarfassade
- Wandanschluss an Gaubenwand

EINZUKALKULIEREN SIND:
- alle notwendigen Zu- und Pass-Schnitte sowie
Weichlötarbeiten
- alle Kantungen
- Breite der liegenden Rinne min.10 cm
- ablängen herstellen, liefern und fachgerecht
befestigen,
- einschl. aller Befestigungsmittel und Zubehörteile
- erforderliche Schiebe- und Dehnungsausgleichsnähte

MATERIAL:
- Kupferblech, Dicke 0,7 mm
- walzblank

ABMESSUNG:
- Abwicklung gesamt: ca. 40 - 50 cm
Menge: 13,000 m

**05.10 Kehlrinne, Kupfer**
liefern und fachgerechtes Herstellen einer
Kehl-Rinnenverblechung mit seitlicher Aufkantung und
gekantetem Mittelsteg zur Wasserführung

AUSFÜHRUNGSBEREICH:
- Kehle zwischen Walmdach und Gaubendach

EINZUKALKULIEREN SIND:
- alle notwendigen Zu- und Pass-Schnitte sowie
Weichlötarbeiten
- alle Kantungen
- ablängen herstellen, liefern und fachgerecht
befestigen
- einschl. aller Befestigungsmittel und Zubehörteile
- erforderliche Schiebe- und Dehnungsausgleichsnähte

MATERIAL:
- Kupferblech, Dicke 0,7 mm
- walzblank

RINNENBREITE:
- ca.50 - 60 cm

ABRECHNUNGSHINWEIS:
- es wird die gesamte Rinne in fix und fertiger Arbeit
nach
laufende Meter Rinnenlänge aufgemessen und abgerechnet.
Menge: 5,000 m

**05.11 Ortgang-Ausbildung als Kupfer-Rinne**
liefern und fachgerechtes Herstellen einer
mehrteiligen und
mehrfach gekanteten Ortgang-Verblechung mit Ausbildung
einer Rinne aus Titanzinkblechstreifen

EINZUKALKULIEREN SIND:
- alle notwendigen Zu- und Pass-Schnitte sowie
Weichlötarbeiten
- alle Kantungen
- Breite der liegenden Rinne min. 8 cm
- ablängen herstellen, liefern und fachgerecht
befestigen
- einschl. aller Befestigungsmittel und Zubehörteile
- erforderliche Schiebe- und Dehnungsausgleichsnähte

MATERIAL:
- Titanzink, 0,8 mm, walzblank

ABWICKLUNG:
- ca. 45 - 55 cm
Menge: 2,000 m

**05.12 Wandanschlussprofil, Kupfer**
Liefern und fachgerechtes Anbringen eines
Wandanschlussprofils (Kappleiste) zur Sicherung und
Abdeckung des oberen Abschlusses der Abdichtung an der
Wand, inkl. elastischer Versiegelung der Anschlussfuge.

AUSFÜHRUNGSBEREICH:
- Wandanschluss im Bereich der Rinnenkonstruktion
- Übergang Abdichtung / angrenzende Wandfläche

MATERIAL:
- Kupferblech, Dicke 0,7 mm
- walzblank

EINZUKALKULIEREN SIND:
- passgenauer Zuschnitt des Wandanschlussprofils
- fachgerechte Befestigung an der Wand (mechanisch)
- Ausbildung des oberen Abschlusses der Abdichtung
- elastische, dauerhafte Versiegelung zwischen
Kappleiste und
Wand
- Ausbildung von Stößen, Ecken und Enden
- alle erforderlichen Befestigungsmittel, Hilfsmittel
und
Nebenleistungen
- Anpassungen an die vorhandene Bestandssituation
Menge: 25,000 m

**05.13 Bitumenbahn hinter Dämmung als wasserdichtes Unterdach**
Liefern und fachgerechtes Herstellen einer
Fugenabdichtung
zwischen zwei benachbarten Gebäuden mittels
Zuschnittstreifens aus Bitumenbahn als wasserdichtes
Unterdach.
Die Abdichtungsbahn ist im Anschlussbereich an der
benachbarten Rohbauwand hochzuführen und dauerhaft
regensicher auszubilden.

AUSFÜHRUNGSBEREICH:
- Fugenbereich zwischen zwei angrenzenden Gebäuden
- Übergang Dachfläche / benachbarte Rohbauwand

MATERIAL:
- Bitumen-Unterdachbahn, wasserdicht
- Fabrikat: Bauder - Bauder Top Vent oder gleichwertig

EINZUKALKULIEREN SIND:
- Zuschnitt der Bitumenbahn auf erforderliche Breite
- vollflächiges Verlegen bzw. fachgerechtes Verkleben
gemäß
Herstellervorgaben
- Hochführen der Bahn an der benachbarten Rohbauwand
- Ausbildung eines regensicheren Wandanschlusses
- Überdeckungen, Stöße und Nahtausbildungen
- alle erforderlichen Befestigungs-, Klebe- und
Hilfsmittel
- Anpassungen an die vorhandene Bestandssituation

ABWICKLUNG / ZUSCHNITTBREITE:
- bis zu 100 cm
Menge: 20,000 m

**05.14 Einstelldämmung XPS**
Liefern und fachgerechter Einbau einer
wasserunempfindlichen
Einstelldämmung aus XPS im Spritzwasserbereich zwischen
Dachanschluss und Nachbarwand.
Die Dämmung dient dem Wärme- und Feuchteschutz im
Anschlussbereich und ist passgenau an die vorhandene
Konstruktion anzupassen.

AUSFÜHRUNGSBEREICH:
- Anschlussbereich Dach / Nachbarwand
- Spritzwassergefährdeter Bereich im Trauf- bzw.
Wandanschlussbereich

MATERIAL:
- XPS-Dämmplatten, wasserunempfindlich,
- Wärmeleitfähigkeit: 0,035 W/(m·K),
- Druckfestigkeit: 300 kPa
- geschlossenzellige Struktur, verrottungsfest
- geeignet für dauerhafte Feuchtebeanspruchung

EINZUKALKULIEREN SIND:
- passgenauer Zuschnitt der XPS-Dämmplatten
- Einbau der Dämmung als Einstelldämmung im
Anschlussbereich
- vollflächiges Anlegen bzw. fachgerechte Befestigung
gemäß
Herstellervorgaben
- saubere Ausbildung der Anschlüsse an
Dachkonstruktion und
Wand
- Anpassungen an die vorhandene Bestandssituation
- alle erforderlichen Nebenleistungen, Hilfsmittel und
Befestigungsmittel

DÄMMSTOFFDICKE:
- 10 cm

DÄMMSTOFFHÖHE:
- 25 - 30 cm
Menge: 20,000 m

### Titel 06 Wartungsarbeiten

**06.1 Wartung Dachdeckung, Rinnen, Fallrohre, Kehlen**
Durchführen einer Wartung, Inspektion und
Funktionskontrolle
aller im Rahmen dieser Ausschreibung hergestellten
Dachdecker- und Spenglerarbeiten an einem ca. 200 m²
großen
Pultdach mit integrierten Gauben, beidseitigen
Anschlusskehlen
zu Bestandsgebäuden sowie vorgehängten Dachrinnen und
Fallrohren aus Kupfer als Pauschalservicepaket mit
nachstehend beschriebenen Leistungsmerkmalen:

Die Wartung ist gemäß DIN 18338 (Dachdeckungsarbeiten),
DIN 18339 (Klempnerarbeiten), DIN 1986-100 sowie den
Fachregeln des Deutschen Dachdeckerhandwerks
auszuführen.

"Die Wartung dient dem Erhalt der Gewährleistung gemäß
VOB/B. Der Auftragnehmer weist den Auftraggeber
rechtzeitig
auf erforderliche Instandsetzungsmaßnahmen hin.
Unterlassene Wartung entbindet den Auftragnehmer nicht
von
seiner Mängelhaftung für Ausführungsfehler."

LEISTUNGSUMFANG:
1. Kontrollen und Prüfungen
- Sichtprüfung aller Dachflächen durch Kontrolle der
Dachdeckung auf Verschiebungen, Lockerungen, Bruch oder
Korrosion
- Überprüfung von Befestigungspunkten der Dachhaken und
Schneefangeinrichtungen
- Kontrolle von Durchdringungen und Anschlüssen
- Kontrolle der Gaubenanschlüsse (seitlich und
stirnseitig)
- Überprüfung aller Anschlussbleche
- Kontrolle von Abdeckungen und Verwahrungen
- Prüfung auf Undichtigkeiten
- Kontrolle der Anschlusskehlen zu Bestandsgebäuden
- Kontrolle auf stehendes Wasser
- Sichtprüfung auf Korrosion aller Stahl- und
Blechteile
- Kontrolle der Rinnenhalter und Befestigungen
- Prüfung der Lötstellen
- Kontrolle der Dehnungsausgleiche
- Funktionsprüfung des Wasserablaufs

2. Reinigungen
- Reinigung der Kehlen
- Entfernen von Laub, Schmutz und Sedimenten
- Reinigung der vorgehängten Dachrinnen
- Falls notwendig Reinigung der Fallrohre
- Beseitigung kleinerer Verstopfungen

3. Dokumentation
- Erstellung eines Wartungsprotokolls je Wartungsgang
unter
Bestätigung der Kontrolle der vorgenannten
Einzelprüfpunkte
- Fotodokumentation relevanter Bereiche
- Dokumentation festgestellter Mängel
- Kostenschätzung für erforderliche
Instandsetzungsmaßnahmen mittels unverbindlichem
Angebot

EINZUKALKULIEREN SIND:
- -notwendige An- und Abfahrtsaufwendungen
- Einmalige Wartung je Vertragsjahr
- Führen eines Prüfbuches bzw. Wartungsprotokolls
- Kostenlose Bereitstellung und Führung der
Prüfunterlagen
- alle notwendigen Absturzsicherungen, welche zur
vollumfänglichen Ausführung der Wartung notwendig sind
(z.B.
Gerüste und/oder Hubbühnen, Anseilen mit persönlicher
Schutzausrüstung)
- Stellung sämtlicher erforderlicher Arbeitsmittel
- Sicherung des Arbeitsbereichs gemäß
Arbeitsschutzvorschriften
- Entsorgung von Laub und Reinigungsrückständen
- vorherige Abstimmung und Koordination der
Wartungstermine
mit dem Auftraggeber

PREISBINDUNGS- UND VERTRAGSLAUFZEIT:
- 5 Jahre

ABRECHNUNGSHINWEIS:
- Hier ist der Pauschalpreis für alle beschriebenen
Leistungen
für ein Kalenderjahr während der angegebenen
Preisbindungs-/Vertragslaufzeit als 1 Stück Wartung
pro Jahr
anzubieten.
Menge: 5,000 St

### Titel 07 Tagelohn

*Hinweis*
Tagelohnarbeiten werden grundsätzlich nur vergütet,
wenn sie
ausdrücklich von der Bauüberwachung / Bauleitung bzw.
dem
AG oder dessen Vertreter schriftlich vor
Ausführungsbeginn
beauftragt und genehmigt worden sind.

Sie müssen vom AN schriftlich dokumentiert und
unaufgefordert
täglich der Bauüberwachung / Bauleitung zur
Unterschrift und
Bestätigung vorgelegt werden.

Wenn die Vorlage zur Unterschrift wegen der
Nichtanwesenheit
der Bauüberwachung nicht möglich ist, so müssen die
Tagelohnberichte spätestens nach Ablauf einer
Kalenderwoche
der Bauüberwachung / Bauleitung auf dem Postweg zur
Unterschrift zugesendet werden.

Von der Bauüberwachung nicht unterzeichnete
Tagelohnzettel
werden bei der Abrechnung nicht berücksichtigt.

Wenn vom Bieter Einheitspreise für Tagelohnarbeiten von
Helfern angeboten werden, so muss er dafür Sorge
tragen,
dass auf der Baustelle auch entsprechendes Personal auf
Anforderung eingesetzt werden kann.

Sollte der Bieter vorhaben, die Baustelle nicht mit
Helfern zu
besetzten, so muss er davon ausgehen, dass er bei einer
Anforderung zum Einsatz von Helfern entsprechend
Facharbeiter einsetzen muss.
Dies hat er bei der Kalklulation der Stundensätze zu
berücksichtigen.
Für Hilfsarbeiten werden nur die angebotenene
Tagelohnsätze
von Helferstunden vergütet, auch wenn diese von
Facharbeitern
ausgeführt wurden.

Die Dokumenation der Tagelohnarbeiten hat auf
arbeitstäglichen separaten Regieberichten unter Angabe
der
ausgeführten Arbeiten (exakte Bezeichnung mit
Benennung von
Etage und Raumnummer und Angaben von
Achsbezeichnungen) zu erfolgen.
Die Arbeitskräfte sind dabei einzeln namentlich zu
benennen
und jeder Arbeitskraft ist die jeweils ausgeführte
Leistung
eindeutig und nachprüfbar zuzuordnen.

**07.1 Facharbeiter**
Facharbeiterstunden auf nachweisliche Anordnung der
Bauüberwachung
Menge: 30,000 h

**07.2 Helfer**
Helferstunden auf nachweisliche Anordnung der
Bauüberwachung
Menge: 30,000 h

USt %: 19,00
